# MTB VE 511.01 Tief- und Landschaftsbau
Angebotsaufforderung (GAEB DA XML 3.3, DA83)
Projekt: MTB VE 5
Währung: EUR
Auftraggeber: Herr, Schröder Andreas, Byfanger Str. 100, 45257 Essen
Ausführungsort: Herr, Schröder Andreas, Byfanger Str. 100, 45257 Essen
Benachrichtigungsort: Herr, Schröder Andreas, Byfanger Str. 100, 45257 Essen
Erstellt mit: DATAflor BUSINESS/ GXML Toolbox V3.3 R20230503, DATAflor GAEB-Export, 14.10.2026

## Vertragliche Regelung
Vertragliche Regelung

Projekt.  Kombibad Maintal

Anschrift:  Edmund-Seng-Straße 19, 63477 Maintal

Bauherr: Magistrat der Stadt Maintal
  Klosterhofstraße 4-6
  63477 Maintal

Kurzbeschreibung Maßnahme

Aufgabe, Standort und städtebauliche Situation:

Die Stadt Maintal im Main-Kinzig-Kreis lässt das bestehende Maintalbad aus den 70-ger Jahren neu errichten. Wie im Bestand, wird es in Form eines Kombibad neu umgesetzt und umfasst ein Hallenbadgebäude mit einem direktem Anschluss an ein Freibadgelände. Die Anlagen im Bestand werden abgerissen und anhand heutiger Standarts und Ansprüche neu gestatet und erweitert. Der vorgelagerte Bestandsparkplatz wird in einem separaten Los zu späterem Zeitpunkt saniert.

Äußere Erschließung:
Analog zum Bestand wird das Maintalbad von der Edmund-Seng-Straße erschlossen. Teilbereiche der bestehenden Parkplatzflächen werden für die Baustelleneinrichtung genutzt (siehe: BE-Plan). Da die vorhandene Erschließung über die Edmund-Seng-Straße und der vorgelagerte Parkplatz ebenso dem Nachbargebäude (Restaurant, Sportcenter) dienen, ist zwingend auf darauf zu achten, dass deren Betrieb nicht eingeschränkt wird.

ZBV - Randbedingungen und Gegebenheiten
Zusätzliche besondere Vertragsbedingungen
Grundlagen für die Ausführung der Arbeiten sind:

Maßgeblich für die nachfolgend beschriebenen Leistungen sind, soweit
nicht anders beschrieben, die entsprechenden DIN- und CEN- Vorschriften sowie weitergehende Verordnungen, Vorschriften, Herstellerrichtlinien und -empfehlungen in der jeweils letztgültigen Fassung sowie der neuste Stand der anerkannten Regeln der Technik. Einzuhaltende Vorschriften:
Die Leistung ist fach- und DIN-gerecht auf der Grundlage der allgemein anerkannten Regeln der Technik, der Richtlinien für den Bäderbau (KOK) und entsprechend der zuständigen Landesbauordnung herzustellen, jeweils in aktueller Fassung. Einschließlich eventuell erforderlicher Werkpläne. Die Verantwortung für die technisch einwandfreie, den anerkannten Regeln der Baukunst entsprechende Ausführung trägt allein der Auftragnehmer. Der Leistungsumfang umfasst alle Leistungen und Nebenleistungen, die für die Gesamtleistung erforderlich sind, auch wenn sie nicht im Einzelnen beschrieben sind.

Die "Ersatzbaustoffverordnung (ErsatzbaustoffV) vom 9. Juli 2021 (BGBl. I S. 2598), die durch Artikel 1 der Verordnung vom 13. Juli 2023 (BGBl. 2023 I Nr. 186) geändert worden ist und alle damit in Zusammenhang stehenden Pflichten und Bedingungen für den AN, sind zu beachten und einzuhalten.
Wenn nicht ausdrücklich durch den Zusatz "auf der Baustelle lagernd",
oder "bauseitige Lieferung"darauf hingewiesen wird, beinhaltet jede
Position die Lieferung des benötigten Materials und den Transport zum
Einbauort auf der Baustelle.

Dokumentation/ Unterlagen:
Vor Baubeginn hat der AN (Arbeitnehmer) eine Fotodokumentation über den Ist-Zustand der Flächen zu erstellen, insbesondere die nicht zu bearbeitenden Flächen sind zu dokumentieren. Weitere Vorgaben zum Dokumentationsumfang finden sich unter der Positionsnr. 01.02.
Der AN hat ein Bautagebuch/ Tagesbericht zu führen mit täglichen
Eintragungen über Wetter, Personal-, Maschineneinsatz und ausgeführten Arbeiten. Diese sind jeweils unaufgefordert wöchentlich der Objektüberwachung des AG vorzulegen. Mit der Abnahme hat der AN eine Baustellendokumentation zu übergeben (Umfang siehe: Positionsnr. 01.02). Die Pläne sind als Papierausdruck und digital zu übergeben. Eine separate Vergütung dieser Leistung erfolgt nicht.
Die vollständige gewerkespezifische Objektdokumentation (z.B. Bezugs- und Herstellernachweise, Fachunternehmer- und Fachbauleitererklärungen; Unbedenklichkeitsbescheinigungen, Zulassungen, Entsorgungsnachweise, Pflege- / Wartungs- und Inbetriebnahmeunterlagen, Revisionspläne etc.) sind mind. 2 Wochen vor dem Abnahmeverlangen in 1facher Papier- und digitaler Form (i.d.R.PDF/ DWG / XLS / DOC) zur Prüfung vorzulegen. Nach Prüfung werden die Unterlagen dem AG übergeben.

Einweisungsgespräche und Projektserver:
Der AN erhält im Rahmen eines Start- / Einweisungsgesprächs, die für sein Gewerk spezifischen und erforderlichen Planungsunterlagen; 1-fach digitaler Form. Der übrige Planversand bei Aktualisierungen verläuft ausschließlich elektronisch, über einen Server, von dem die aktuellen Pläne abrufbar sind. Aktualisierungen werden dem Auftragnehmer bekannt gegeben. Das Projekt wird,  über den Projektraum/Server abgewickelt. Eine Mitwirkungspflicht für den AN besteht. Nach Auftragserteilug werden dem jeweiligen AN die Zugangsdaten für den Server zugeteilt.

Abnahme:
Richtet sich nach VOB / B §12 aktueller Fassung. Es wird eine förmliche Abnhame verlangt. Die Anwesenheit des AN ist erforderlich. Sachverständigen Abnahme, vorbehalt Gesamtabnahme nach VOB / B § 12:
·  Der AG behält sich eine separate sachverständige (TÜV) Prüfung vor. Die Kosten übernimmt der AG. Daraus resultierende Mängel, welche auf die Vertragsleistungen des AN  zurückzuführen sind, sind im Rahmen der VOB /B umgehend zu beseitigen.
·  Falls eine sachverständige Abnahme durch AG gefordert bzw. erwünscht wird, dient das Protokoll des Sachverständigen als Grundlage zur Gesamtabnahme nach VOB / B § 12

## Zusätzliche technische Vertragsbedingungen
Zusätzliche technische Vertragsbedingungen

Nachfolgend sind der Auftraggeber / Bauherr als AG und der Bieter /
Auftragnehmer als AN benannt.

Vor Ausführung von Erd- und Schachtarbeiten hat sich der AN über die Lage von Leitungen und Kabeln im Baugebiet eigenverantwortlich zu informieren. Alle hierfür notwendigen Planunterlagen sind vom AN eigenverantwortlich zu besorgen und Teil der Leistung des AN. Besonders zu Beachten sind u.a. Gastrasse, bestehender Brunnenschacht.

Die Beschaffung aller notwendigen Unterlagen und Genehmigungen für die Bauzeit und die behördlichen Abnahmen sind Teil der Leistung des AN und werden nicht gesondert vergütet.

Baustelleneinrichtung:
Ausschließlich die zugewiesenen Funktionsflächen sind zu benutzen
(Verkehrsfläche; Container / Magazinfläche; Parkflächen etc.). Im Zuge
des Bauvorhaben können neue Funktionsfläche zugewiesen werden, welches dokumentiert und jedem Auftragnehmer zur Einhaltung und Nutzung bekannt gegeben werden. Eine erhöhte Mitwirkungspflicht ist zu gewährleisten. Siehe auch Baustelleneinrichtungspläne gem. beiliegenden BE Plan.

Aufenthalts- und Lagerräume:
Vom AG werden keine Pausen-, Aufenthalts- oder Lagerräume zur Verfügung gestellt. Vom Auftraggeber werden strikt untersagt Pausenräume o.dgl. innerhalb des Gebäudes einzurichten. Lagerräume innerhalb des Gebäudes sind nur, nach vorheriger Absprache, Genehmigungen, Zuweisung
seitens der Objektüberwachung, zur temporären Lagerung von Geräten, Baumaterialien gestattet. Die Genehmigung und Zuweisung erfolgt befristet und kann jederzeit widerrufen werden. Die Kosten hierfür werden dem AN in Rechnung gestellt, falls eine Umräumung nicht fristgerecht erfolgt. Ein Nachweis der ausreichenden AN-seitigen Gestellung der Pausen-; Aufenthaltsräume gem. Arbeitsstättenrichtlinien ist auf Verlangen der Bauüberwachung / AG vorzulegen.

unzumutbarer / erhöhter Lärm:
Erhöhter und unzumutbarer Lärm durch ein Leistungsabschnitt ist rechtzeitig dem Auftraggeber oder dessen Vertreter (Bauüberwacher)
mit Vorlauf schriftlich mitzuteilen. Hierbei muss dem Auftraggeber die
Möglichkeit gegeben werden ggf. Vorsorgemaßnahmen und Informationen weiterzuleiten.

Baustrom, -Wasser und -Beleuchtung:
Baustrom und Bauwasser werden durch den AG für die Bautätigkeiten an zentralen Entnahmepunkten zur Verfügung gestellt (siehe: BE-/Baustelleinrichtungspläne). Der Unterflurhydrant, der für die Bauzeit des neuen Bades hergestellt wurde, befindet sich direkt an der
Grundstückgrenze zum Parkplatz Sport-Center. Es ist darauf zu achten, dass die Zuleitungen nicht beschädigt werden. Die evtl. zusätzliche Aufstellung von Verteilern und Leitungsführungen von Baustrom/Bauwasser des AN ist in enger Abstimmung und Koordination zwischen dem AN und der Objektüberwachung durchzuführen, um Behinderungen des AN auszuschließen.
Bei Arbeiten im Bereich von Stromkabeln sind diese durch den AN zu
sichern. Der AG stellt eine Baubeleuchtung für übergeordnete Verkehrs- und Rettungswege innen und außen. Der Auftragnehmer hat die zur Durchführung seiner Arbeiten erforderliche Beleuchtung
(Arbeitsplatzbeleuchtung) entsprechend den einschlägigen Bestimmungen (Unfallverhütung, Arbeitsstättenverordnung, etc.) selbstständig einzurichten und zu betreiben.
Kosten dafür werden nicht gesondert vergütet.

Medien im öffentlichen Bereich etc.:
Der Auftragnehmer hat sich vor Beginn der Leistungen über die in den
angrenzenden, öffentlichen Flächen befindlichen Versorgungsleitungen zu informieren und die erzielte Ergebnisse gegenüber der örtlichen
Bauüberwachung zu dokumentieren. Kosten die sich aus der notwendigen Abstimmung mit den Versorgungsträgern ergeben sind zu berücksichtigen. Eine gesonderte Vergütung erfolgt nicht.

Gasleitung:
Am Baufeld befindet sich eine Gas-Trasse der terranets bw GmbH
(Gasnetzversorger).
Bei allen anstehenden Arbeiten im Bereich von Gasleitungen sind die einschlägigen technischen Regeln und Sicherheitsvorschriften (insb. DVGW-Arbeitsblätter) strikt einzuhalten.
- Allgemeine Sicherheit und Schutzbereich von Gasleitungen
Der durch die Lage der Gasleitungen definierte Sicherheitsbereich ist zwingend zu beachten und zu schützen. Vor Beginn der Bauarbeiten ist die genaue Lage der Leitungen durch den Auftragnehmenden in Abstimmung mit dem zuständigen Leitungsbetreiber zu ermitteln und zu sichern.
- Erschütterungsreduzierte Ausführung bei Pflasterarbeiten
Im Zuge dieser Ausschreibung wird ausdrücklich darauf hingewiesen, dass Pflasterarbeiten in unmittelbarer Nähe zu den bestehenden Gasleitungen auszuführen sind.
Um Gefährdungen der Infrastruktur auszuschließen, sind die Arbeiten mit erschütterungsarmen bzw. rüttelarmen Geräten durchzuführen.
- Zulässige Schwinggeschwindigkeit und Nachweispflicht
Es wurde im Vorfeld durch Tests ermittelt, dass ein maximaler Grenzwert der Schwinggeschwindigkeit von 30 mm/sec keinesfalls überschritten werden darf.
Der Auftragnehmender hat vor Ausführung der jeweiligen Maßnahmen die Unbedenklichkeit der eingesetzten Geräte und Verfahren durch ein schriftliches Gutachten eines zugelassenen Sachverständigen nachzuweisen und der Bauleitung rechtzeitig vor Baubeginn vorzulegen.
Sollten weitere Berührungspunkte im Trassenbereich der bestehenden
Gasleitung bestehen, ist rechtzeitig der Gasversorger einzubinden, in
Abstimmung mit der Bauüberwachung.

Grundwasser / Bodengutachten:
Es besteht Grundwasser / Sickerwasser / temp. Schichtenwasser /
Staunässe. Dem betreffenden Auftragnehmer wird und kann (wenn nicht schon mit der Vergabe des Gewerkes geschehen) die Einsicht zum Bodengutachten gewährt werden. Hierbei sind diese Dokumente vom Architekten abzurufen für weitere Verwendungen.

evtl. Altlasten im Erdreich:
Es wird darauf hingewiesen, dass bei unvorhergesehenen Altlasten in massiver und technischer Form sofort der Auftraggeber oder dessen Vertreter (Bauüberwacher) in Kenntnis zu setzen ist. Es ist auf visuelle und geruchlliche Auffälligkeiten zu achten. Ergeben sich dabei Hinweise auf schadstoffbedingte schädliche Bodenveränderungen, so ist unverzüglich die zuständige obere Bodenschutzbehörde, das Regierungspräsidium Darmstadt, Dezernat IV / F41.5 zu informieren.

Bauschilder / Werbung:
Für die Baustelle wird vom Auftraggeber ein Bauschild gestellt.

Baustellenordnung / Unfallverhütung / SiGeKO:
Es ist ein Sicherheitskoordinator für die Baustelle bestimmt worden.
Die Anforderungen des SiGeKO`s zum Schutze von Personen sind generell unverzüglich einzuhalten. Jegliche erforderliche Unterlagen (z.B. Gefährdungsbeurteilung; Unterweisungsprotokolle etc.) sind vor Beginn der Leistungen zu übergeben an SiGeKo / BÜ. Die
Arbeitsschutzrichtlinien, Unfallverhütungsvorschriften,
Baustellenordnungen, SiGePlan und die staatlichen Regelungen sind zu beachten und einzuhalten. Auf der Baustelle dürfen nur geprüfte
technische Arbeitsmittel eingesetzt werden. Dem AN obliegt die Pflicht, sich hiervon in geeigneter Weise Kenntnis zu verschaffen und alle seine Arbeitnehmer vor Aufnahme der Arbeiten entsprechend einzuweisen. Nähere Informationen bei Einweisung zum Bauvorhaben durch AG oder dessen Vertreter (Bauüberwachung / Sicherheitskoordinator). Beim Abbruch und Umgang mit Gefahrstoffen, z. B. Asbest, künstlichen Mineralfasern (KMF), PCB und
PAC sind die gesetzlichen Regelungen und die Betriebsanweisungen zu beachten. Jegliche Arten von Gerüsten und Verbau müssen den DIN-Normen entsprechen und dürfen nur entsprechend der
Aufbauanleitung aufgestellt werden. Jeder Arbeitsunfall ist der Bauüberwachung und dem Sicherheitskoordinator unverzüglich anzuzeigen.

Baustellenkoordination / Baubesprechungen:
Es werden wöchentlich Baubesprechungen örtlich erfolgen. TGA
Besprechungen und Baubesprechungen werden an dem selben Tag erfolgen und zeitlich versetzt angesetzt. Der Auftragnehmer ist, im Rahmen der Mitwirkungs- und Kooperationspflicht, verpflichtet einen bevollmächtigten, der deutschen Sprache mächtigen, Vertreter zum entsprechenden Leistungszeitraum zu entsenden. Folgen aus Nichtanwesenheit hat der Auftragnehmer
eigenverantwortlich zu tragen. Es wird darauf hingewiesen, dass es
ebenso Vertragsstrafend beschwerend ist bei Nichtanwesenheit.

Die Baubesprechungen werden jedem Auftragnehmer im Rahmen eines Protokolls versendet. Der AN hat rechtzeitig -mind. 3 Wochen vor Ausführungsbeginn zu überprüfen, ob alle zu seiner Leistung
erforderlichen bauseitigen Vorleistungen erbracht wurden und diese ggf. anzufordern, so dass er seine Arbeiten termingerecht erbringen kann. Dies betrifft insbesondere die Baufreiheit auf der Baustelle sowie die Ausführung der einflussnehmenden Vorgewerke.

Terminplanung / Einzelfristen:
Auf Basis der vertraglichen fixierten Termine ist durch den
Auftragnehmer innerhalb von 12 Werktagen nach Auftragserteilung ein
vernetzter Feinterminplan/Bauablaufsterminplan mit Angabe der fixierten Ecktermine sowie unter terminlicher Berücksichtigung von Dritt- und Folgegewerke zur schriftlichen Freigabe vorzulegen und auch regelmäßig Fortzuschreiben. Durch den AN verschuldeten Terminverzug ist dieser durch verstärkten/ optimierten Personal- und Materialeinsatz zu kompensieren.

Stundenlohnarbeiten:
Stundenlohn- und Regiearbeiten dürfen nur mit vorheriger Genehmigung und auf Anweisung der Bauüberwachung / AG ausgeführt werden und sind sofort nach Beendigung der Leistungen der Bauüberwachung mit entsprechenden Vermerken über die Notwendigkeit der ausgeführten Arbeiten zur
Unterschrift täglich vorzulegen.
Stundenlöhne für Aufsichtspersonal und Auszubildende, Zuschläge für
Überstunden, Auslösungen, Fahrgelder und sonstige Lohnnebenkosten werden nicht besonders vergütet und sind in die Ermittlungen der Stundensätze mit einzubeziehen.

Vermessung / Einmessung:
Es werden für die Auftragnehmer eine Längsachse und zwei Querachsen, sowie eine Höhenquote zur Verfügung gestellt. Die dauerhafte Sicherung für die Bauzeit obliegt dem AN. Die weiteren Einmessarbeiten zur ordnungsgemäßen Leistungserbringung werden vom AN geschuldet. Im Ausbaustadium werden pro Geschoß Meterrisse angegeben. Weitere erforderliche Einmessarbeiten werden vom AN geschuldet für seine eigene Vertragsleistung.

Sonstiges:
Der Auftragnehmer hat vor Beginn der Leistungen und nach
Auftragserteilung den Namen / Kontaktdaten des Verhandlungsberechtigten Vertreter des AN zu benennen, fühestens beim Einweisungsgespräch. Ein Wechsel der Baustellenbesetzung insbesondere für Führungspersonal wie Oberbauleiter; Bauleiter; Poliere etc. ist nur unter Zustimmung des Auftraggebers und Vertreter des AG möglich.

Grafikdarstellungen und Fabrikatvorschläge im LV:
Evtl.  Grafikdarstellung dienen ausschließlich zur Übersicht und
Vorstellungseindrücke. Fabrikatsvorschläge:
Fabrikatsvorschläge und Hinweise sind vom Architekten als Leitfabrikate/ Planungsgrundlage genommen worden. Soweit in den Positionen dieses Leistungsverzeichnisses bestimmte Fabrikate, Herstellermarken oder Typenbezeichnungen genannt werden (Leitfabrikate), dienen diese lediglich der näheren Beschreibung und Bestimmung des Qualitäts-, Funktions- und Ausführungsstandards.
Es ist ausdrücklich auch die Angebotserbringung mit gleichwertigen Fabrikaten anderer Hersteller zulässig. Sollte bei der Produktabfrage keine Angaben gemacht gilt dies als Angebot des Leitfabrikates.

Bei technischen Rückfragen und zur Einsicht der Planunterlagen wenden Sie sich bitte an die Vergabestelle.

## ZTV / ZBV erweitert für Maintalbad
ZTV / ZBV erweitert für Maintalbad

zusätzliche technische, besondere Vertragsbedingungenörtliche
Besichtigung vor Leistungsbeginn:
Der AN hat sich vor Leistungsbeginn von örtlichen Gegebenheiten und
Bedingungen rechtzeitig zu informieren und ggf. erforderliche
Abstimmungen mit der Bauüberwachung eigeninitiativ zu tätigen. Ein "Geltendmachen" von Behinderungen im Sinne der VOB / B § 6 kann daraus nicht hergeleitet werden.

Eine Ortsbesichtigung durch den Bieter ist vor Angebotsabgabe zu
empfehlen, um sich mit der Örtlichkeit vertraut zu machen.

----Ende---

## MTB VE 511.01 Tief- und Landschaftsbau
Datum: 14.10.2026

### Titel 1 Ausbau des Freibades

#### Bauteil 1.1 Baustelleneinrichtung

**1.1.1 Baustelleneinrichtung**
*** Pauschalposition
Baustelle einrichten, nur das hier beschreibene Gewerk;
Die allgemeine Baustelleneinrichtungsfläche für die
gesamte Bauzeit ist bauseits hergestellt und dem
beiliegendem BE-Plan zu entnehmen.
Erstellung der Lager- und Baustelleneinrichtungsfläche
und Rückbau derselben.
Unterhalten der Baustellensicherung während der Bauzeit
und Rückbau nach Beendigung der Baumaßnahmen.
Lieferung, Aufstellen, Vorhalten über die gesamte
Bauzeit und Abtransport aller notwendigen Maschinen und
Geräte sowie der notwendigen Sozialunterkünfte
(WC&Sozialraum).

Strom- und Wasseranschlüsse sind auf der Baustelle
vorhanden.

Abrechnung der Baustelleneinrichtung:
40% zu Baubeginn
30 % bei 50% Fertigstellung
30 % mit der Schlussrechnung
Menge: 1,000 psch
USt %: 19,00

**1.1.2 Bauablaufsplan**
*** Pauschalposition
Bauablaufsplan

Detaillierter Bauablaufsterminplan je Bauabschnitt mit
Zuordnung des Personaleinsatzes entsprechend der
Vertragsleistung. Der Plan ist auf Grundlage des der
Ausschreibung beigefügten Bauphasenplans zu erstellen.
- aufstellen und monatlich fortschreiben,
- bei Fortschreibung die bereits erbrachte Leistung
angeben.
Darstellung
- als Balkenplan mit Angaben aller wesentlicher
Aktivitäten
- Angaben des Personaleinsatzes für die jeweiligen
Aktivitäten Darstellung
- kritischer Wege und den Schnittstellen zu anderen
Gewerken
Menge: 1,000 psch

**1.1.3 Einmessarbeiten und Geländemodell**
*** Pauschalposition
Einmessarbeiten:
Gesamtes Ausbaugelände in Lage, Höhen ist nach vorhandenen Höhen und geplanten Höhen einzumessen.
Messpunkte sichern und Erstellen eines digitalen Aufmaßplanes mit NN-Höhen (Übergabeformat: dxf/dwg). Erstellen eines digitalen Geländemodells als Grundlage für die Erdmassenberechnung.
Bauseits wird ein Höhenpunkt als Festpunkt übergeben, anhand dessen vor Beginn der Arbeiten das Gelände in NN-Höhen
aufgemessen werden muss (Uraufmaß), um zur späteren Abrechnung
einen Abgleich nach Fertigstellung (Zwischen- / Schlussaufmaße) machen zu können.
Menge: 1,000 psch

**1.1.4 Dokumentation**
*** Pauschalposition
Dokumentation;
Erstellen einer Dokumentation der ausgeführten Leistungen, den Datenblättern/Zulassungen der verbauten Elemente (genaue Bezeichnung, Herstellerangaben, Lieferanten, ggf. notwendige Bedienungsanleitungen) und eines Bautagebuchs in digitaler Form, sowie Fachunternehmer- & Fachbauleitererklärung als PDF und einfach als Ausdruck auf Papier.

Bestandteil dieser Dokumentation sind auch: Revisionspläne der Leitungen. Die Verlegung von Leitungen ist mit eindeutiger Zuordnung zur Art, Dimension der Leitung, deren Lage, Verlegehöhen (ab Oberkante Gelände) und Abständen in digitaler Form zu dokumentieren: mit Vermaßung und Legende (Übergabeformat: dxf/dwg). Des weiteren sind Fotos der offenen Rohrgräben anzufertigen, auf dem/denen der Verlauf und die Lage der Leitungen zu erkennen ist.
Menge: 1,000 psch

**1.1.5 Baumschutz als Stammschutz anbringen**
Schutzmaßnahmen an Bäumen gem. RSBB und DIN 18920 herstellen und für die Dauer des Baumaßnahme vorhalten;
anschießend abbauen.
Stammschutz gegen mechanische Schäden für Bäume durch Bohlenmaterial einschl. Polsterung gegen den Baum.
Die Bohlen dürfen nicht auf den Wurzelhals aufgesetzt werden.
Stammdurchmesser über 15 bis 50 cm, Mindesthöhe 200 cm.
Polsterung: FF-Dränrohr mit Kokosummantelung, atmungsaktiv.
Diese Leistung ist vor Beginn aller weiteren Arbeiten durchzuführen.
Menge: 6,000 St

#### Bauteil 1.2 Abbrucharbeiten

**1.2.1 Beton abbrechen bewehrt**
Betonabbruch von bewehrten Hindernissen aus Beton im
Bearbeitungsbereich;
Material ist zu entsorgen, Entsorgungsnachweise sind vorzulegen.
Inkl. aller Entsorgungsgebühren,
Abrechnung als m3 Festbeton.
Menge: 3,000 m³

**1.2.2 Asphaltbelag schneiden T:12-18 cm**
Asphaltbelag der länge nach schneiden;
Tiefe 12-18 cm, gerader Schnitt,
im Bereich der Busbucht zum Asphalt im Bestand.
Menge: 77,800 m

**1.2.3 Beprobung der Asphaltdecke**
*** Pauschalposition
Proben der Asphaltdecke nehmen und von einem
Berechtigen untersuchen, ob sie gemäß
Entsorgungsrichtlinien als teerhaltig einzustufen ist.
Die Probeentnahmestellen werden mit der OÜ abgestimmt.
Einschl. Dokumentation/Entsorgungsempfehlung.
Menge: 1,000 psch

**1.2.4 Asphalt abfräsen Schichtdicke: ca. 12-18 cm**
Asphalt im Bereich der Bushaltebucht abfräsen;
aufnehmen und entsorgen.
Schichtdicke: ca. 12-18 cm
Menge: 235,500 m²

**1.2.5 Abbruch befestigte Flächen**
befestigte Flächen abbrechen und entsorgen;
Befestigte Flächen aus Pflaster und Plattenbelag
versch. Standard- Formate, Stärke 5 - 10 cm aufnehmen und
entsorgen. Verlegung in Splitt- Brechsandgemisch, inkl. aufnehmen
und entsorgen des Bettungsmaterials.
Material Betonaufbruch unbelastet.
Menge: 910,000 m²

**1.2.6 Abschachten Unterbau befestigte Flächen**
Schottertragschicht abschachten und auf Mieten lagern;
Schottertragschicht, Stärke bis 40 cm, aufnehmen und zum Wiedereinbau auf Miete lagern,
Abrechnung nach Aufmaß an der Entnahmestelle
Fläche x mittlerer Stärke,
Transportweite: bis 150 m.
Menge: 910,000 m²

**1.2.7 Abbruch Bordsteine 6-15/20-30 cm**
Borde, 6-15/20-30 cm abbrechen und entsorgen;
in verschiedenen Längen und Radien,
inkl. Fundament und Rückenstütze, ausbauen und
entsorgen.
Menge: 158,000 m

**1.2.8 Rückbau Baustraße Schichtdicke 30-45 cm**
Rückbau der vorhandenen Baustraße, seitlich lagern;
die Baustraße wurde vom AN der Rohbaugewerke hergestellt,
das Gelände soll vom AN der Landschaftsbauarbeiten wiederhergestellt werden.
-entfernen / wiedereinbau der Schottertragschicht 30-45 cm
-entfernen und ensorgen des darunterliegenden Vlieses
Transportweite bis 150 m
Abrechnung nach Aufmaß an der Entnahmestelle
Fläche x mittlerer Stärke
Menge: 400,000 m³

#### Bauteil 1.3 Erdarbeiten

**1.3.1 Vorbereitung Oberbodenabtrag Rasen- und Krautaufwuchs H: ca. 10-60 cm Pflanzliche Bodendecke Schichtdicke: ca. 5-10 cm**
Vor dem Abtrag des Oberbodens abräumen und beseitigen;
Rasen- und Krautaufwuchs abschieben und beseitigen,
auf bereits abgeräumten Vegetationsflächen abschieben und beseitigen; Höhe: ca. 10-60 cm.
Pflanzliche Bodendecke einschließlich oberster Bodenschicht abräumen, laden, transportieren, entsorgen; Pflanzen sind mit
Wurzel zu entfernen; Schichtdicke: ca. 5-10 cm.

Im Bereich zukünftiger Rasen-, Vegetations- und Belagsflächen.
Abrechnung nach Aufmaß an der Aufnahmestelle.
Deponiegebühren sind einzukalkulieren.
Menge: 315,000 m³

**1.3.2 Wurzelstubben ausbauen D: 0-90 cm**
Wurzelstubben bereits gefällter Bäume und Sträucher
ausbauen, laden und beseitigen;
Durchmesser: 0-90 cm.
Menge: 18,000 St

**1.3.3 Oberboden auf Mieten lagern Schichtdicke: 10-20 cm**
Oberboden abtragen, laden und auf Miete (Standort gemäß BE-Plan) fachgerecht für Oberboden lagern;
Abtragsstärke: ca. 10-20 cm
Bodenklasse: 3-4
Mengenermittlung nach Aufmaß auf der Lagerstelle.
Transportweite: bis 200 Meter
Menge: 107,000 m³

**1.3.4 Boden für befestigte Flächen lösen, lagern Stärke: 0,15-0,37 m**
Boden für neue Wegebeläge. Sandfläche, gem. DIN 18300,
Schichtstärke 0,15-0,37 cm profilgerecht lösen, laden und seitlich fachgerecht auf Mieten lagern;
Bodenklasse: 3-4
Lagerung in Mieten zu 500 m3
inkl. fachgerechtem Planum der Miete
Transportweite bis 200 m

Abrechnung nach digitalem Geländemodell.
Menge: 928,500 m³

**1.3.5 Grobplanum unter befestigten Flächen herstellen Planum +- 3 cm**
Grobplanum unter befestigten Flächen herstellen;
Grobplanum Ev2 >= 45 MPa
Grobplanum gem. ZTV SoB-StB nach Plan und Angabe herstellen,
Planum +- 3 cm
Verdichtung Ev2 >= 45 MPa, Ev2/Ev1 <= 2,2
Eigenüberwachungsprüfungen gem. ZTV SoB-StB mit
Lastplatten-Druckversuchen min. einmal je 500 m² Planum.
Menge: 5174,200 m²

**1.3.6 Grobplanum unter Sand-, Kiesflächen herstellen Planum +- 3 cm**
Grobplanum unter Sand-, Kiesflächen herstellen;
Grobplanum Ev2 >= 45 MPa
Grobplanum gem. ZTV SoB-StB nach Plan und Angabe herstellen,
Planum +- 3 cm
Verdichtung Ev2 >= 45 MPa, Ev2/Ev1 <= 2,2
Eigenüberwachungsprüfungen gem. ZTV SoB-StB mit
Lastplatten-Druckversuchen min. einmal je 500 m² Planum.
Menge: 1579,800 m²

**1.3.7 Lagernden Füllboden einbauen**
Lagernden Füllboden einbauen;
Auf der Baustelle in Mieten lagernder Füllboden, lösen,
laden, transportieren und in Lagen zu 40 cm einbauen
und verdichten.
Abrechnung nach Mietenaufmaß vor dem Einbau.
Transportweite bis 150 m
Mengenermittlung nach digitalem Geländemodell.
Einbau nach Planvorgaben als Geländemodulation.
Menge: 373,000 m³

**1.3.8 verdichtungfähigen Boden einbauen**
verdichtungfähigen Boden liefern einbauen und verdichten;
Boden Z0, liefern, und schichtenweise einbauen.
Verformungsmodul mind. EV2 45 MPa,
Verdichtungsgrad mind. DPr 0,92 bis
0,95, Einbauhöhe bis 2 m, Mengenermittlung nach Aufmaß
gemäßdigitalem Geländemodell.
Menge: 116,000 m³

**1.3.9 Handschachtung für Suchschachtungen | Wurzelwerk und Leitungen**
Ausschachtung in handarbeit für Suchschachtungen im
Bereich vorhandener Leitungen und Wurzelwerk von
Bäumen; als Zulage zu den Hauptpositionen.
Ausführung nur auf Anordnung der Bauüberwachung.
Art: Suchgräben, Gräben, Auffüllungen, etc
Abrechnung: Fläche x Abtrag
Anfallendes Material seitlich im Gelände einbauen.
Menge: 11,000 m³

**1.3.10 Nopppenbahn einbauen Höhen: 0.5-1,5 m**
Schutzschicht liefern, z.B. Noppenbahn entlang der Baukörper fachgerecht und nach Herstellerangaben auslegen, Stöße mind. 10 cm überlappend ausführe und bündig mit der Oberkante des Belags enden lassen.

Inkl. aller Schnittarbeiten,
Bahndicke: mind. 5 mm
Noppenhöhe: mind. 8 mm
Wurzelfest; beständig gegen Verrottung und
trinkswasserunbedenklich
Wasserabeleitungsvermögen mind. 2,0 l/m-s
Einbau in Streifen von 0,5 bis 1,5 m Höhe
0,5 m entlang Mauerwinkel am Pflaster, 1,5 entlang des Gebäudes.

Typ: HDPE Noppenfolie (hochdichtes Polyethylen) oder gleichwertig
Farbe: Schwarz

Angebotenes Produkt/Material:
..............................................
(vom Bieter auszufüllen)
Menge: 387,500 m²

**1.3.11 Zulage Noppenbahn auslegen | in Bögen**
Zulage zur Vorposition Noppenbahn für das Auslegen in Bögen;
Schutzschicht Noppenbahn in Bögen entlang entlang der Baukörper einbauen. Inkl. aller Schnittarbeiten.
Menge: 32,000 m

**1.3.12 Distanzprofil Fassadenanschluss einbauen**
Distanzprofil für Fassadeanschluss liefern und einbauen;
Entlang der Baukörper mit Pflaste-/Plattenanschluss, auf Noppenbahn der Vorposition aufgesetzt, mit Lasche für Pflaster-/ Plattenauflage. Bündig mit der Belagsoberkante nach Herstellerangaben einbauen.

Typ: für Plattenstärke 80 mm, Maße entsprechend der Einhaltung der Abstandsregel gemäß SIA 271
Farbe: hellgrau

Angebotenes Produkt/Material:
..............................................
(vom Bieter auszufüllen)
Menge: 271,700 m

**1.3.13 Zulage Distanzprofil | Ausführung in Bögen Radien ca. 2-3,5 m**
Zulage zur Vorposition Distanzprofil zur Ausführung in Bögen,
Distanzpofil als Fassadenanschluss in Bögen entlang der
Baukörper einbauen. Radien ca. 2-3,5 m.
Menge: 15,600 m

#### Bauteil 1.4 Gräben für Leitungen

**1.4.1 Kabelgraben herstellen Kabelgraben herstellen <80 cm x 30 cm**
Kabelgraben bis 80 cm Tiefe und 30 cm Breite, ausheben;
Sohle des Grabens planieren und 10 cm stark mit steinfreiem Füllsand 0/2 Sand abdecken. Aushub seitlich lagern und nach der
Kabelverlegung und dem Einsanden wieder verfüllen.
Nach bauseitiger Verlegung von Leitungen mit 10 cm Füllsand abdecken und bauseits beigestelltes
Trassenwarnband einbauen.
Restmaterial laden und im Auffüllbereich einbauen
Leistung inkl. Sand liefern und einbauen
Menge: 462,600 m

**1.4.2 Kabelleerrohre Kabuflex DN 100 mit Zugdraht liefern und in vorh. Gräben verlegen**
Menge: 1280,000 m

**1.4.3 Kabelzugschächte incl. Gründungsfundament einbauen Ausführung aus Beton oder Kunststoff**
Kabelzugschächte incl. Gründungsfundament einbauen
Ausführung aus Beton oder Kunststoff
Deckel Klasse B125 auspflasterbar
Abmessung 80 x 80 cm (L-B)
Tiefe 1,0 m
incl. Anschluss von 6 - 8 Leerrohren DN 110 oder DN 160
Deckel aus Stahl auspflasterbar
Einbau im Zuge der Grabenverfüllung
Menge: 6,000 St

**1.4.4 Grabenaushub für Leitungen Tiefe bis 1,20 m ausheben**
Grabenaushub für Leitungen Tiefe bis 1,20 m ausheben;
Graben für Ver- und Entsorgungsleitungen  und
Fundamente bis 1,20 m Tiefe ausheben. Boden seitlich
zum Wiedereinbau lagern.
Inkl. Feinplanum der Grabensohle.
Grabentiefe bis 1,20 m ohne Verbau
Grabenbreite 0,6 - 1,5 m
Den Aushub, soweit zum Verfüllen geeignet, zum
Wiedereinbau fachgerecht und in geeigneter Form z. B.
in Mieten, abgedeckt o. ä. seitlich lagern.
Zum Verfüllen nicht verwendeter Aushub geht in das
Eigentum des AN über und ist von der Baustelle zu
entfernen und zu entsorgen.
Dies ist über die entsprechenden Positionen
abzurechen.
Abgerechnet wird nach Aushubquerschnitten gemäß DIN EN
1610, örtliche Mehrbreiten oder Mehrtiefen im Bereich
von Rohrverbindungen und Schächten werden übermessen
und nicht gesondert vergütet.
Der AN hat die Höhen, Tiefen, Längen und Maße vor Ort
eigenverantwortlich zu prüfen.
Menge: 165,000 m³

**1.4.5 Grabenaushub für Leitungen Tiefe ab 1,21 m bis 2,5m Grabenaushug für Ver- und Entsorgungsleitungen und**
Grabenaushub für Leitungen Tiefe ab 1,21 m bis 2,5m
Grabenaushug für Ver- und Entsorgungsleitungen und
Schächte bis 2,50 m Tiefe und Baugruben für die
Schächte bis 2,50 m ausheben.
Incl. Feinplanum der Grabensohle.
Den Aushub, soweit zum Verfüllen geeignet, zum
Wiedereinbau fachgerecht und in geeigneter Form z. B.
in Mieten, abgedeckt o. ä. seitlich lagern.
Zum Verfüllen nicht verwendeter Aushub oder überschüssiger Aushub ist zu laden, transportieren (Transportweite bis 200 m) und auf Miete zu lagern. (ca. 20% des Aushubs)
Abgerechnet wird nach Aushubquerschnitten gemäßDIN EN
1610, örtliche Mehrbreiten oder Mehrtiefen im Bereich
von Rohrverbindungen und Schächten werden übermessen
und nicht gesondert vergütet.
Der AN hat die Höhen, Tiefen, Längen und Maße vor Ort
eigenverantwortlich zu prüfen.
Bodenklassen: 2 bis 5.
Grabentiefe bis 2,50 m, gerechnet ab OK
Abschachtungsunterkante
der Schottertragschicht einschl. notwendigem Verbau.
Verbauart nach Wahl des AN einschl. Rückbau des Verbaus
im Zuge der Verfüllung.
Breite der Grabensohle über 0,60 bis 2,0 m.
Menge: 285,000 m³

**1.4.6 Grabenaushub für Leitungen Tiefe ab 2,51 m bis 4,2m Grabenaushug für Ver- und Entsorgungsleitungen und**
Grabenaushub für Leitungen Tiefe ab 2,51 m bis 4,2m
Grabenaushug für Ver- und Entsorgungsleitungen und
Schächte bis 4,20 m Tiefe und Baugruben für die
Schächte bis 4,20 m ausheben.
Incl. Feinplanum der Grabensohle.
Den Aushub, soweit zum Verfüllen geeignet, zum
Wiedereinbau fachgerecht und in geeigneter Form z. B.
in Mieten, abgedeckt o. ä. seitlich lagern.
Zum Verfüllen nicht verwendeter Aushub oder überschüssiger Aushub ist zu laden, transportieren (Transportweite bis 200 m) und auf Miete zu lagern. Ca 10% des Aushubs

Abgerechnet wird nach Aushubquerschnitten gemäßDIN EN
1610, örtliche Mehrbreiten oder Mehrtiefen im Bereich
von Rohrverbindungen und Schächten werden übermessen
und nicht gesondert vergütet.
Der AN hat die Höhen, Tiefen, Längen und Maße vor Ort
eigenverantwortlich zu prüfen.
Bodenklassen: 2 bis 5.
Grabentiefe bis 4,20 m, gerechnet ab OK
Abschachtungsunterkante
der Schottertragschicht einschl. notwendigem Verbau.
Verbauart nach Wahl des AN einschl. Rückbau des Verbaus
im Zuge der Verfüllung.
Breite der Grabensohle über 0,60 bis 6,0 m.
Menge: 115,000 m³

**1.4.7 Ummantelung mit steinfreiem Füllsand herstellen**
Steinfreier Füllsand 0/2 zur Ummantelung der Rohrleitungen liefern, herstellen;
Lieferung und Einbau von steinfreiem Füllsand 0/2 auf
der Grabensohle und zur Ummantelung der verlegten
Rohrleitungen.
Untere Bettungsdicke mind. 10 cm.
Ausbildung des Rohrauflagers:
Obere Bettung Mindestdicke 0,5 x Rohraußendurchmesser,
Herstellung in lagenweiser Seitenverfüllung,
Abdeckung bis 15 cm über Rohrscheitel,
Einbau in mehreren Schichten.
Abrechnung Grabenbreite gem. DIN 1610 Höhe bis 15 cm
über Rohrscheitel.
Verdichtungsgrad DPr 97%
Menge: 95,000 m³

**1.4.8 Grabenverfüllung lagernder Boden**
Grabenverfüllung mit seitlich lagerndem Füllboden herstellen;
in die Leitungsgräben und
Schachtgruben bis OK Planum lagenweise wieder einbauen
und verdichten.
Restlichen Grabenaushub laden und in der Anfüllung
einbauen.
Schichtstärke des Einbaus abgestimmt auf das
eingesetzte Verdichtungsgerät.
Verdichtungsgrad DPr 100%, EV2 mind. 45 KN/m2.
Lieferung fehlenden Verfüllmaterials wird gesondert
vergütet.
Menge: 470,000 m³

**1.4.9 Boden für Punktfundamente aufnehmen**
Boden für Punktfundamente aufnehmen, lagern
Boden für die Fundamente aufnehmen und soweit zum
Einbau geeignet bis zum Wiedereinbau fachgerecht und in
geeigneter Form seitlich lagern z.B. in Mieten,
Bodenmieten vor Durchnässen schützen.
Bodenklasse 3-4.
Breite: von 0,60 bis 1 m
Tiefe: 0,80 m
Zum Einbau nicht geeigneter Aushub ist über die
Position Boden aufnehmen und entsorgen abzurechen.
Menge: 28,000 m³

#### Bauteil 1.5 Erdbau für Vegetationsflächen

**1.5.1 Grobplanum Vegetationsflächen herstellen**
Zukünftige Vegetationsflächen grob planieren;
Das Planum des Baugrundes/ Untergrundes/ Unterbaus im
Bereich von Vegetationsflächen erfolgt nach DIN 18915
vor der Lockerung.
Den vorh. Boden und den eingebauten Füllboden gem. den
neuen Höhen im Auf- und Abtrag +/- 0,20 m planieren,
Genauigkeit +/- 2 cm

Ausführung: geplante Vegetationsflächen: Rasenflächen, Gehölzflächen, Pflanzflächen
Menge: 11039,000 m²

**1.5.2 Zulage Vegetationsflächen Böschungsfaktor von 1:2,5- 1:1,5 erschwert**
Zulage zur Vorposition Vegetationsflächen planieren Grobplanum in Böschungen;
Das Planieren wird durch einen Böschungsfaktor von
ca. 1:1,5 - 1:1,5 erschwert und ist mit einzukalkulieren.

Abrechnung erfolgt nach projektierter Fläche.
Menge: 1622,600 m²

**1.5.3 Oberbodenandeckung Vegetationsflächen herstellen**
Vegetationsflächen mit seitl. lagerndem Oberboden andecken;
Oberboden von Mieten im Bereich der Vegetationsflächen andecken, Aufbaustärke 40 cm.

Abrechnung nach m2 Fläche x Andeckstärke verdichtet
Die gelockerte Fläche darf nicht mehr befahren werden.
Der Einbau muss als Überkopfeinbau erfolgen.
Menge: 1428,000 m³

**1.5.4 Oberbodenandeckung Vegetationsflächen herstellen Boden liefern**
Vegetationsflächen mit zu lieferndem Oberboden andecken;
Oberboden von Mieten im Bereich der Vegetationsflächen andecken, Aufbaustärke 40 cm.

Abrechnung nach m2 Fläche x Andeckstärke verdichtet
Die gelockerte Fläche darf nicht mehr befahren werden.
Der Einbau muss als Überkopfeinbau erfolgen.

der Oberboden muss gem. der Bodenschutzverordnung dem Wirkungspfad Boden - Mensch entsprechen. Dies ist mittels Zertifikat nachzuweisen.
Menge: 1000,000 m³

**1.5.5 Oberbodenandeckung Rasenflächen herstellen**
Rasenfläche mit Oberboden andecken, liefern, einbauen;
gütegesicherten, gesiebten und gemäß Wirkungspfad
Boden/Mensch zertifizierten Oberboden liefern und im
Bereich der Rasenflächen andecken, 10 cm.

Abrechnung nach m2 Fläche x Andeckstärke verdichtet
Die gelockerte Fläche darf nicht mehr befahren werden.
Der Einbau muss als Überkopfeinbau erfolgen.
Menge: 756,000 m³

**1.5.6 Zulage zu Oberboden andecken | Kleinflächen <10 m²**
Zulage zu Oberboden andecken in Kleinflächen;
für Kleinflächen unter 10 m² für die Ausführung Handarbeit.
Menge: 10,000 m²

**1.5.7 Baumgruben herstellen LBT : 2,5 x 2,5 x 2 m**
Boden ausbauen für die Baumsubstratgruben;
Verfestigungen der Pflanzlochsohle und der -Wände sind zu beseitigen.Überschüssiger Boden ist zu laden und seitlich im Gelände einzubauen.
Bodenaushub je Baumgrube: 2,0 x 2,0 x 1,5 (LBT in m)
Menge: 73,000 St

#### Bauteil 1.6 Befestigte Flächen Befestigte Flächen

**1.6.1 Frostschutzschicht, bauseits vorh. Material, einbauen; Schichtstärke 15 cm**
Wiedereinbau der seitl. lagernden Baustraße;
als Frostschutzschicht,  bauseits vorh. Material, einbauen
15 cm. Wiederverwendbares Material als Frostschutzschicht auf
den begehbaren Wegen einbauen.
Schichtstärke 15 cm im verdichteten Zustand.
Genauigkeit +/- 1 cm
Material Frostschutzkies 0/32 o.glw.
Ev2 100 MN/m²
Menge: 400,000 m³

**1.6.2 Frostschutzschicht 0/32 (WD) einbauen Schichtstärke: 15 cm**
Frostschutzschicht liefern, einbauen;
ergänzend zu wiedereingebautem Material,
Schichtstärke 15 cm
Frostschutzschicht auf den begehbaren Wegen liefern und
einbauen. Schichtstärke 15 cm
im verdichteten Zustand.
Genauigkeit +/- 1 cm
Material Frostschutzkies 0/32 o.glw.
Ev2 100 MN/m²
Menge: 15,000 m²

**1.6.3 Frostschutzschicht 0/32 (WD) einbauen Schichtstärke: 20 cm**
Frostschutzschicht liefern, einbauen;
Schichtstärke 20 cm
Frostschutzschicht auf den befahrbaren Flächen
einbauen. Schichtstärke 20 cm im verdichteten Zustand.
Genauigkeit +/- 1 cm
Material Frostschutzkies 0/32 (WD) o.glw.
Ev2 100 MN/m²
Menge: 2497,300 m²

**1.6.4 Tragschicht HKS 0/45 herstellen Schichtstärke: 20 cm**
Tragschicht liefern, einbauen;
Schichstärke: 20 cm
Tragschicht aus HKS 0/45 auf den begehbaren Wegen
einbauen.
Schichtstärke im verdichteten Zustand 20 cm.
EV2 120MN/m2
Ebenflächigkeit +/- 0,5 cm
Menge: 2676,900 m²

**1.6.5 Tragschicht HKS 0/45 herstellen Schichtstärke: 25 cm**
Tragschicht liefern, einbauen;
Schichtstärke 25 cm
Tragschicht aus HKS 0/45  auf den befahrbaren Flächen
einbauen.
Schichtstärke im verdichteten Zustand 25 cm
EV2 150MN/m2
Ebenflächigkeit +/- 0,5 cm
Menge: 2497,300 m²

**1.6.6 Betonsteinpflaster Großformat 60/30/8 cm verlegen**
Betonsteinpflaster 60/30/8 cm liefern, verlegen;
Unter Beachtung der DIN 18 318 und ZTV Pflaster-StB fachgerecht nach Verlegeplan zwischen Randeinfassungen,
in 3 - 5 cm Brechsand/Splittgemisch 0/5 (eisenfrei in Bettung und
für das Einsanden),
bis zum völligen Fugenschluss einschlämmen
und abrütteln und danach sauber abfegen.

Farbe: grau nuanciert
Ausgleichssteine sind mit einzukalkulieren.
Fugenmaterial aus Brechsand/Splittgemisch 0/5 (eisenfrei!)
Das Material ist in Absprache mit der Bauüberwachung
vor Einbau zu Bemustern.

Verlegeort: siehe: Materialplan; in begehbaren Bereichen

Angebotenes Produkt/Material:
..............................................
(vom Bieter auszufüllen)
Menge: 1419,600 m²

**1.6.7 Zulage zur Pflaster 60/30/8 cm | eisenfreier Sand**
Zulage für die Verwendung von eisenfreiem Sand;
für Bettungsmaterial und zum Einsanden der Flächen
Pflasterflächen 60/30/8 cm und zugehörigen Läuferzeilen.
Menge: 6,300 m³

**1.6.8 Läufer aus Betonsteinen 20/25/8 cm herstellen**
Läuferzeile, einzeilig, aus Betonsteinen 20/25/8 cm liefern herstellen;
als Abschluss zwischen Großformatpflaster aus Vorposition und Einfassungskanten (siehe: Materialplan). Schnittarbeiten zur Eckeinpassung und anarbeitung an Abläufe sind einzukalkulieren.

Farbe: grau nuanciert, aus gleichem Steinmaterial wie Vorposition.
Oberfläche: betonglatt
Das Material ist in Absprache mit der Bauüberwachung
vor Einbau zu Bemustern.

Verlegeort: siehe: Materialplan

Angebotenes Produkt/Material:

..............................................
(vom Bieter auszufüllen)
Menge: 334,900 m

**1.6.9 Läufer in Beton aus Betonsteinen 20/25/8 cm herstellen eisenfrei Edelstahlbecken**
Läuferzeile, einzeilig, in Beton C 20/25 (eisenfrei) aus Betonsteinen 20/25/8 cm liefern herstellen; als Abschluss zwischen Großformatpflaster aus Vorposition und  den Edelstahlbecken. Schnittarbeiten zur Eckeinpassung und anarbeitung an Abläufe sind einzukalkulieren. Eisenfreier Sand in Bettungsmaterial und zum Einsanden ist zu verwenden.

Farbe: grau nuanciert, aus gleichem Steinmaterial wie Vorposition.
Oberfläche: betonglatt
Das Material ist in Absprache mit der Bauüberwachung
vor Einbau zu Bemustern.

Verlegeort: siehe: Materialplan, entlang der Edelstahlbecken

Angebotenes Produkt/Material:

..............................................
(vom Bieter auszufüllen)
Menge: 161,900 m

**1.6.10 Zulage zur Läufer in Beton | eisenfreier Beton**
Zulage für zu Läufer in Betondie Verwendung von
eisenfreiem Beton C 20/25;
Einbautort: siehe Materialplan; um Edelstahlbecken
Menge: 4,900 m³

**1.6.11 Zulage zu Läufer in Beton | Dehnungsfuge Edelstahlbecken herstellen**
Zulage zur Vorposition Läufer aus Betonsteinen 20/25/8 cm Dehnungsfuge herstellen;
Dehnungsfuge zwischen Läuferzeile liefern und herstellen,
in geraden und Bögen entlang der Edelstahlbecken.
Fuge zwischen Betonplatten und Edelstahlbecken
herstellen Dehnungsfugenband liefern, einbauen.

Typ: aus PE-Schwerschaum, frost-,
verrottungs- und witterungsfest, in Fuge einbauen,
Schnur 10 mm  einlegen und mit Ottoseal M290 basalt, 1K
Hybrid Polymer STP Dichtstoff versiegeln. (oder gleichwertig)
Fugenbreite: < 7mm
Fugentiefe:  bis 1cm

Einbauort: zwischen Läuferzeile und Edelstahlbecken

Angebotenes Produkt/Material:

..............................................
(vom Bieter auszufüllen)
Menge: 161,400 m

**1.6.12 Zulage zu Läufer herstellen | in Bögen R 1,4 - 2 m eisenfrei**
Zulage zu Läufer aus Betonsteinen herstellen für die Ausführung in Bögen; Radien von 1,4 - 2 m.
Entlang der Edelstahlbecken (eisenfreier Sand in Bettung und zum Einsanden!)
Menge: 5,050 m

**1.6.13 Zulage zu Läufer herstellen | in Bögen Zulage zu Läufer herstellen | in Bögen R 1 - 2,7 m**
Zulage zu Läufer aus Betonsteinen herstellen für die Ausführung in Bögen; Abschluss zwischen Großformatpflaster aus Vorposition und Einfassungskanten.
Menge: 13,760 m

**1.6.14 Betonsteinpflaster 3-Steinsystem D: 8 cm verlegen**
Betonsteinpflaster 3-Steinsystem, Dicke 8 cm liefern, verlegen;
z.B. 21x28 | 14x21 | 14x14 cm
unter Beachtung der DIN 18 318 und ZTV Pflaster-StB fachgerecht nach Verlegeplan zwischen Randeinfassungen
in 3 - 5 cm Brechsand/Splittgemisch 0/5,
bis zum völligen Fugenschluss einschlämmen und abrütteln und danach sauber abfegen.
Farbe: grau nuanciert

Ausgleichssteine sind mit einzukalkulieren.
Fugenmaterial aus Brechsand/Splittgemisch 0/5,
Das Material ist in Absprache mit der Bauüberwachung
vor Einbau zu Bemustern.

Verlegeort: Siehe Materialplan, in begehbaren und befahrbaren Bereichen

Angebotenes Produkt/Material:
..............................................
(vom Bieter auszufüllen)
Menge: 1603,000 m²

**1.6.15 Schnittkanten Betonpflaster Betonstein D: 8 cm**
Schnittkanten für Betonpflaster Dicke 8 cm herstellen;
Bei Anschlüssen an Rändern und Einbauten in der
Pflasterdecke hat der Zuschnitt durch Nassschnitt zu
erfolgen. Schnitte von Betonstein 8 cm als Passstücke.
Menge: 1143,000 m

**1.6.16 Doppel-T-Verbundpflaster 20/14/10 cm verlegen**
Doppel-T-Verbundpflaster 20/14/10 cm liefern und verlegen,
Bettungsmaterial in 3-5 cm (verdichteter Zustand) einbauen. nach DIN 18318, vorzugsweise in
kornabgestuftem Splittsandgemisch der Körnung 0/5 mm,
fachgerecht verlegen. Die Filterstabilität von Fuge,
Bettung und Tragschicht ist zu gewährleisten.
Die Pflastersteine sind gemäßden Angaben der Objektüberwachung des AG
nach festgelegten Verlegemustern einzubauen.
Nach dem Verlegen ist in Abständen von 2 m die Fläche
auszurichten und die Rechtwinkligkeit zu überprüfen.
Das Schließen der Fugen muss kontinuierlich mit dem
Fortschreiten des Verlegens mit Fugenmaterial gemäß DIN
18318 bzw. ZTV Pflaster-StB 06 erfolgen.
Der saubere Pflasterbelag ist bei Steinhöhen bis
einschließlich 10 cm mit einem Flächenrüttler mit einem
Betriebsgewicht von 170 bis 200 kg und einer
Zentrifugalkraft von 20 bis 30 kN bis zur
Standfestigkeit abzurütteln. Bei Steinhöhen über 10 cm
ist der saubere Pflasterbelag mit einem Flächenrüttler
mit einem Betriebsgewicht von 200 bis 300 kg und einer
Zentrifugalkraft von 30 bis 60 kN bis zur
Standfestigkeit abzurütteln. Der Belag darf nur im
trockenen Zustand und mit Plattengleitvorrichtung
abgerüttelt werden.
Nach dem Abrütteln sind die Fugen erneut zu schließen.
Hierzu wird das Fugenmaterial unter Wasserzugabe
eingeschlämmt.
Die Leistungen verstehen sich einschließlich aller
erforderlichen Nebenarbeiten. Das Einpassen von Steinen
ist im Einheitspreis einzurechnen.
Pflasterstein aus Beton nach DIN EN 1338,Qualität DI(K)
mit Doppel-T-förmigem Umriss für erhöhte
Verbundwirkung, und Vorsatzschicht aus
Natursteinkörnung.
Betonstein-Pflaster als Flächenbefestigung fachgerecht
herstellen. Die Verlegevorschriften des Herstellers und
die Angaben der DIN 18318 sowie der ZTV Pflaster-StB 06
sind zu beachten.

Rastermaß: 20/14/10 cm
Farbe: Naturgrau
Oberfläche: betonglatt
Das Material ist in Absprache mit der Bauüberwachung
vor Einbau zu Bemustern.

Einbauort: Betriebshof und Busbucht (Siehe Materialplan)
Ausgleichssteine/Rand- und Ecksteine sind mit einzukalkulieren.

Angebotenes Produkt/Material:
..............................................
(vom Bieter auszufüllen)
Menge: 1072,500 m²

**1.6.17 Basamentstein 16/24/10 cm einzeilig**
Basamentstein einzeilig, aus Betonsteinen 16/24/10 cm
liefern herstellen;
als Abschluss zwischen befahrbarem Pflaster Vorposition und Einfassungskanten (siehe: Materialplan).

Farbe: naturgrau
Oberfläche: betonglatt
Das Material ist in Absprache mit der Bauüberwachung
vor Einbau zu Bemustern.

Verlegeort: siehe: Materialplan

Angebotenes Produkt/Material:

..............................................
(vom Bieter auszufüllen)
Menge: 360,600 m

**1.6.18 Zulage zu Basamentstein | in Bögen R 2-6,1 m ; 1x R 9,5 m**
Zulage zu Basamentstein einzeilig herstellen für die Ausführung in Bögen; als Abschluss zwischen befahrbarem Pflaster und Einfassungskanten.
Radien: R 2-6,1 m ; 1x R 9,5 m
Menge: 37,200 m

**1.6.19 Verbundpflaster Rechteckpflaster 10/20/10 cm verlegen**
Rechteckpflaster Betonstein 10/20/10 cm liefern und verlegen,
Rechteckpflaster Beachtung der DIN 18 318 und
ZTV Pflaster-StB fachgerecht zwischen die
Randeinfassungen im Reihenverband mit versetzter Fuge
in 3 - 5 cm Splitt-Brechsandgemisch 0/5 verlegen,
verfugen, abrütteln und sauber abfegen.

Typ: Rechteckpflaster 10/20/8 cm aus Beton
Farbe: naturgrau
Das Material ist in Absprache mit der Bauüberwachung
vor Einbau zu Bemustern.

Einbauort: im Bereich der zukünftigen Mülleinhausung (Siehe: Materialplan)

Angebotenes Produkt/Material:
..............................................
(vom Bieter auszufüllen)
Menge: 47,100 m²

**1.6.20 Schnittkanten Betonpflaster Betonstein D: 10 cm**
Schnittkanten düe Betonpflaster Dicke 10 cm herstellen;
Bei Anschlüssen an Rändern und Einbauten in der
Pflasterdecke hat der Zuschnitt durch Nassschnitt zu
erfolgen.
Schnitte von Betonstein 10 cm als Passstücke
Menge: 294,500 m

**1.6.21 Quadratpflaster Rasenfuge 20/20/8 cm verlegen**
Quadratpflasterstein 20/20/8 cm liefern und verlegen,
mit ebener Oberfläche, mit umlaufender Fase, Steinseiten
mit 30 mm Abstandhaltern
und 5mm Nocken zur Verschiebesicherung, Öffnungsanteil
³19,5%, liefern, transportieren und unter Beachtung der
der DIN 18 318 und ZTV-Pflaster-StB fachgerecht nach
Plan zwischen den Randeinfassungen im Reihen-Verband
mit versetzter Fuge in 3-5cm Splitt/brechsandgemisch 0/5 nach
Herstellerangaben verlegen, verfugen und sauber abfegen.
Für das Fugenmaterial sind die Empfehlungen des
Herstellers zu beachten. Incl. Füllung mit
Rasensubstrat und Einsaat mit Parkplatz- /Schotterrasen
25g/m² RSM 5.1.1.
Das Abrütteln hat nur mit einer geegneten Vibrationsplatte unter
Verwendunge einer Platten-Gleit-Vorrichtung zu erfolgen.
Bei Anschlüssen an Rändern und Einbauten in der
Pflasterdecke hat der Zuschnitt durch Nassschnitt zu erfolgen.

Typ:Quadratstein Rasenfugenpflaster aus Beton mit 3 cm
Abstandshaltern (17/17/8)
Rastermaß: 20/20/8 cm
Farbe: naturgrau
Oberfläche: betonglatt
Das Material ist in Absprache mit der Bauüberwachung
vor Einbau zu Bemustern.

Einbauort: Stellplätze (außer barrierefreie)

Angebotenes Produkt/Material:
..............................................
(vom Bieter auszufüllen)
Menge: 75,400 m²

**1.6.22 Quadratpflaster fugenlos 20/20/8 cm verlegen**
Betonpflaster 20/20/8 cm liefern, verlegen
gebundene Bauweise
Betonpflaster 20-20-8 ohne Fase liefern, laden
transportieren und unter Beachtung der DIN 18 318 und
ZTV Pflaster-StB fachgerecht nach Verlegeplan zwischen
Randeinfassungen  in 3 - 5 cm Betonbettung 2/8 Körnung
0/5 im Reihenverband verlegen, und zemetär verfugen.
Inkl. Entfernung des Betonschleiers.

Fugenmaterial aus Zement
Rastermaß: 20/20/8 cm
Farbe: naturgrau
Oberfläche: betonglatt
Das Material ist in Absprache mit der Bauüberwachung
vor Einbau zu Bemustern.

Einbauort: barrierefreie Stellplätze

Angebotenes Produkt/Material:
..............................................
(vom Bieter auszufüllen)
Menge: 105,000 m²

**1.6.23 Zulage Stellplatzmarkierung Quadratpflaster 20/20/8 cm weiß**
Erstellung der Parkplatzmarkierungen als Zulage
zu Quadratpflaster Vorpositionen;
Erstellung im Pflasterbelag durch eine Binderreihe
(jeder 2. Stein)

Rastermaß: 20/20/8 cm
Farbe: weiß
Oberfläche: betonglatt
Das Material ist in Absprache mit der Bauüberwachung
vor Einbau zu Bemustern.

Einbauort: alle Stellplätze

Angebotenes Produkt/Material:
..............................................
(vom Bieter auszufüllen)
Menge: 45,000 m

**1.6.24 Straßenmarkierung | Rollstuhl-Motiv Betonplatte 40/40/8 cm**
Straßenmarkierung mit Rollstuhl-Motiv liefern, herstellen;
Format: 40 x 40 x 8cm
Das Material ist in Absprache mit der Bauüberwachung
vor Einbau zu Bemustern.

Angebotenes Produkt/Material:
..............................................
(vom Bieter auszufüllen)
Menge: 6,000 St

**1.6.25 Wassergebundene Wegedecke liefern, herstellen; Deckschicht: 3-5 cm, Ausgleichsschicht 7 cm**
Wassergebundene Wegedecke liefern, herstellen;
Deck-und Ausgleichschicht
für wassergebundene Wege, 12 cm Stärke
Deckschicht: Brechsand 0/4
Schichtdicke: 3-5 cm Farbton: beige Braun
gut erdfeucht einbauen
Wasserdurchlässigkeit: >1,0 x 10-4 cm/s
Scherfestigkeit >50 KN/m²
Toleranz: +/- 1 cm

Ausgleichschicht:
Splitt 0/16
Farbton: beige
Schichtdicke: 7 cm
Proktordichte: 1,8 t/m³
Wasserdurchlässigkeit: >2x10-3 cm/s
Scherfestigkeit: >51 KN/m²
Verdichtung erfolgt mit leichtem Gerät, 1-3 t/m
Bandagen (keine Vibration)
o.glw.

Angebotenes Produkt/Material:
..............................................
(vom Bieter auszufüllen)
Menge: 355,200 m²

**1.6.26 Asphalt | Einbau Bitumenband**
Bitumenband als dauerhafte Verbindung liefern, einbauen;
zwischen angrenzendem Asphaltbelag Bestand und Rinnensteinen,
Bitumenband (PMB) selbstklebend mind. 3 mm dick, 40-50 mm breit,
Aufbringen gemäß Herstellerangaben. Einbau erfolgt vor dem Asphaltieren.
Menge: 156,800 m

**1.6.27 Asphalt | Bituminöse Tragschicht herstellen**
Asphalt - Bituminöse Tragschicht
Bituminöse Tragschicht nach ZTV und TL - Asphalt StB
07 liefern, herstellen;
auf bestehender Schottertragschicht.
Bindemittelmineralgemisch der Körnung AC 22 TS mm,
Stärke 8 cm, TL Asphalt StB Tab.4 (laut Lageplan,
1m breiter Streifen entlang der Busbucht), mit stetiger
Kornabstufung.
Das Mineralgemisch soll aus Natursteinschotter der
Körnung 0/22 mm bestehen. Als Bindemittel ist
Straßenbaubitumen
30/45oder 50/70 zu verwenden. Es ist eine Stabilität
bei 65°C von 5 kN nach Marshall zu gewährleisten. Die
Rezeptur und Eignungsprüfung (bit. Mischgut) ist
rechtzeitig vor Einbau der Objektüberwachung des AG vorzulegen.
Die bituminöse Tragschicht ist entsprechend der Stärke
für die Verkehrsfläche nach den Technischen
Vorschriften ordnungsgemäßmit geeignetem Gerät oder
von Hand auf die ungebundene Tragschicht aufzubringen, zu
verteilen und durch Walzen zu verdichten.
Menge: 75,200 m²

**1.6.28 Asphalt | Deckschicht herstellen**
Asphalt - Deckschicht aus Asphalt AC 8 S
Einschichtiger Asphalt AC 8 S, Stärke 4 cm, liefern, herstellen;
Farbe: schwarz, nach ZTV Asphalt Stb 07 Tab. 13 (laut
Lageplan 1 m breiter Streifen an der Busbucht), 100 kg/m², in verdichtetem Zustand,
Technische Lieferbedingungen TL Asphalt StB 07.
Mineralstoffgemisch: entspr. Tab.8. Als Bindemittel
ist Straßenbaubitumen 25/55-55 oder 50/70 zu verwenden.
Einschichtigen Asphaltdeckschicht herstellen und auf
der bituminösen Tragschicht heißeinbauen und
verdichten. Die bituminöse Tragschicht ist vor dem Aufbringen des
Splittmastixasphalts ordnungsgemäßzu reinigen und mit
einer polymermodifizierten Bitumenemulsion C60BP1-S
(250 - 350 g/m²) anzuspritzen. Das Ansprühen muss so
erfolgen, dass eine gleichmäßige Verteilung der
Emulsionsmenge erreicht wird.
Die bituminöse Deckschicht ist entsprechend der Stärke
für die Verkehrsfläche nach den Technischen
Vorschriften ordnungsgemäßmit geeignetem Gerät oder
von Hand auf die bituminöse Tragschicht aufzubringen,
zu verteilen und durch Walzen zu verdichten. Die
Gefälleherstellung der Fahrbahn hat nach Zeichnung zu
erfolgen. Der Einbau umfasst sämtliche notwendigen Dehnungsfugen
sowie das Anarbeiten an vorhandene Einbauten und
Bauteile, wenn notwendig auch in Handarbeit.
Menge: 75,200 m²

**1.6.29 Asphalt | Absplittung Deckschicht**
Absplittung mittels 0,5 - 1,0 kg/m²gebrochenes
Material Körnung 0/3 mm.
Das Material wird in die noch warme Deckschicht
maschinell eingestreut und eingewalzt
Überschüssiges Material vor der Verkehrsfreigabe bzw. vor der Durchführung etwaiger Markierungsarbeiten aufnehmen und fachgerecht entsorgen.
Der Einbau umfasst das Anarbeiten an vorhandene
Einbauten und Bauteile, wenn notwendig auch in
Handarbeit.
Menge: 75,200 m²

**1.6.30 Pflastersatz Schacht 100/100/8 cm einbauen**
Pflastersatz Schacht 100/100/8 cm liefern, einbauen
als Umpflasterung von Schächten.

Farbe: naturgrau
Fugenmaterial aus Brechsand-Splittgemisch 0/5

Angebotenes Produkt/Material:
..............................................
(vom Bieter auszufüllen)
Menge: 19,000 St

**1.6.31 Anarbeiten der Beläge an Schachtabdeckungen; Umpflasterung der Schächte mit Betonformsteinen,**
Anarbeiten der Beläge an Schachtabdeckungen;
Umpflasterung der Schächte mit Betonformsteinen,
sauberer Anschnitt der angrenzenden Beläge
liefern und einbauen. Ab Durchmesser 40 cm, sonst in Hauptpositionen Pflasterbeläge enthalten.
Menge: 19,000 St

**1.6.32 Anarbeiten der Beläge an Einbauten**
Anarbeiten der Beläge an Einbauten;
wie Lampen, Poller, Papierkörbe, Startblöcke, Geländer
ect. bei rechteckige Pfosten wird das Pflaster sauber
ausgeschnitten, bei runden Pfosten erfolgt ein
quadratischer Ausschnitt, der mit Granit- oder
Basaltmosaik ausgepflastert wird. Liefern und einbauen,
Verfugung mit Pflasterfugenmörtel grau.
Menge: 20,000 St

**1.6.33 Taktiles Leitystem | Auffindestreifen verlegen**
Rippenplatten für taktiles Leitsystem liefern, verlegen;
Rippenplatte Oberseite mit 6 trapezförmigen
Rippen, nach DIN EN 1338, DIN 32984 mit Fase und mit
Abstandhalter liefern und als Leitstreifen fachgerecht
und nach Herstellerangaben mit versetzter Fuge in 3 - 5 cm
Splitt-Brechsandgemisch 0/5  verlegen, verfugen und
sauber abfegen.
Typ: Rippenplatte  30/30/8 cm
Farbe: weiß
Durch die Profilierung der Oberfläche ist der Einbau
der Produkte besonders sorgfältig vorzunehmen.
Schnittarbeiten sind einzukalkulieren.
Schnittkanten ca: 0,9 m

Einbautort: am Busbord, im Eingangsbereich (siehe: Materialplan).

Angebotenes Produkt/Material:
..............................................
(vom Bieter auszufüllen)
Menge: 14,300 m

**1.6.34 Taktiles Leitsystem | Noppenplatten verlegen**
Noppenplatten für taktiles Leitsystem - Einstiegsfeld und
Aufmerksamkeitsfelder liefern, verlegen;
in Kleinflächen 0,8 - 6 m².
Typ: Noppenplatte 30/30/8 cm Oberseite genoppt
nach DIN EN 1338, DIN 32984 mit Fase,
Kegelstumpfnoppen, diagonal angeordnet, herstellen.
Durch die Profilierung der Oberfläche ist der Einbau
der Produkte besonders sorgfältig vorzunehmen.
Farbe: weiß
Schnittarbeiten sind einzukalkulieren.
Schnittkanten ca: 3,3 m

Einbautort: am Busbord, im Eingangsbereich und an den Treppenanlagen (siehe: Materialplan).

Angebotenes Produkt/Material:
..............................................
(vom Bieter auszufüllen)
Menge: 15,600 m²

**1.6.35 Taktiles Leitsystem | Leitstreifen schwarz 30 cm einbauen**
Leitstreifen schwarz liefern, einbauen;
zwei Streifen als Kontraststreifen,
je: 30 cm Breit, ca. 10,15 m lang,
aus Betonplatten 30/30/8 cm
nach DIN EN 1338, DIN 32984
Farbe: schwarz

Einbautort: am Busbord (siehe: Materialplan).

Angebotenes Produkt/Material:
..............................................
(vom Bieter auszufüllen)
Menge: 6,100 m²

#### Bauteil 1.7 sonstige Flächen - Kies- und Sandflächen

**1.7.1 Fünfreihige Einfassung herstellen Betonsteinpflaster 10/10/8 cm**
Fünfreihige Einfassung liefern, herstellen;
Die Einfassung der Sandfläche mit fünf Pflasterreihen
aus Betonsteinpflaster 10/10/8 mit umlaufender Fase in
Beton C 12/15 versetzt herstellen.
Inkl. Erstellung des Betonfundamentes.
auf ein 20 cm dickes Fundament aus Beton C12/15
und mit geschalter Rückenstütze aus Beton C12/15
versetzen. Die Dicke der Rückenstütze beträgt
mindestens 10 cm.
Typ:Betonstein Quadratpflaster, 10-10-8,
umlaufende Fase
Farbe: betongrau
Einbauort: Einfassung Sandspielbereiche

Angebotenes Produkt/Material:
..............................................
(vom Bieter auszufüllen)
Menge: 225,900 m

**1.7.2 Filtervlies 120g/m²**
Filtervlies 120g/m² liefern und auf der Drainschicht mit
Überlappung von 10 cm einbauen;
Inkl. befestigung in/ unter dem Betonfundament der
fünfreihigen Einfassungszeile der Trockenspielfläche.
Einbauort: Sandbereiche
Menge: 1234,900 m²

**1.7.3 Drainageschicht 0/32 mm Drainkies, Stärke: 20 cm herstellen**
Drainageschicht aus Drainkies liefern, herstellen;
Körnung: 0-32 mm
Schichtstärke: 20 cm
Einbauort: Flächig unter Sandflächen
Menge: 1234,900 m²

**1.7.4 Flächenbelag Rollkies 16/32 mm, Stärke: 20 cm herstellen**
Flächenbelag aus gewaschenem Rollkies liefern, herstellen;
Körnung: 16/32 mm
Schichtstärke 20 cm
Einbauort: Rutschenbereich und unterhalb des Schiebetors
Menge: 346,400 m2

**1.7.5 Zulage Flächenbelag Rollkies | Böschungsbereich**
Zulage zu vorheriger Position für den Einbau im
Böschungsbereich;
Böschung ca. 21% Steigung einzubauen.
Menge: 68,500 m2

**1.7.6 Traufstreifen aus gewaschenem Rollkies herstellen Körnung 8-16; Schichtstärke: 15 cm**
Flächenbelag aus gewaschenem Rollkies liefern und herstellen;
Körnung 8-16
Schichtstärke 15 cm
Breite: 30 cm

Einbauort: Kiestraufe zwischen Kantenstein zu begrünter Böschung und Gebäude
Menge: 4,100 m

**1.7.7 Zulage Traufstreifen | Böschungsbereich**
Zulage zu vorheriger Position zur Herstellung des Traufstreifens,
gilt für Kiesfläche und Einfassungskante
für den Einbau im Bereich der Böschung mit ca. 35% Steigung.
Menge: 0,200 m

**1.7.8 Fallschutzsand 0/2 mm, Stärke 40 cm einbauen**
Fallschutzsand, Stärke 40 cm liefern, einbauen;
Fallschutzsand 0/2 mm in die Sandspielflächen mit einem
Aufbau von 40 cm einbauen.
Vor dem Einbau des Sandes hat der AN Qualitätsnachweise
der gelieferten Wahre zu erbringen und sich diese von
der örtlichen Bauaufsicht genehmigen zu lassen.

Körnung: 0/2 mm
Schichtstärke: 40 cm
Farbe: beige
Zertifiziertes Material

Einbauort: Sandspielplatz
Menge: 300,700 m3

**1.7.9 Volleyballsand 0/1 mm, Stärke 40 cm einbauen**
Volleyballsand, Stärke 40 cm liefern, einbauen;
Volleyballsand 0/2 mm in die Sandspielflächen mit einem
Aufbau von 40 cm einbauen.
Vor dem Einbau des Sandes hat der AN Qualitätsnachweise
der gelieferten Wahre zu erbringen und sich diese von
der örtlichen Bauaufsicht genehmigen zu lassen.

Körnung: 0/1 mm, angerundet bis rund
Schichtstärke: 40 cm
Farbe: beige
Zertifiziertes Material

Einbauort: Volleyballfeld
Menge: 433,000 m2

**1.7.10 Spielsand 0/2 mm, Stärke 40 cm einbauen**
Spielsand, Stärke 40 cm liefern, einbauen;
Spielsand 0/2 mm in die Sandspielflächen mit einem
Aufbau von 40 cm einbauen.
Vor dem Einbau des Sandes hat der AN Qualitätsnachweise
der gelieferten Wahre zu erbringen und sich diese von
der örtlichen Bauaufsicht genehmigen zu lassen.

Körnung: 0/2 mm, angerundet bis rund
Schichtstärke: 40 cm
Farbe: beige
Zertifiziertes Material

Einbauort: Volleyballfeld
Menge: 501,300 m2

#### Bauteil 1.8 Einfassungen und Mauer

**1.8.1 Mähkante in Beton herstellen Betonstein 20/10/8 cm**
Einfassung aus einer Reihe Betonpflaster herstellen;
mit Fase, auf Beton C 12/15, Konsistenzklasse C0 mit
Zementkleber nass in nass (Buttering-Floating) versetzt und
mit beidseitiger Rückenstütze versehen erstellen.
Ausführung als Läuferschicht, Mähkante
Betonpflaster 20/10/8 cm, grau
Beton: C 12/12, C0 (verdichtet porös, drainfähig)
Menge: 136,300 m

**1.8.2 Zulage zu Mähkante in Beton | in Bögen R 2,6 - 6,7 m**
Zulage zu vorheriger Position Mähkante in Beton zur
Ausführung der Mähkante in Bögen: ca. 2,6-6,7 m
Menge: 47,000 m

**1.8.3 5-Zeiler als Einfassung Sandfläche herstellen Betonpflaster 10/20/8 cm**
Einfassung der Sandflächen liefern, herstellen;
mit Betonpflaster 10/20/8, als 5-zeiler grau mit Fase
Verlegung in ein Betonbett zwischen 24 und 36 cm dick
Ausführung gemäßDetail als Sinuskurve
in 5 Längsreihen
inkl. Verfugung mit Zementmörtel
Menge: 226,000 m

**1.8.4 Zulage zu 5-Zeiler | in Bogen Zulage zu 5-Zeiler | in Bogen R 12,3 m**
Zulage zu vorheriger Position 5-Zeiler als Einfassung zur
Ausführung der Zeile in Bögen: 1 Bogen Radius 12,3 m
Menge: 32,200 m

**1.8.5 Schnitt 5-Zeiler als Einfassung**
Schnitt- und Einpassarbeiten für 5-Zeiler herstellen;
für Betonpflaster D:8 cm
Menge: 5,000 m

**1.8.6 Läufer in Beton herstellen Betonstein 20/25/8 cm**
Läuferzeile, einzeilig, aus Betonsteinen 20/25/8 cm liefern herstellen;
als Trennung zwischen begebahrem und befahrbarem Vorplatzpflaster,
in Beton.

Farbe: grau nuanciert, passend zu angrenzendem 3-Steinsystem zu wählen
Oberfläche: betonglatt
Das Material ist in Absprache mit der Bauüberwachung
vor Einbau zu Bemustern.

Einbauort: Eingangsbereich zu Vorplatz

Angebotenes Produkt/Material:

..............................................
(vom Bieter auszufüllen)
Menge: 40,400 m

**1.8.7 Busborde setzen**
Busbordstein für Niederflurbusse höhen- und
fluchtgerecht liefern, nach DIN 18318 und ZTV Pflaster -StB 06
auf 20 cm dickem Fundament aus Beton C20/25 setzen
und mit geschalter Rückenstütze Stärke 10-15 aus Beton C20/25
erstellen.

Breite: 30 cm
Höhe: 18 cm
Länge: 100 cm
Oberfläche: Kopfseite taktil profiliert, Anlauffläche
absolut glatt.
Farbe: weiß
Inkl. Herstellung des Beton- und Schotterfundamentes.

Einbauort: Busbuch

Angebotenes Produkt/Material:

..............................................
(vom Bieter auszufüllen)
Menge: 12,000 m

**1.8.8 Zulage Busborde rechts liefern, setzen; Übergangsstein 2-tlg rechts zu Hochbord 15-30-100 cm**
Zulage Busborde rechts liefern, setzen;
Übergangsstein 2-tlg rechts zu Hochbord 15-30-100 cm
versetzen
Breite: 7,1 - 15 cm
Höhe: 18 cm
Oberfläche: Kopfseite taktil profiliert, Anlauffläche
absolut glatt.
Farbe: weiß

Einbauort: Busbucht

Angebotenes Produkt/Material:

..............................................
(vom Bieter auszufüllen)
Menge: 2,000 m

**1.8.9 Zulage Busborde setzen links**
Zulage Busborde links liefern, setzen;
Übergangsstein 2-tlg links zu Hochbord 15-30-100 cm
versetzen
Breite: 7,1 - 15 cm
Höhe: 18 cm
Oberfläche: Kopfseite taktil profiliert, Anlauffläche
absolut glatt.
Farbe: weiß

Einbauort: Busbuch

Angebotenes Produkt/Material:

..............................................
(vom Bieter auszufüllen)
Menge: 2,000 m

**1.8.10 Hochbord 12/15-30-100 cm setzen**
Hochbordsteine 12/15-30-100 liefern, einbauen;
Hochbord - Betonsteine 12/15-30-100 auf einem
Betonfundament C12/15 Stärke 20 cm mit geschalter
Rückenstütze, höhen- und fluchtgerecht
einbauen. Alle 10 m ist eine Dehnfuge von 1,5 cm
vorzusehen.
Die DIN 18 318 und ZTV P-StB und die Einbauhinweise
des Herstellers sind zu beachten.

Erdarbeiten, Schalung und der Unterbauteil unter
Rückenstütze und Betonbett gehören mit zum
Leistungsumfang sowie die Lieferung aller Materialien.

Die Breite der Gehwege richtet sich nach dem
Pflastermaßund kann im cm-Bereich von der Planung
abweichen.

Farbe: naturgrau

Einbauort: siehe Mengenplan Hoch- und Tiefborde
Menge: 323,700 m

**1.8.11 Zulage Hochbordstein | Passschnitt**
Zulage zur vorherigen Position Hochbord setzen;
Passchnitte für Hochborde herstellen, auch Radiensteine.
Menge: 32,000 St

**1.8.12 Zulage Hochbordstein | Radien über 5 m Radius von 0,5 bis 5,0 m**
Zulage Hochbordstein | zur Ausführung in Radien 4,0 - 7,5 m
Zulage für Radiensteine der Hochborde 12/15-30-100
Radius von 4,0 bis 7,5 m
Menge: 19,000 m

**1.8.13 Zulage Hochbordstein | Radien unter 5 m Radius von 0,5 bis 5,0 m**
Zulage Hochbordstein | zur Ausführung in Radien 4,0 - 7,5 m
Zulage für Radiensteine der Hochborde 12/15-30-100
Radius von 4,0 bis 7,5 m
Menge: 13,500 m

**1.8.14 Hochbordstein Absenkstein von 12 auf 2 cm versetzten**
Hochbordstein | Absenker
Flachbord- Flügelkantenstein rechts und links 12-15/30/100 auf Rundbord 15/22/100 R2 liefern versetzen;
Typ: Flügelstein 12-15/30/100 auf Rundbord 15/22/100 R2
aus Beton / auf Kantenstein 10 cm
Farbe: naturgrau
Einbauort: siehe: Mengenplan Hoch- und Tiefborde
Menge: 14,000 m

**1.8.15 Rundbordstein R2 15/22/100 setzen**
Rundbordstein R2 15/22/100 einbauen
Rundbordstein 15/22/100 cm, aus Beton, auf einem
Betonfundament C12/15 Stärke 20 cm mit geschalter
Rückenstütze, Höhen- und fluchtgerecht
einbauen. Alle 10 m ist eine Dehnfuge von 1,5 cm
vorzusehen.
Die DIN 18 318 und ZTV P-StB und die Einbauhinweise
des Herstellers sind zu beachten.
Erdarbeiten, Schalung und der Unterbauteil unter
Rückenstütze und Betonbett gehören mit zum
Leistungsumfang sowie die Lieferung aller Materialien.
Die Breite der Gehwege richtet sich nach dem
Pflastermaßund kann im cm-Bereich von der Planung
abweichen.

Einbauort: siehe Mengenplan Hoch- und Tiefborde
Menge: 19,100 m

**1.8.16 Zulage Passschnitt Rundbordstein**
Zulage Rundbordstein setzen

Passchnitte für Rundborde herstellen, auch Radiensteine.
Menge: 3,000 St

**1.8.17 Zulage Rundbordstein | Radien**
Zulage Radienstein R2 | Radiensteine 4,0 - 7,5 m
Zulage für Radiensteine der Hochborde 12/15-30-100
Radius von 4,0 bis 7,5 m
Menge: 5,000 m

**1.8.18 Kantenstein 8/20/100 cm erhöht setzen +6 cm**
Kantenstein 8/20/100, 6 cm liefern, erhöht versetzen;
höhen- und fluchtgerecht nach DIN 18318 und ZTV P-StB
auf 20 cm dickem Fundament aus Beton C12/15 und mit
geschalter Rückenstütze aus Beton C12/15 versetzen.
Die Dicke der Rückenstütze beträgt mindestens 10 cm.

Typ: Kantenstein 8/20/100 cm
Farbe: naturgrau
Inkl. Erstellung des Betonfundamentes.
Der Einbau erfolgt + 6 cm über dem Belag.
Menge: 121,200 m

**1.8.19 Kantenstein 8 cm | Kurvensteine R < 5,00 m + 6 cm**
Kantensteine 8 cm als Kurvensteine setzen, zur Ausführung in Radien;
Radien <5,00 m
Menge: 8,000 m

**1.8.20 Kantenstein 8 cm | Kurvensteine R > 5,00 m + 6 cm**
Kantensteine 8 cm als Kurvensteine setzen, zur Ausführung in Radien;
Radien >5,00 m
Menge: 22,000 m

**1.8.21 Kantenstein 8/20/100 cm bodengleich setzen**
Kantenstein 8/20/100, liefern, bodengleich versetzen;
höhen- und fluchtgerecht nach DIN 18318 und ZTV P-StB
auf 20 cm dickem Fundament aus Beton C12/15 und mit
geschalter Rückenstütze aus Beton C12/15 versetzen.
Die Dicke der Rückenstütze beträgt mindestens 10 cm.

Typ: Kantenstein 8/20/100 cm
Farbe: naturgrau
Inkl. Erstellung des Betonfundamentes.
Der Einbau erfolgt bodengleich mit dem Belag.
Menge: 224,400 m

**1.8.22 Kantenstein 8 cm | Kurvensteine R < 5,00 m**
Kantensteine 8 cm als Kurvensteine setzen, zur Ausführung in Radien;
Radien <5,00 m
Menge: 6,500 m

**1.8.23 Kantenstein 8 cm | Kurvensteine R > 5,00 m**
Kantensteine 8 cm als Kurvensteine setzen, zur Ausführung in Radien;
Radien >5,00 m
Menge: 17,000 m

**1.8.24 Zulage Kantenstein 8 cm | Passschnitt**
Zulage zu Kantenstein 8 cm setzen, für das Herstellen von
Passschnitten;
Kantensteinschnitte zum Einpassen und für schräge
Gebäudeanschlüsse und Ecken
Menge: 78,000 St

**1.8.25 Kantenstein 10/20/100 cm setzen**
Kantenstein 8/20/100, liefern, bodengleich versetzen;
höhen- und fluchtgerecht nach DIN 18318 und ZTV P-StB
auf 20 cm dickem Fundament aus Beton C12/15 und mit
geschalter Rückenstütze aus Beton C12/15 versetzen.
Die Dicke der Rückenstütze beträgt mindestens 10 cm.

Typ: Kantenstein 10/20/100 cm
Farbe: naturgrau
Inkl. Erstellung des Betonfundamentes.
Der Einbau erfolgt entlang der Treppen.
Menge: 117,200 m

**1.8.26 Kantenstein 10 cm | Kurvensteine R < 5,00 m**
Kantensteine 10 cm als Kurvensteine setzen, zur Ausführung in Radien;
Radien <5,00 m
Menge: 3,500 m

**1.8.27 Zulage Kantenstein 10 cm | Abgeschrägt Kantenstein herstellen**
Zulage zu Kantensteine setzen;
Kantensteine abgeschrägt einbauen,
im Bereich der Treppenanlagen, gemäß Treppenverlauf.
siehe: Detail Treppe T1; Detail Treppe T2; Detail Treppe T3
Menge: 21,600 m

**1.8.28 Zulage Kantenstein 10 cm | Passschnitt**
Zulage zu Kantenstein 10 cm setzen, für das Herstellen von
Passschnitten;
Kantensteinschnitte zum Einpassen und für schräge
Gebäudeanschlüsse und Ecken
Menge: 53,000 St

**1.8.29 Kunststoffkante T-förmig als Einfassungskante mit Auflagefläche einbau en**
Kunststoffkante T-förmig als Einfassungskante mit Auflagefläche liefern, einbauen;
in Splittbettt setzen, nach Herstellereingaben ohne mit Nägeln befestigen und bündig mit Pflaster enden lassen

Typ: T-Förmig, mit
gerillter Profilunterseite und unterseitig
aufkaschiertem Kunststoffgitter als Auflagenetz,
geeignet für Belags-Aufbaukonstruktionen mit geringer
Aufbauhöhe, direkt auf dem Splitt-, oder Mörtelbett verlegen,
als sicherer nagel- und mörtelfreier Anschlag für Betonplatten
oder Betonpflastersteinen.
Maße: Breite 7,5 cm, davon 5,0 cm Belagsauflagefläche,
Auflagefläche Netz ca. 28,0 cm, Gesamte Auflagefläche
ca. 33,0 cm, Anschlaghöhe 2,5 cm, Profillänge 200,00 cm.
Leichte Biegbarkeit zur Ausführung in Bögen geeignet.
Material: Hartkunststoff aus PVC ohne Weichmacher
Farbe: hellgrau
Ggf. Schnittarbeiten sind einzukalkulieren.

Einbauort: siehe Materialplan

Angebotenes Produkt/Material:

..............................................
(vom Bieter auszufüllen)
Menge: 82,660 m

**1.8.30 Zulage Kunststoffkante T-förmig in Bögen einbauen R 1-3 m**
Zulage zur Vorposition Kunststoffkante T-förmig als Einfassungskante mit Auflagefläch für die Ausführung in Bögen R 1,00-3,00 m

Einbauort: siehe Materialplan
Menge: 25,000 m

**1.8.31 Spritzschutzstreifen Plattenreihe 30/30/8 cm herstellen**
Plattenreihe 30/30/8 cm als Spritzschutzstreifen liefern, herstellen;
Spritzschutzstreifen aus einer Plattenreihe aus entlang der Gebäudefassade;
Fläche planieren, inkl. Einbau von 20 cm Unterbau aus
Schotter 0/45 mm.
Verlegung der Platten in 3-5 cm Mörtel MG II inkl.
Rückenstütze.
Typ: Betonsteinplatten 30/30/8 cm
Farbe: grau
Einbauort: Fassade Technikhaus, Fassade Gebäude Sommereingang.

Angebotenes Produkt/Material:
..............................................
(vom Bieter auszufüllen)
Menge: 41,400 m

**1.8.32 Erdaushub Streifenfundamente für Mauerscheiben**
Erdaushub für Streifenfundamente für Mauerscheiben herstellen;
Aushubsohle planieren und verdichten.
Bodenklasse: 3-4
Anfallendes Aushubmaterial lösen, laden und seitlich im Gelände einbauen.

Abmessungen:
Breite: 0,6 - 2.0 m
Tiefe: 0,8 - 1,2 m
Menge: 38,800 m3

**1.8.33 Schotterfundamente 0/45 für Mauerscheiben herstellen Stärke: ca. 30 - 50 cm**
Schotterfundamente für Mauerscheiben liefern und herstellen;
Schotterfundamente aus Schotter 0/45 für Winkelteile in
einer Stärke von ca 0,3 - 0,50 m erstellen.

Material: Schotter 0/45 GKL 1
Material in die vh. Fundamentgräben einbauen und
verdichten, EV2 150 MPa.

Einbauort: Siehe Plan: Mauerscheiben M1 + M2, Planausschnitt A; Mauerscheiben M3 Planausschnitt B
Menge: 32,000 m3

**1.8.34 Betonfundamente C20/15 für Mauerscheiben herstellen Stärke : ca. 10 cm**
Betonfundamente C20/25 für Mauerscheiben liefern und herstellen;
mit einer Stärke von ca. 10 cm unter ohne Bewehrung einbauen. Der Einbau erfolgt in Erdschalung oder Holzschalung.

Einbauort: Siehe Plan: Mauerscheiben M1 + M2, Planausschnitt A; Mauerscheiben M3 Planausschnitt B
Menge: 6,800 m3

**1.8.35 Mauerscheiben H: 0,80 m Sichtbeton versetzen**
Mauerscheiben Sichtbeton liefern und versetzen;
Höhe 0,80 m Baulänge 1,00 m, Wandstärke 0,12 m
auf vorh. Fundamente in 5 cm Mörtel 0/8 MG II
versetzen,
Fugen rückseitig dauerhaft mit Bitumenband abkleben,
Steine untereinander mit Torstahlstäben Durchmesser 14
mm verbinden

Einbauort: siehe: Materialplan; Plan Mauerschieben M1, M2 Planausschnitt A; Mauerscheiben M3 Planausschnit B

Farbe: grau
Menge: 4,000 St

**1.8.36 Mauerscheiben H: 1,30 m Sichtbeton versetzen**
Mauerscheiben Sichtbeton liefern und versetzen;
Höhe 1,30 m Baulänge 1,00 m, Wandstärke 0,12 m
auf vorh. Fundamente in 5 cm Mörtel 0/8 MG II
versetzen,
Fugen rückseitig dauerhaft mit Bitumenband abkleben,
Steine untereinander mit Torstahlstäben Durchmesser 14
mm verbinden

Einbauort: siehe: Materialplan; Plan Mauerschieben M1, M2 Planausschnitt A; Mauerscheiben M3 Planausschnit B

Farbe: grau
Menge: 28,000 St

**1.8.37 Mauerscheiben H: 1,30 m, L 50 cm Sichtbeton versetzen**
Mauerscheiben Sichtbeton liefern und versetzen;
Höhe 1,30 m Baulänge 0,50 m, Wandstärke 0,12 m
auf vorh. Fundamente in 5 cm Mörtel 0/8 MG II
versetzen,
Fugen rückseitig dauerhaft mit Bitumenband abkleben,
Steine untereinander mit Torstahlstäben Durchmesser 14
mm verbinden

Einbauort: siehe: Materialplan; Plan Mauerscheiben M1, Entrauchungsschacht

Farbe: grau
Menge: 1,000 St

**1.8.38 Mauerscheiben Eckteil innen links 90° Sichtbeton versetzen H: 1,30 m, L: 50 cm**
Mauerscheiben Eckteil innen links 90° Sichtbeton liefern und versetzen;
zum rechtwinklig aufeinandertreffen mit Eckteil innen rechts 90°,
Höhe 1,30 m Baulängen 0,50 m, Wandstärke 0,12 m
auf vorh. Fundamente in 5 cm Mörtel 0/8 MG II
versetzen,
Fugen rückseitig dauerhaft mit Bitumenband abkleben,
Steine untereinander mit Torstahlstäben Durchmesser 14
mm verbinden

Einbauort: siehe: Materialplan; Plan Mauerscheiben M1, Entrauchungsschacht

Farbe: grau
Menge: 1,000 St

**1.8.39 Mauerscheiben Eckteil innen rechts 90° Sichtbeton versetzen H: 1,30 m, L: 50 cm**
Mauerscheiben Eckteil innen rechts 90° Sichtbeton liefern und versetzen;
zum rechtwinklig aufeinandertreffen mit Eckteil innen links 90°,
Höhe 1,30 m Baulängen 0,50 m, Wandstärke 0,12 m
auf vorh. Fundamente in 5 cm Mörtel 0/8 MG II
versetzen,
Fugen rückseitig dauerhaft mit Bitumenband abkleben,
Steine untereinander mit Torstahlstäben Durchmesser 14
mm verbinden

Einbauort: siehe: Materialplan;  Plan Mauerscheiben M1, Entrauchungsschacht

Farbe: grau
Menge: 1,000 St

**1.8.40 Mauerscheiben Eckteil innen links 90° Sichtbeton versetzen H: 2,30 m, L: 50 cm**
Mauerscheiben Eckteil innen links 90° Sichtbeton liefern und versetzen;
zum rechtwinklig aufeinandertreffen mit Eckteil innen rechts 90°,
Höhe 2,30 m Baulängen 0,50 m, Wandstärke 0,12 m
auf vorh. Fundamente in 5 cm Mörtel 0/8 MG II
versetzen,
Fugen rückseitig dauerhaft mit Bitumenband abkleben,
Steine untereinander mit Torstahlstäben Durchmesser 14
mm verbinden

Einbauort: siehe: Materialplan; Plan Mauerscheiben M1, Entrauchungsschacht

Farbe: grau
Menge: 1,000 St

**1.8.41 Mauerscheiben Eckteil innen rechts 90° Sichtbeton versetzen H: 2,30 m, L: 50 cm**
Mauerscheiben Eckteil innen rechts 90° Sichtbeton liefern und versetzen;
zum rechtwinklig aufeinandertreffen mit Eckteil innen links 90°,
Höhe 2,30 m Baulängen 0,50 m, Wandstärke 0,12 m
auf vorh. Fundamente in 5 cm Mörtel 0/8 MG II
versetzen,
Fugen rückseitig dauerhaft mit Bitumenband abkleben,
Steine untereinander mit Torstahlstäben Durchmesser 14
mm verbinden

Einbauort: siehe: Materialplan; Plan Mauerscheiben M1, Entrauchungsschacht

Farbe: grau
Menge: 1,000 St

**1.8.42 Mauerscheiben Eckteil innen 82° Sichtbeton versetzen H: 1,30 m, Sonderanfertigung**
Mauerscheiben Eckteil Innenwinkel 82° Sichtbeton liefern und versetzen;
Höhe 1,30 m Baulängen 0,5 - 1,00 m, Wandstärke 0,12 m
auf vorh. Fundamente in 5 cm Mörtel 0/8 MG II
versetzen,
Fugen rückseitig dauerhaft mit Bitumenband abkleben,
Steine untereinander mit Torstahlstäben Durchmesser 14
mm verbinden

Einbauort: siehe: Materialplan; Plan Mauerschieben M1, M2 Planausschnitt A; Mauerscheiben M3 Planausschnit B

Farbe: grau
Menge: 1,000 St

**1.8.43 Mauerscheiben Passstück abgeschrägt Sichtbeton versetzen H: 1,30 m auf 2,30 m**
Mauerscheiben Passtück abgeschrägt H 1,30 auf 2,30 m Sichtbeton liefern und versetzen;
Höhe 1,30 m auf 2,30 Baulänge 1,00 m, Wandstärke 0,12 m
auf vorh. Fundamente in 5 cm Mörtel 0/8 MG II
versetzen,
Fugen rückseitig dauerhaft mit Bitumenband abkleben,
Steine untereinander mit Torstahlstäben Durchmesser 14
mm verbinden

Einbauort: siehe: Materialplan; Plan Mauerscheiben M1, Entrauchungsschacht

Farbe: grau
Menge: 2,000 m

**1.8.44 Mauerscheiben H: 1,55 m Sichtbeton versetzen**
Mauerscheiben Sichtbeton liefern und versetzen;
Höhe 1,55 m Baulänge 1,00 m, Wandstärke 0,12 m
auf vorh. Fundamente in 5 cm Mörtel 0/8 MG II
versetzen,
Fugen rückseitig dauerhaft mit Bitumenband abkleben,
Steine untereinander mit Torstahlstäben Durchmesser 14
mm verbinden

Einbauort: siehe: Materialplan; Plan Mauerschieben M1, M2 Planausschnitt A; Mauerscheiben M3 Planausschnit B

Farbe: grau
Menge: 14,000 St

**1.8.45 Mauerscheiben H: 1,55 m L: 50 cm Sichtbeton versetzen**
Mauerscheiben Sichtbeton liefern und versetzen;
Höhe 1,55 m Baulänge 0,50 m, Wandstärke 0,12 m
auf vorh. Fundamente in 5 cm Mörtel 0/8 MG II
versetzen,
Fugen rückseitig dauerhaft mit Bitumenband abkleben,
Steine untereinander mit Torstahlstäben Durchmesser 14
mm verbinden

Einbauort: siehe: Materialplan; Plan Mauerschieben M1, M2 Planausschnitt A; Mauerscheiben M3 Planausschnit B

Farbe: grau
Menge: 7,000 St

**1.8.46 Zulage Mauerscheiben H: 1,55 m L: 50 cm | Zuschnitt Bögen R: 8 m**
Zulage zur Mauerscheiben Sichtbeton liefern und versetzen
zur Ausführung in Bögen;
Höhe 1,55 m Baulänge 0,50 m, Wandstärke 0,12 m
auf vorh. Fundamente in 5 cm Mörtel 0/8 MG II
versetzen,
Fugen rückseitig dauerhaft mit Bitumenband abkleben,
Steine untereinander mit Torstahlstäben Durchmesser 14
mm verbinden

Mauerscheiben im Bereich der Bögen Radius 8 m, inkl. Zuschnitt zur Einpassung in den Radius 8 m, Einpassung im Fußbereich.

Einbauort: siehe: Materialplan; Plan Mauerschieben M1, M2 Planausschnitt A; Mauerscheiben M3 Planausschnit B

Farbe: grau
Menge: 4,000 St

**1.8.47 Mauerscheiben H: 1,80 m Sichtbeton versetzen**
Mauerscheiben Sichtbeton liefern und versetzen;
Höhe 1,80 m Baulänge 1,00 m, Wandstärke 0,12 m
auf vorh. Fundamente in 5 cm Mörtel 0/8 MG II
versetzen,
Fugen rückseitig dauerhaft mit Bitumenband abkleben,
Steine untereinander mit Torstahlstäben Durchmesser 14
mm verbinden

Einbauort: siehe: Materialplan; Plan Mauerschieben M1, M2 Planausschnitt A; Mauerscheiben M3 Planausschnit B

Farbe: grau
Menge: 7,000 St

**1.8.48 Mauerscheiben H: 1,80 m L: 50 cm Sichtbeton versetzen**
Mauerscheiben Sichtbeton liefern und versetzen;
Höhe 1,80 m Baulänge 0,50 m, Wandstärke 0,12 m
auf vorh. Fundamente in 5 cm Mörtel 0/8 MG II
versetzen,
Fugen rückseitig dauerhaft mit Bitumenband abkleben,
Steine untereinander mit Torstahlstäben Durchmesser 14
mm verbinden

Einbauort: siehe: Materialplan; Plan Mauerschieben M1, M2 Planausschnitt A; Mauerscheiben M3 Planausschnit B

Farbe: grau
Menge: 18,000 St

**1.8.49 Zulage Mauerscheiben H: 1,80 m L: 50 cm | | Zuschnitt Bögen R: 8 m**
Zulage zu Mauerscheiben Sichtbeton liefern und versetzen
zur Ausführung in Bögen;
Höhe 1,80 m Baulänge 0,50 m, Wandstärke 0,12 m
auf vorh. Fundamente in 5 cm Mörtel 0/8 MG II
versetzen,
Fugen rückseitig dauerhaft mit Bitumenband abkleben,
Steine untereinander mit Torstahlstäben Durchmesser 14
mm verbinden

Mauerscheiben im Bereich der Bögen Radius 8 m, inkl. Zuschnitt zur Einpassung in den Radius 8 m, Einpassung im Fußbereich.

Einbauort: siehe: Materialplan; Plan Mauerschieben M1, M2 Planausschnitt A; Mauerscheiben M3 Planausschnit B

Farbe: grau
Menge: 9,000 St

**1.8.50 Mauerscheiben H: 2,05 m Sichtbeton versetzen**
Mauerscheiben Sichtbeton liefern und versetzen;
Höhe 2,05 m Baulänge 1,00 m, Wandstärke 0,12 m
auf vorh. Fundamente in 5 cm Mörtel 0/8 MG II
versetzen,
Fugen rückseitig dauerhaft mit Bitumenband abkleben,
Steine untereinander mit Torstahlstäben Durchmesser 14
mm verbinden

Einbauort: siehe: Materialplan; Plan Mauerschieben M1, M2 Planausschnitt A; Mauerscheiben M3 Planausschnit B

Farbe: grau
Menge: 2,000 St

**1.8.51 Mauerscheiben H: 2,30 m Sichtbeton versetzen**
Mauerscheiben Sichtbeton liefern und versetzen;
Höhe 2,30 m Baulänge 1,00 m, Wandstärke 0,12 m
auf vorh. Fundamente in 5 cm Mörtel 0/8 MG II
versetzen,
Fugen rückseitig dauerhaft mit Bitumenband abkleben,
Steine untereinander mit Torstahlstäben Durchmesser 14
mm verbinden

Einbauort: siehe: Materialplan; Plan Mauerschieben M1, M2 Planausschnitt A; Mauerscheiben M3 Planausschnit B

Farbe: grau
Menge: 6,000 St

**1.8.52 Mauerscheiben H: 2,30 m L: 50 cm Sichtbeton versetzen**
Mauerscheiben Sichtbeton liefern und versetzen;
Höhe 2,30 m Baulänge 0,50 m, Wandstärke 0,12 m
auf vorh. Fundamente in 5 cm Mörtel 0/8 MG II
versetzen,
Fugen rückseitig dauerhaft mit Bitumenband abkleben,
Steine untereinander mit Torstahlstäben Durchmesser 14
mm verbinden

Einbauort: siehe: Materialplan; Plan Mauerscheiben M1, Entrauchungsschacht

Farbe: grau
Menge: 1,000 St

**1.8.53 Mauerscheiben H: 2,30 m L: 50 cm aber Zuschnitt Sichtbeton versetzen**
Mauerscheiben Sichtbeton liefern und versetzen;
Höhe 2,30 m Baulänge 0,50 m, Wandstärke 0,12 m
auf vorh. Fundamente in 5 cm Mörtel 0/8 MG II
versetzen,
Fugen rückseitig dauerhaft mit Bitumenband abkleben,
Steine untereinander mit Torstahlstäben Durchmesser 14
mm verbinden

Zuschnitt vor Ort für Einpassung Wandanschluss ist einzukalkulieren.

Einbauort: siehe: Materialplan; Plan Mauerschieben M1, M2 Planausschnitt A; Mauerscheiben M3 Planausschnit B

Farbe: grau
Menge: 1,000 St

**1.8.54 Rechteckpalisaden 12/12/80 cm**
Rechteckpalisade 12/12/80 cm liefern und versetzen;
aus Betonstein auf 20 bis 40 cm Frostschutzschicht in Betonbettung
C 20/25,
10 bis 15 cm stark, mit seitlichen Betonrückenstützen
einbauen, inkl. aller Erd- und Fundamentarbeiten.
Die Einbautiefe sollte ca.1/3 der Gesamt-Palisadenhöhe
betragen. Außerdem ist die Einbauanleitung des
Herstellers zu beachten.
Format 12/12/80 cm
Farbe: naturgrau

Einbauort: Wellenrutsche, als Einfassung der Treppenstufen und zur Verkleidung des Landebecken. Siehe: Detailplan Rutschenanlage Wellenrusche

Angebotenes Produkt/Material:
..............................................
(vom Bieter auszufüllen)
Menge: 72,000 St

**1.8.55 Rechteckpalisaden 12/12/60 cm**
Rechteckpalisade 12/12/60 cm liefern und versetzen;
aus Betonstein auf 20 bis 40 cm Frostschutzschicht in Betonbettung
C 20/25,
10 bis 15 cm stark, mit seitlichen Betonrückenstützen
einbauen, inkl. aller Erd- und Fundamentarbeiten.
Die Einbautiefe sollte ca.1/3 der Gesamt-Palisadenhöhe
betragen. Außerdem ist die Einbauanleitung des
Herstellers zu beachten.
Format 12/12/60 cm
Farbe: naturgrau

Einbauort: Wellenrutsche, als Einfassung der Treppenstufen;
Siehe: Detailplan Rutschenanlage Wellenrusche

Angebotenes Produkt/Material:
..............................................
(vom Bieter auszufüllen)
Menge: 4,000 St

**1.8.56 Rechteckpalisaden 12/12/50 cm**
Rechteckpalisade 12/12/50 cm liefern und versetzen;
aus Betonstein auf 20 bis 40 cm Frostschutzschicht in Betonbettung
C 20/25,
10 bis 15 cm stark, mit seitlichen Betonrückenstützen
einbauen, inkl. aller Erd- und Fundamentarbeiten.
Die Einbautiefe sollte ca.1/3 der Gesamt-Palisadenhöhe
betragen. Außerdem ist die Einbauanleitung des
Herstellers zu beachten.
Format 12/12/50 cm
Farbe: naturgrau

Einbauort: Wellenrutsche, als Einfassung der Treppenstufen;
Siehe: Detailplan Rutschenanlage Wellenrusche

Angebotenes Produkt/Material:
..............................................
(vom Bieter auszufüllen)
Menge: 2,000 Stk.

**1.8.57 Rechteckpalisaden 12/12/40 cm**
Rechteckpalisade 12/12/40 cm liefern und versetzen;
aus Betonstein auf 20 bis 40 cm Frostschutzschicht in Betonbettung
C 20/25,
10 bis 15 cm stark, mit seitlichen Betonrückenstützen
einbauen, inkl. aller Erd- und Fundamentarbeiten.
Die Einbautiefe sollte ca.1/3 der Gesamt-Palisadenhöhe
betragen. Außerdem ist die Einbauanleitung des
Herstellers zu beachten.
Format 12/12/40 cm
Farbe: naturgrau

Einbauort: Wellenrutsche, als Einfassung der Treppenstufen;
Siehe: Detailplan Rutschenanlage Wellenrusche

Angebotenes Produkt/Material:
..............................................
(vom Bieter auszufüllen)
Menge: 4,000 Stk.

#### Bauteil 1.9 Entwässerungseinrichtungen

**1.9.1 Kanalleitung PP- Kunststoffrohren SN 10, DN 100**
Kanalleitung PP- Kunststoffrohren SN 10, DN 100,

Kanalleitung aus mineralgefülltem Polypropylen (PP),
in vorhandenen Graben
höhen- und fluchtgerecht auf vorh. Sandbett verlegen,
einschl. der erforderlichen Dichtungenringe und
Gleitmittel. Die
Verlegevorschriften der Hersteller sind zubeachten. Die
Rohre sind von Schmutz und Sand zu säubern und im
vorgeschriebenen Gefälle nach den Vorgaben der DIN EN
1610 zu verlegen.

Angebotenes Produkt inkl. Hersteller
 <B1>"...................................................."</B1>

Anmerkung zur Position: bei den hier beschriebenen Leitungen handelt es sich um Anschlussleitungen an das bereits verlegte Grundleitungsnetz, also um Leitungslängen von 0,5 bis 5 m
Menge: 85,000 m

**1.9.2 Kanalleitung PP- Kunststoffrohren SN 10, DN 150,**
Kanalleitung PP- Kunststoffrohren SN 10, DN 150,

Kanalleitung aus mineralgefülltem Polypropylen (PP),
in vorhandenen Graben
höhen- und fluchtgerecht auf vorh. Sandbett verlegen,
einschl. der erforderlichen Dichtungenringe und
Gleitmittel. Die
Verlegevorschriften der Hersteller sind zubeachten. Die
Rohre sind von Schmutz und Sand zu säubern und im
vorgeschriebenen Gefälle nach den Vorgaben der DIN EN
1610 zu verlegen.

Angebotenes Produkt inkl. Hersteller
 <B1>"...................................................."</B1>

Anmerkung zur Position: bei den hier beschriebenen Leitungen handelt es sich um Anschlussleitungen an das bereits verlegte Grundleitungsnetz, also um Leitungslängen von 0,5 bis 5 m
Menge: 95,000 m

**1.9.3 Kanalleitung PP- Kunststoffrohren SN 10, DN 200,**
Kanalleitung PP- Kunststoffrohren SN 10, DN 200,

Kanalleitung aus mineralgefülltem Polypropylen (PP),
in vorhandenen Graben
höhen- und fluchtgerecht auf vorh. Sandbett verlegen,
einschl. der erforderlichen Dichtungenringe und
Gleitmittel. Die
Verlegevorschriften der Hersteller sind zubeachten. Die
Rohre sind von Schmutz und Sand zu säubern und im
vorgeschriebenen Gefälle nach den Vorgaben der DIN EN
1610 zu verlegen.

Angebotenes Produkt inkl. Hersteller
 <B1>"...................................................."</B1>
Menge: 15,000 m

**1.9.4 Kanalleitung PP- Kunststoffrohren SN 10, DN 300,**
Kanalleitung PP- Kunststoffrohren SN 10, DN 300,

Kanalleitung aus mineralgefülltem Polypropylen (PP),
in vorhandenen Graben
höhen- und fluchtgerecht auf vorh. Sandbett verlegen,
einschl. der erforderlichen Dichtungenringe und
Gleitmittel. Die
Verlegevorschriften der Hersteller sind zubeachten. Die
Rohre sind von Schmutz und Sand zu säubern und im
vorgeschriebenen Gefälle nach den Vorgaben der DIN EN
1610 zu verlegen.

Angebotenes Produkt inkl. Hersteller
 <B1>"...................................................."</B1>
Menge: 3,000 m

**1.9.5 Bögen DN 100**
Bögen DN 100

Bögen 15°bis 45°
DN 100 PP SN 10
Menge: 45,000 St

**1.9.6 Bögen DN 150 Bögen DN 150 Bögen 15°bis 45°**
Bögen DN 150
Bögen 15°bis 45°
DN 150 PP SN 10
Menge: 56,000 St

**1.9.7 Bögen DN 200**
Bögen DN 200

Bögen 15°bis 45°
DN 200 PP SN 10
Menge: 4,000 St

**1.9.8 Zulage für den Einbau von Abzweigen DN 100 | 150**
Zulage für Abzweige
Zulage für den Einbau von Abzweigen 45°.
Abzweige 45°aus PP-Rohren DN 150 nach DIN EN 1610,
DIN 19534-3 und/ oder DIN EN 1401-1, Nenn-
Ringsteifigkeit SN 10 nach DIN EN ISO 9969, höhen- und
fluchtgerecht, in  vorbereitete Gräben an die
verlegten
Regen- und Schmutzwasser - Grundleitungen montieren.
Menge: 5,000 St

**1.9.9 Zulage für den Einbau von Abzweigen DN 150 | 150**
Zulage für Abzweige
Zulage für den Einbau von Abzweigen 45°.
Abzweige 45°aus PP-Rohren DN 150 nach DIN EN 1610,
DIN 19534-3 und/ oder DIN EN 1401-1, Nenn-
Ringsteifigkeit SN 10 nach DIN EN ISO 9969, höhen- und
fluchtgerecht, in  vorbereitete Gräben an die
verlegten
Regen- und Schmutzwasser - Grundleitungen montieren.
Menge: 2,000 St

**1.9.10 Passschnitt KG 2000 Rohr 100 - 150**
Passschnitt KG 2000 Rohr 100 - 150

Passschnitt für KG 2000 DN 100 bis DN 150 mit Nenn- und Ringsteifigkeit SN 10 herstellen incl. Entsorung der Schnittreste. Die Schnittkanten sind zu entgraten.
Menge: 22,000 St

**1.9.11 Reduzierstück DN 150 & 250**
Reduzierstück DN 150 & 250

Reduzierstück von DN 250 auf 150 für
Abwasserkanal PP-Kunststoffrohr SN 10
Menge: 2,000 St

**1.9.12 Fallrohranschlüsse herstellen**
Fallrohranschlüsse herstellen;
Fallrohre der Gebäudedachentwässerung mittels 2 Bögen
15 bis 45°an die neue Regenwasserleitungen DN 100 und
DN 300 anschließen.
Benötigte Bögen sind separat ausgeschrieben und sind
nicht in die Position mit einzukalkulieren.
Menge: 14,000 Stk,

**1.9.13 Leitungsanschluss an vorh. Grundleitung herstellen**
Leitungsanschluss an vorh. Grundleitung herstelen,
Leitungsanschluss an vorh. Grundleitung erstellen
Material liefern, einbauen PVC DN 150 an PVC-U DN 250.
Menge: 45,000 St

**1.9.14 Kastenrinne Kunststoffabdeckung als Kastenrinne NW 100 einbauen Klasse B**
Entwässerungsrinne mit Kunststoffabdeckung als Kastenrinne liefern, einbauen;
Klasse B, NW 100
Entwässerungsrinne aus Kunststoff entsprechend DIN EN
1433 und
DIN V 1958 mit allgemeiner bauaufsichtlicher Zulassung
nach Einbauanleitung des Herstellers verlegen.
Abdeckrost aus Kunststoff mit Mikrogrip

Nennweite 10,0 cm,
Baulänge  100,0 cm,
Baubreite ca. 12.9 cm,
Bauhöhe ca. 7,9 cm

Einbauort: begehbare Flächen im Freibadbereich
Inkl. aller Fundamentierungs und Schnittarbeiten, Einbau in Teilbereichen.

Angebotenes Produkt/Material:
..............................................
(vom Bieter auszufüllen)
Menge: 12,200 m

**1.9.15 Zulage zu Hauptposition Kastenrinne | Stirnwand**
Zulage zu Vorposition Kastenrinne Kunststoff| Stirnwand
Stirnwand liefern und an den Seiten nach Herstellerangaben einbauen.
Menge: 14,000 Stk.

**1.9.16 Zulage zu Hauptposition Kastenrinne | Einlaufkasten**
Zulage zu Vorposition Kastenrinne Kunststoff | Einlaufkasten;
Einlaufkasten mit passendem Kunststoff-Eimer liefern
und einbauen. Zusätzlich mit Geruchsverschlüssen und
Schmutzfangeimer versehen. Liefern und nach Herstellerangaben einbauen.
Menge: 41,000 Stk.

**1.9.17 Pflasterrinne 3-zeilig befahrbar herstellen Breite: 30 cm**
Rinnensteine liefern und als Muldenrinne einbauen;
aus Basalt-Kleinsteinpflaster, 3-zeilig auf ein Betonfundament C 12/15,
Stärke 20 cm, höhen- und fluchtgerecht einbauen.
Erdarbeiten, Schalung und der
Unterbauteil unter Rückenstütze und Betonbett gehören
mit zum Leistungsumfang sowie die Lieferung aller
Materialien. Inkl. verfugen mit Feinkornzementmörtel 0/1
sickerwasserdicht, auch seitlich verfugen.
Breite: 30 cm
Einbauort: Vorplatz, Busbucht, befahrbare Flächen
Farbe: Grau

Angebotenes Produkt/Material:
..............................................
(vom Bieter auszufüllen)
Menge: 110,500 m

**1.9.18 Pflasterrinne 3-zeilig herstellen Breite: 30 cm**
Rinnensteine liefern und als Muldenrinne einbauen;
aus Basalt-Kleinsteinpflaster, 3-zeilig auf ein Betonfundament C 12/15,
Stärke 20 cm, höhen- und fluchtgerecht einbauen.
Erdarbeiten, Schalung und der
Unterbauteil unter Rückenstütze und Betonbett gehören
mit zum Leistungsumfang sowie die Lieferung aller
Materialien. Inkl. verfugen mit Feinkornzementmörtel 0/1
sickerwasserdicht, auch seitlich verfugen.

Breite: 30 cm
Einbauort: Baumbeet, Fahrradstellplatz

Farbe: Grau

Angebotenes Produkt/Material:
..............................................
(vom Bieter auszufüllen)
Menge: 55,750 m

**1.9.19 Zulage zu Hauptposition Pflasterrinne 3-zeilig | Bögen Zulage zu Hauptposition Pflasterrinne 3-zeilig | Bögen R 0,9-2,15 m**
Zulage zu Hauptposition Pflasterrinne 3-zeilig | Bögen;
Ausführung der 3-zeiligen Rinne in Bögen
Radien: 0,9-2,15 m
Menge: 6,300 m

**1.9.20 Zulage zu Hauptposition Pflasterrinne 3-zeilig | Anarbeiten**
Zulage zu Hauptposition Pflasterrinne 3-zeilig | Anarbeiten;
anarbeiten der 3-zeiligen Rinne an Einfassungen und Einläufe,
inkl. aller Schnittarbeiten.
Menge: 14,000 Stk.

**1.9.21 Zulage zu Hauptposition Pflasterrinne 3-zeilig | Dehnungsfuge**
Zulage zu Hauptposition Pflasterrinne 3-zeilig | Dehnungsfuge;
Dehnfuge bei Rinne aus Betonformsteinen, Breite 30 cm;
Alle 10 m ist eine Dehnfuge bei der Rinne aus
Betonformsteinen, Breite 30 cm zu liefern und einzubauen.
Ausführung mit dauerelastischem Trennstreifen (Neopren,
ö.ä.), über den gesamten Querschnitt, einschließlich
Betonfundament/-auflager
Menge: 17,000 Stk.

**1.9.22 Hofablauf Kunststoffabdeckung 20/20 cm einbauen Klasse B**
Hofablauf Klasse B mit Kunststoffabdeckung liefern, einbauen;
Hofeinlauf aus Polymerbeton, mit
Aufsteckzarge und Kunststoffrost, mit
Kunststoff Schmutzeimer, mit Öffnung DN 100 und
herausnehmbarem Geruchsverschluss, liefern und nach
Einbauanleitung des Herstellers einbauen.
Abdeckung mit Maschenrost MW 8-28.
Inkl. Anschluss der Hofeinläufe an Leitungen.
Abmessungen:
Baulänge: 20 cm
Baubreite: 20 cm
Bauhöhe:  20 cm
Farbe: Schwarz

Einbauort: Barfußbereich Freibad

Angebotenes Produkt/Material:
..............................................
(vom Bieter auszufüllen)
Menge: 18,000 Stk.

**1.9.23 Hofablauf Kunststoffabdeckung 30/30 cm einbauen Klasse B**
Hofablauf Klasse B mit Kunststoffabdeckung liefern, einbauen;
Hofeinlauf aus Polymerbeton, mit
Aufsteckzarge und Kunststoffrost, mit
Kunststoff Schmutzeimer, mit Öffnung DN 100 und
herausnehmbarem Geruchsverschluss, liefern und nach
Einbauanleitung des Herstellers einbauen.
Abdeckung mit Maschenrost MW 8-28.
Inkl. Anschluss der Hofeinläufe an Leitungen.
Abmessungen:
Baulänge: 30 cm
Baubreite: 30 cm
Bauhöhe:  30 cm
Farbe: Schwarz

Einbauort: Fahrradstellplatz, Pflanzbeet

Angebotenes Produkt/Material:
..............................................
(vom Bieter auszufüllen)
Menge: 5,000 Stk.

**1.9.24 Hofablauf einbauen 30/30 cm einbauen Klasse C**
Hofablauf Klasse C liefern und einbauen;
PKW-befahrbarer Hofeinlauf aus Polymerbeton, mit
Aufsteckzarge und Maschenrost Stahl verzinkt, mit
Kunststoff Schmutzeimer, mit Öffnung DN 100 und
herausnehmbarem Geruchsverschluss, liefern und nach
Einbauanleitung des Herstellers einbauen.
Abdeckung mit Maschenrost MW 8-28.
Inkl. Anschluss der Hofeinläufe an Leitungen.
Abmessungen:
Baulänge: 30 cm
Baubreite: 30 cm

Einbauort: befahrbarer Bereich Vorplatz, Betriebshof

Angebotenes Produkt/Material:
..............................................
(vom Bieter auszufüllen)
Menge: 6,000 Stk.

**1.9.25 Hofablauf einbauen 20/20 cm einbauen Klasse C**
Hofablauf Klasse C liefern und einbauen;
PKW-befahrbarer Hofeinlauf aus Polymerbeton, mit
Aufsteckzarge und Maschenrost Stahl verzinkt, mit
Kunststoff Schmutzeimer, mit Öffnung DN 100 und
herausnehmbarem Geruchsverschluss, liefern und nach
Einbauanleitung des Herstellers einbauen.
Abdeckung mit Maschenrost MW 8-28.
Inkl. Anschluss der Hofeinläufe an Leitungen.
Abmessungen:
Baulänge: 20 cm
Baubreite: 20 cm

Einbauort: befahrbarer Bereich Vorplatz, Betriebshof

Angebotenes Produkt/Material:
..............................................
(vom Bieter auszufüllen)
Menge: 14,000 Stk.

**1.9.26 Straßeneinlauf einbauen Klasse D**
Straßenablauf Klasse D, Rost konkav, liefern, einbauen;
Straßenablauf Kl D ohne Geruchsverschluss Abmessung:
300 x 500 mm bestehend aus:
Aufsatz für Ablauf DIN 4052, Roste aus Gußeisen Kl D,
Oberfläche eben, Schlitzweite 16 mm, Abdeckung mit
Scharnier, Rahmen mit Eimerauflage, Klasse D DIN EN
124 und DIN 1229, DIN 19594 - B F 400 ohne Einlage,
feuerverzinkten Schlammeimer DIN 4052 für
Straßenablauf, Boden Form 2a mit eingebauter
Steckmuffe, Auflagering Form 10b, fachgerecht auf
Bettung entsprechend Herstellerangabe versetzen und an
Entwässerungsleitung anschließen.

Angebotenes Produkt/Material:
..............................................
(vom Bieter auszufüllen)
Menge: 4,000 Stk.

**1.9.27 Fassadenrinne Kunststoffabdeckung liefern, einbauen; Klasse B**
Fassadenrinne Klasse B liefern, einbauen;
Fassadenrinne gemäß DIN EN 1433 aus Polymerbeton,
mit Kunststoffabdeckung,
Belastungsklasse B 125, Nennweite (NW) 100, ohne
Eigengefälle und mit Kantenschutz liefern,
transportieren und sach- und fachgerecht nach
Einbauanleitung des Herstellers entlang der Fassaden
auf ein 10 cm dickes Fundament aus Beton C12/15 und
mit geschalter Rückenstütze aus Beton versetzen.
Die Dicke der Rückenstütze beträgt mindestens 10 cm.
Inkl. Betonfundament und allem notwendigen Zubehör
Inkl. Lieferung einer Maschenrost - Abdeckung aus
Stahl feuerverzinkt Belastungsklasse B125.
Längen: 0,5 -1,0 m.
MW: 30 x 10
Inkl. aller Erd- und Fundamentarbeiten.
Inkl. aller Schnittarbeiten.

Einbauort: Fassade

Angebotenes Produkt/Material:
..............................................
(vom Bieter auszufüllen)
Menge: 103,100 m

**1.9.28 Zulage zu Hauptposition Fassadenrinne | Bogen Zulage zu Hauptposition Fassadenrinne | Bogen R ca. 2,3 m**
Zulage zu Vorposition Fassadenrinnen | Bogen;
Fassadenrinne in Bogen einbauen.
Radius ca. 2,3 m
Menge: 3,700 m

**1.9.29 Zulage zu Hauptposition Fassadenrinne | Stirnwand**
Zulage zu Vorposition Fassadenrinnen | Stirnwand
Stirnwand liefern und an den Seiten nach Herstellerangaben einbauen
Menge: 26,000 Stk.

**1.9.30 Zulage zu Hauptposition Fassadenrinne | Einlaufkasten**
Zulage zu Vorposition Fassadenrinnen | Einlaufkasten;
Einlaufkasten mit passendem Kunststoff-Eimer liefern
und einbauen. Zusätzlich mit Geruchsverschlüssen und
Schmutzfangeimer versehen. Liefern und nach Herstellerangaben einbauen.
Menge: 34,000 Stk.

**1.9.31 Fallrohranschlüsse herstellen**
Fallrohranschlüsse herstellen;
Fallrohre der Gebäudedachentwässerung mittels 2 Bögen
15 bis 45°an die neue Regenwasserleitungen DN 100 und
DN 300 anschließen.
Benötigte Bögen sind separat ausgeschrieben und sind
nicht in die Position mit einzukalkulieren.
Menge: 2,000 Stk,

**1.9.32 Leitungsanschluss an vorh. Grundleitung herstellen**
Leitungsanschluss an vorh. Grundleitung herstelen,
Leitungsanschluss an vorh. Grundleitung erstellen
Material liefern, einbauen PVC DN 150 an PVC-U DN 250.
Menge: 1,000 Stk.

**1.9.33 Zulage Leitung DN 150 | Schachtanschluss Schachtanschluss incl. benötigte Gelenk- und/ oder Passstücke**
Zulage Leitung DN 150 | Schachtanschluss
Für den Anschluss der Grundleitungen aus PVC-U-Rohren
DN 150 mit Nenn-Ringsteifigkeit SN 8 an den Schacht,
benötigte Gelenk- und/ oder Passstücke montieren.
Länge bis 0,50 m
Menge: 28,000 Stk.

**1.9.34 Höhen regulieren Schächte**
die Schächte auf Höhe setzen;
ca. von +/- 5-7 cm auf geplante Endhöhe setzen.
Menge: 28,000 Stk.

**1.9.35 Schachtabdeckung überpflasterbar 80x80 cm**
Schachtabdeckung überpflasterbar liefern, einbauen;

nach DIN EN 124/DIN 1229, für Betonschacht, Schachtöffnung
Durchmesser 80x80 cm, Abdeckung eckig,
mit Vierkanthülsen, Schachtdeckel und Deckelaufnahmerahmen,
Ausführung, höhengerecht in Mörtel MG III setzen,
Einbau entsprechend Herstelleranleitung.
Menge: 28,000 Stk.

#### Bauteil 1.10 Drainageanlagen

**1.10.1 Drainageleitungen verlegen DN 100**
Drainageleitungen liefern, verlegen;
flexibel für Verlegen in Bögen geeignet, rundum gelocht. Drainageleitungen DN 100 höhengerecht in die Drainschicht (separate Positionen) des Sandbereichs und der Mauerwinkel höhengerecht und allseitigt mit 10 cm Kies 8/16 ummantelt eingebaut verlegen. Verlegung in Teilabschnitten.

Einbauort: siehe: Draingeplan Spielfläche und Mauerwinkel; hinter Winkelteilen, Beachfläche
Menge: 332,000 m

**1.10.2 Zulage zur Vorposition Drainageleitungen 90°-Bogen einbauen**
Zulage zur Vorposition Drainageleitungen in 90° Bögen,
Bogenwinkel 90° liefern, einbauen, mit Verbindung über Steckmuffe mit Lippendichtung,
Anschluss an die Drainageleitung der Vorposition unter Berücksichtigung der Fließrichtung.
Menge: 7,000 Stk.

**1.10.3 Zulage zur Vorposition Drainageleitungen Zuschnitt**
Zulage zur Vorposition Drainageleitungen Zuschnitt;
einpassen der Drainageleitungen mittels Zuschnitt.
Ink. Entsorgung der Schnittreste.
Menge: 10,000 Stk.

**1.10.4 Sammelschacht herstellen**
Sammelschacht für Drainageleitungen herstellen

DN 300 Kunststoff mit Abdeckung Klasse A
Anschluss von 2-3 Leitungen
Bautiefe 1,0 bis 1,5 m

Produkt der Planung: Opti Kontrollschacht oder gleichwertig
Menge: 2,000 St

#### Bauteil 1.11 Regenrückhaltung

**1.11.1 RAUSIKKO Box 8.6 S**
Box zur Zwischenspeicherung von Niederschlagswasser;
mit integriertem Inspektionskanal; mehrdimensional
durchströmbar; Speicherkapazität 95 %,
Nettospeichervolumen 400 Liter pro Box; mit
integrierten Rastnocken zur Fixierung bei mehrlagigem
Aufbau; aus hochsteifem Polypropylen (PP), Farbe
schwarz; belastbar bis Schwerlastverkehr SLW 60 bei
geeignetem Straßenaufbau; mit Nachweis der
Langzeitfestigkeit für 50 Jahre;
produktionsbegleitende Überprüfung der
Materialeigenschaften gemäß ISO 1133; Index-
Druckfestigkeit 420 kN/m2 ohne seitliche Abstützung mit
Last-steigerungsrate 0,5 kN/(m² * s); Abmessungen: L x
B x H: 800 x 800 x 660 mm; Einbau und Verlegung sind
entsprechend der Einbauanleitung des Herstellers
auszuführen; liefern und fachgerecht einbauen
Mit allgemeiner bauaufsichtlicher Zulassung DIBt
Mit Zulassung für Verkehrsbeanspruchungen bis
Bauklasse IV (RStO 01), bzw. BK1,0 (RStO 12)
Fabrikat: REHAU
Produkt: RAUSIKKO-Box 8.6 S
oder gleichwertig
Menge: 50,000 Stck

**1.11.2 RAUSIKKO Box 8.6 SC**
Box zur Zwischenspeicherung von Niederschlagswasser,
mehrdimensional durchströmbar; Mit integriertem
Verteil-, Reinigungs- und Inspektionskanal
Speicherkapazität 95 %, Nettospeichervolumen 400 Liter
pro Box; mit integrierten Rastnocken zur Fixierung bei
mehrlagigem Aufbau; aus hochsteifem Polypropylen (PP);
Farbe schwarz; belastbar bis Schwerlastverkehr SLW 60
bei geeignetem Straßenaufbau; mit Nachweis der
Langzeitfestigkeit für 50 Jahre;
produktionsbegleitende Überprüfung der
Materialeigenschaften gemäß ISO 1133; Index-
Druckfestigkeit 420 kN/m2 ohne seitliche Abstützung mit
Last-steigerungsrate 0,5 kN/(m² * s); Abmessungen: L x
B x H: 800 x 800 x 660 mm; mit geschlossenem
Absetzbereich für Grob- und Feinschmutz; mit
abgestuftem Schlitzbild zur gleichmäßigen
Wasserverteilung; nachgewiesene TV-Inspizier- und
Hochdruckspülbarkeit bis 120 bar; Einbau und Verlegung
sind entsprechend der Einbauanleitung des Herstellers
auszuführen; liefern und fachgerecht einbauen
Mit allgemeiner bauaufsichtlicher Zulassung DIBt
Mit Zulassung für Verkehrsbeanspruchungen bis
Bauklasse IV (RStO 01), bzw. BK1,0 (RStO 12)
Fabrikat: REHAU
Produkt: RAUSIKKO-Box 8.6 SC
oder gleichwertig
Menge: 17,000 Stck

**1.11.3 RAUSIKKO Box SX Grundelement**
Boxelement zur Zwischenspeicherung von
Niederschlagswasser; zum Aufbau einer Versickerungs- /
Retentionsanlage aus RAUSIKKO Boxen SX; platzsparende
Stapelung bei Transport und Lagerung; mehrdimensional
durchströmbar; Speicherkapazität 96 %,
Nettospeichervolumen 203 Liter pro Grundelement; mit
integrierten Rastnocken zur Fixierung bei mehrlagigem
Aufbau; inspizierbar mit Fahr-/Schiebekamera;
hochdruckspülbar; aus hochsteifem Polypropylen (PP),
Farbe Schwarz; Abmessungen: L x B x H: 800 x 800 x 330
mm; belastbar bis Schwerlastverkehr SLW60 bei
geeignetem Straßenaufbau; mit Nachweis der
Langzeitfestigkeit für 50 Jahre; Index-Druckfestigkeit
der RAUSIKKO Box SX: min. 420 kN/m2 ohne seitliche
Abstützung mit Laststeigerungsrate 0,5 kN/(m2*s);
Allgemeine bauaufsichtliche Zulassung des DIBt;
Verkehrsflächen bis Belastungsklasse Bk3,2 nach RStO
12;
Fachgerechter Einbau gemäß Einbauanleitung des
Herstellers; Fabrikat: REHAU Produkt: RAUSIKKO Box SX
Grundelement oder gleichwertig
Menge: 224,000 Stck

**1.11.4 RAUSIKKO Frontgitter**
Frontgitter
wasserdurchlässige Abschlussplatte zum Verschließen der
Stirnseiten einer Box-Rigole oder -Speicheranlage; als
Zusatzkomponente für das Speicherelement; mit
Sägematrix für den Anschluss von Zu- bzw. Ablauf oder
Entlüftung, Befestigung am Speicherelement ohne
zusätzliche Verbindungs-elemente; Abmessungen: B x H:
275 x 300 mm; für den Anschluss von KG-Spitzende DN
110, 160 oder 200 liefern und fachgerecht einbauen.
___ Stck.
Fabrikat: REHAU
Produkt: RAUSIKKO Frontgitter
oder gleichwertig
Menge: 72,000 Stck

**1.11.5 RAUSIKKO Box Entlüftungsplatte Typ A**
RAUSIKKO-Box Entlüftungsplatte
Entlüftungsplatte als Zusatzkomponente für den
Speicherblock. Zur vollständigen Entlüftung und damit
kompletten Befüllung des Versickersystems, mit
Muffenanschluss für Entlüftungsrohr.
___ Stck. Typ A, mit KG-Muffe DN 160
Fabrikat: REHAU
Produkt: RAUSIKKO-Box Entlüftungsplatte
oder gleichwertig
Menge: 1,000 Stck

**1.11.6 RAUSIKKO C3 Verlängerung, ID 500**
Schachtverlängerungsrohr für RAUSIKKO C3 Schachtsystem
zum Aufstecken auf Konus des RAUSIKKO C3 Unterteils Typ
F oder S Werkstoff: Polyethylen (HD-PE) Farbe: außen
schwarz, innen weiß, gemäß DIN EN13476-1,
Ringsteifigkeit SN8, Verbundrohr, außen profiliert,
innen glatt Innendurchmesser: Di = 500 mm
Außendurchmesser: Da = 600 mm Baulänge: L = 2,5 m
Fabrikat: REHAU
Produkt: RAUSIKKO-C3 Schachtsystem
oder gleichwertig
Menge: 2,000 Stck

**1.11.7 Schmutzfänger groß mit Feinfilter**
Schmutzfaenger für Schachtabdeckungen DN400 (direkt
einzuhängen) und DN 625 (in Verbindung mit
Einlauftrichter), mit innenliegendem Feinfilter aus
rostfreiem Edelstahl, bei Verwendung von
Gussabdeckungen mit Ventilation oder Einlaufrost.
Fabrikat: REHAU
Produkt: RAUSIKKO-Schmutzfänger
oder gleichwertig
Menge: 2,000 Stck

**1.11.8 RAUSIKKO AWASCHACHT PP DN1000 KONUS 1000/625**
Schachtkonus aus Polypropylen,
DN 1000/625, Nutzhöhe 570-820 mm
Schachtkonus aus Polypropylen mit 12 mm Wanddicke,
liefern und einbauen.
Gemäß Anforderung der Berufsgenossenschaft; mit
horizontalen und vertikalen Profilrippen für optimale
Lastabtragung mit innenliegenden Auflager- /
Steckkonsolen im zylindrischen Bereich. Belastbarkeit
SLW 60, statisch nachgewiesen, lastentkoppelte
Lippendichtung nach DIN 4060 und EN 681-1.
Farbe: orange
Nutzhöhe: 570-820 mm
Fabrikat REHAU AWASCHACHT PP-Konus
DN 1000 oder gleichwertiger Art
Menge: 2,000 Stck

**1.11.9 RAUSIKKO C3 Schachtgrundkörper Typ X 8.6**
Schachtelement C3 Typ X,
zum Anschließen/Inspizieren/Reinigen
von RAUSIKKO Box Rigolen/-Speicher,
LxBxH: 800 mm x 800 mm x 660 mm
Bauhöhe 0,66 m, mehrlagig stapelbar,
Farbe blau, Material PP,
Verkehrsbelastung bis SLW60,
Anschlussmöglichkeiten (in alle Richtungen):
- KG DN110 - DN500
- Kanal RAUSIKKO Box S/SC/H/HC/SX
- Frontanschlussstutzen DN 200/250
Fabrikat: REHAU
Produkt: RAUSIKKO-C3 Schachtgrundkörper Typ X 8.6
oder gleichwertig
Menge: 4,000 St

**1.11.10 RAUSIKKO C3 Typ X Schachadapter**
Schachtadapter C3 Typ X,
Anschlussstück für Schachtverlängerungsrohre (ID500),
Bauhöhe 0,12 m,
Farbe blau, Material PE
Fabrikat: REHAU
Produkt: RAUSIKKO-C3 Typ X Schachtadapter
oder gleichwertig
Menge: 4,000 St

**1.11.11 RAUSIKKO C3 Typ X Dichtung Schachtverlängerung/Sandfang**
Dichtring für Schachtsystem für Anschluss
des Schachtverlängerungsrohres oder
des Sandfangs an RAUSIKKO C3 Typ X
Fabrikat: REHAU
Produkt: RAUSIKKO-C3 Typ X Schachtsystem
oder gleichwertig
Menge: 4,000 St

**1.11.12 RAUSIKKO C3 Typ X Sandfang**
Sandfang C3 Typ X,
Anschlussstück für Schachtverlängerungsrohre (ID500),
Bauhöhe 0,5 m, Ø 0,5 m,
Farbe schwarz, Material PE
Speichervolumen ca. 100l
Fabrikat: REHAU
Produkt: RAUSIKKO C3 Typ X Sandfang
oder gleichwertig
Menge: 2,000 Stck

**1.11.13 Trenn- und Filtervlies, RAUMAT 3 E150**
Vliesstoff aus weißen Original Stapelfasern, mechanisch
verfestigt, aus 100 % Polypropylen, als Trenn- und
Filtervlies,
___ m2, REHAU-RAUMAT 3 E150, 5m x 100 m, mind. 150
g/m2, GRK 3
liefern und fachgerecht mit ausreichender Überlappung
verlegen.
Fabrikat: REHAU
Produkt: RAUMAT
oder gleichwertig
Menge: 720,000 m2

**1.11.14 AWADOCK CP, Anschluss/Kanalverbundrohr DN 300**
Seitlicher Anschluß für Kanalverbundrohre bestehend aus konischer Einschraub
krone aus PP und Anschlussdichtung aus
SBR mit Innengewinde, Bohrtoleranz
+3/-1 mm, dicht bis 0,5 bar, zum seitlichem Anschluss von Kanalrohren aus PVC
nach DIN EN 1401, PP nach DIN EN 1852
und PE nach DIN 19537 an Verbundrohre
nach DIN EN 13476-3
Menge: 1,000 Stck

**1.11.15 AWADUKT PP SN 10 DN 300 / 3 M**
Hochlast-Vollwand-Kanalrohr
mit Steckmuffe und fest eingelegtem
Safety-Lock-Sicherheitsdichtsystem
(mit EPDM-Dichtring),
nach DIN EN 1852-1/A1, Rohrreihe SN8
S13,3 ÖNORM EN 1852 geprüft,
hochabriebfest durch RAUSISTO-Rezeptur,
ohne Zusatz von Füllstoffen,
Werkstoff: RAU-PP RAUSISTO, ungefüllt
Farbe: Orangebraun
Fabrikat: REHAU
Produkt: RAUSIKKO-AWADUKT PP SN10
oder gleichwertig
Menge: 1,000 Stck

**1.11.16 AWADUKT PP SN10 Bogen 88° DN160**
Hochlast-Vollwand-Kanalrohr
mit Steckmuffe und fest eingelegtem
Safety-Lock-Sicherheitsdichtsystem
(mit EPDM-Dichtring),
nach DIN EN 1852-1/A1, Rohrreihe SN8
S13,3 ÖNORM EN 1852 geprüft,
ohne Zusatz von Füllstoffen,
Werkstoff: PP; ungefüllt
Farbe: Orangebraun
Bogen DN 160, 88 Grad
Menge: 1,000 Stck

**1.11.17 AWASCHACHT Hybridauflagerring 1000/800/C3 DN625**
Stahlfaserarmierter Hybridauflagering zur
Lastentkoppelung und zur verschiebesicheren Aufnahme
von handelsüblichen BeGu-Abdeckungen mit LW = 625 mm
nach EN 124 einschließl. Dichtung; Auflagerring mit 3
Gewindehülsen M 12 zur Befestigung von
Montageschlaufen;
Werkstoff: Beton / PP
Farbe:  grau / blau
Bauhöhe: H = 140 mm
Einbau und Verlegung sind entsprechend der
Einbauanleitung des Herstellers auszuführen; liefern
und fachgerecht einbauen;
Fabrikat: REHAU
Produkt: RAUSIKKO Hybridauflagerring 1000/800/C3 DN625
oder gleichwertig
Menge: 2,000 Stck

**1.11.18 Schachtabdeckung DN625 Klasse D400**
Befahrbare Schachtabdeckung nach DIN EN 124,
Belastungsklasse D400, mit Belüftung,
bestehend aus Rahmen, rund und Deckel,
liefern und fachgerecht auf stahlfaserarmiertem
Beton-Lastabtragungsring einbauen
Menge: 2,000 Stck

**1.11.19 Guss-Einlauftrichter für Abdeckung DN625**
Guss-Einlauftrichter mit Eimerauflage,
für Abdeckungen DN625 mit Einhängetaschen,
mit Eimerauflage,
passend für handelsübliche
BeGu-Abdeckungen DN 625
Farbe: schwarz
Material: Gusseisen
Fabrikat: REHAU
Produkt: RAUSIKKO Einlauftrichter
oder gleichwertig
Menge: 2,000 Stck

**1.11.20 REHAU-RAUSIKKO SediClean, Typ M9**
Sedimentationsanlage zur Vorreinigung von
Niederschlagswasser entsprechend Merkblatt ATV-DVWK
M153Typ D24 bzw. D25 zum Einbau unter Verkehrslasten
bis SLW 60. Anlage als liegender Zylinder, Grundrohr in
verbundbauweise nach DIN 16961,Innendurchmesser mind.
1.000 mm. Wanddicke des Innenliners konzipiert für
Hochdruckspülung (120 bar an der Düse),
Mindestwanddicke gemäß prEN 13476. Ringflexibilität
gemäß DIN EN 1446 >30%.Zuleitung des Regenwassers über
beruhigten Zulauf. Auslauf mit integrierter
Leichtflüssigkeitsrückhaltung.Anschluss von KG-Rohren
bis DN400 über gesondertes Zubehörpaket.
___ Stck. Typ M9, Baulänge 9m
Fabrikat: REHAU
Produkt: RAUSIKKO SediClean
oder gleichwertig
Menge: 1,000 Stck

**1.11.21 REHAU-RS Zubehörpaket SediClean M9, KG DN 250**
Zubehörpaket für Sedimentationsanlagen zur
Vorreinigung
von Niederschlagswasser flexibler Anschluss des Zu- und
Ablaufs möglich,für den Einbau von Verkehrslasten bis
SLW60.Paket bestehend aus zwei Verlängerungen DN400
zwei Abzweigen 90° für den Anschluss von KG-Rohren,
zwei Gussabdeckungen Kl.D DN400 inkl.
Betonauflageringen und Schmutzeimer zum Rückhalt von
Grobschmutz. Rohre und Formteile aus robustem und
widerstandsfähigem Polypropylen (PP).Gussabdeckungen
gemäss DIN EN 124.
___ Stck. bis 2m Sohltiefe,Zul. max.KG DN250
Fabrikat: REHAU
Produkt: RAUSIKKO Zubehörpaket SediClean
oder gleichwertig
Menge: 1,000 Stck

**1.11.22 REHAU-RAUSIKKO Zulaufschacht SediClean Typ S DN 600**
Zulaufschacht für die Vorreinigung von
Niederschlagswasser
aus Verbundrohr;
innen glatt (mit Inliner) und außen gewellt;
innen durchgehend DN 600;
Werkstoff: Polypropylen (PP), füllstofffrei, frei von
Schaumzusätzen und Rezyklaten; Farbe: außen orange,
innen weiß Ringsteifigkeit: SN 8
Innendurchmesser: D(i)  = 600 mm
Außendurchmesser: D(a) = 680 mm
mit untergeschweißtem Schachtboden;
Bauhöhe,Rohranschlüsse sowie max. anschließbare Fläche
gemäß techn. Angaben des Herstellers. Sandfang zum
Absetzen von Feinteilen. Integrierte,fest eingebaute
Leichtflüssigkeitsrückhaltung mit Inspektionsöffnung.
Durchgangswert 0,80 gemäss Merkblatt ATV DVWK M 153,
inkl. notwendigem Zubehör
liefern und fachgerecht einbauen.
Fabrikat: REHAU
Produkt: RAUSIKKO Zulaufschacht SediClean Typ S DN 600
oder gleichwertig
Menge: 1,000 Stck

**1.11.23 REHAU-RAUSIKKO Zulaufschacht SediClean Typ S DN 600**
Zulaufschacht für die Vorreinigung von
Niederschlagswasser
aus Verbundrohr;
innen glatt (mit Inliner) und außen gewellt;
innen durchgehend DN 600;
Werkstoff: Polypropylen (PP), füllstofffrei, frei von
Schaumzusätzen und Rezyklaten; Farbe: außen orange,
innen weiß Ringsteifigkeit: SN 8
Innendurchmesser: D(i)  = 600 mm
Außendurchmesser: D(a) = 680 mm
mit untergeschweißtem Schachtboden;
Bauhöhe,Rohranschlüsse sowie max. anschließbare Fläche
gemäß techn. Angaben des Herstellers. Sandfang zum
Absetzen von Feinteilen. Integrierte,fest eingebaute
Leichtflüssigkeitsrückhaltung mit Inspektionsöffnung.
Durchgangswert 0,80 gemäss Merkblatt ATV DVWK M 153,
inkl. notwendigem Zubehör
liefern und fachgerecht einbauen.
Fabrikat: REHAU
Produkt: RAUSIKKO Zulaufschacht SediClean Typ S DN 600
oder gleichwertig
Menge: 1,000 Stck

**1.11.24 Trenn- und Filtervlies, RAUMAT 3 E150**
Vliesstoff aus weißen Original Stapelfasern,
mechanisch
verfestigt, aus 100 % Polypropylen, als Trenn- und
Filtervlies,
___ m2, REHAU-RAUMAT 3 E150, 5m x 100 m, mind. 150
g/m2, GRK 3
liefern und fachgerecht mit ausreichender Überlappung
verlegen.
Fabrikat: REHAU
Produkt: RAUMAT
oder gleichwertig
Menge: 400,000 m2

**1.11.25 AWA Drosselschacht, DN 1000**
Regenwasser-Drosselschacht DN1000 aus Polypropylen
Einsteigschacht DN 1000, mit DiBT-
Zulassung inspektionsfreundliche Farbe orange, zum
Versetzen ohne maschinelle Hilfsmittel, aus 100%
Neumaterial, ohne Recyclinganteile, ohne Füllstoffe und
ohne Schäumungszusätze, bestehend aus vollwandigen
Fertigteilen mit Verstärkungsringen,
Ringsteifigkeit >=2 kN/m², Schachtwandstärke 12 mm
Teilexzentrischer Konus und Schachtringe mit
integrierten, korrosionsfesten, silbergrauen
Steigstufen aus GFK, gemäß Anforderung der
Berufsgenossenschaft; Konus als homogenes
Spritzgusselement ohne Schweißnähte mit horizontalen
und vertikalen Profilrippen für optimale Lastabtragung.
Belastbarkeit bei SLW 60 mittels FEM-
Berechnung nachgewiesen, auftriebssicher durch
horizontale Verstärkungsrippen. Schachtboden
(Leerboden) mit Flachboden (verformungsstabil, glatt,
vollflächig, geschlossen), Schachtelementverbindung
über Mehrfach- Lippendichtung nach DIN 4060 und
EN 681-1. Mit Betonauflagerring zur verschiebesicheren
Aufnahme einer handelsüblichen Abdeckung LW 600.

Einbautiefe (Sohle Ablauf - GOK): bis 3,50 m
Zulauf:  DN/OD 400 (Systemanschluss Speicherboxen)
Ablauf: DN/OD 250
mit Abflussdrossel DN250

Ausführung als Schlauchdrossel x l/s
mit Drosselüberlaufrohr DN 150

Drosselabgabe x l/s bei Anstauhöhe ca.0,66 m
liefern und fachgerecht einbauen

Typ: RAUSIKKO Drosselschacht PP DN1000
oder gleichwertig
Menge: 1,000 Stk

#### Bauteil 1.12 Zaunanlagen und Einfriedungen

**1.12.1 Zaunanlage Ballfangnetzanlage Höhe 3,00 m aufstellen**
Zaunanlage als Ballfangzaun, Ballfangnetzanlage Höhe 3,0 m liefern und aufstellen;
inkl. aller benötigten Zubehörteile für die fachgerechte Montage
liefern und nach Herstellerangaben in Punktfundamenten
aufstellen (Betonfundament ca. 70x70x60 cm).

Konstruktion/Lieferumfang:
-4 Pfosten á 550 cm
Material: Aluminium
Profil: 120x100 mm
Farbe: Alunatur
-alle nötigen Traversen á 500 cm
-200 m² Schutz- und Stoppnetz (3 mm, grün, Maschenweite 12 cm)
-40 m Spannseil (bestehend aus 2x20 m Spannseil)
-2 Befestigungssets
-inkl. 4 Bodenhülsen

Höhe Überflur: 3,0 m
Einbauort: siehe Plan: Übersicht Zäune und Geländer; zwischen Hüpfkissen und Volleyballfeld

Angebotenes Produkt/Material:
..............................................
(vom Bieter auszufüllen)
Menge: 16,200 m

**1.12.2 Zaunanlage Doppelstabgitter Höhe 2,0 m aufstellen**
Zaunanlage, Höhe 2,0 m liefern und aufstellen;
Zaunanlage aus Doppelstabgittermatte inkl. aller
benötigten Zubehörteile für die fachgerechte Montage
liefern und nach Herstellerangaben in Punktfundamente
aufstellen. Inkl. aller Fundamentierungsarbeiten.

Konstruktion:
Doppelstabgittermatten feuerverzinkt und
pulverbeschichtet nach DIN EN ISO 1461, bestehend aus
Stahlrohrpfosten aus Rechteckrohr 60-40-2 mm, Kopf
verschlossen und Gittermatten hergestellt aus
punktgeschweißtem Stahldraht, mit horizontalen
Doppeldrähten, Drahtstärke 8-6-8 mm. Die
Maschenweite beträgt 50 x 200 mm.
Senkrecht 1 x 6 mm und waagerecht 2 x 8 mm.
Drahtüberstand unten: 22 mm
Befestigung an die Pfosten mit korrisionsbeständigen
Schrauben.
Oberfläche: feuerverzinkt
Farbbeschichtung: RAL 7016 (Anthrazitgrau)
Höhe: 2,0 m

Ausführung in Abschnitten, siehe Plan: Übersicht Zäune und Geländer

Angebotenes Produkt/Material:
..............................................
(vom Bieter auszufüllen)
Menge: 111,500 m

**1.12.3 Zaunanlage Doppelstabgitter Höhe 1,00 m aufstellen**
Zaunanlage, Höhe 1,00 m liefern und aufstellen;
Zaunanlage aus Doppelstabgittermatte inkl. aller
benötigten Zubehörteile für die fachgerechte Montage
liefern und nach Herstellerangaben in Punktfundamente
aufstellen. Inkl. aller Fundamentierungsarbeiten.

Konstruktion:
Doppelstabgittermatten feuerverzinkt und
pulverbeschichtet nach DIN EN ISO 1461, bestehend aus
Stahlrohrpfosten aus Rechteckrohr 60-40-2 mm, Kopf
verschlossen und Gittermatten hergestellt aus
punktgeschweißtem Stahldraht, mit horizontalen
Doppeldrähten, Drahtstärke 8-6-8 mm. Die
Maschenweite beträgt 50 x 200 mm.
Senkrecht 1 x 6 mm und waagerecht 2 x 8 mm.
Drahtüberstand unten: 22 mm
Befestigung an die Pfosten mit korrisionsbeständigen
Schrauben.
Oberfläche: feuerverzinkt
Farbbeschichtung: RAL 7016 (Anthrazitgrau)
Höhe: 1,00 m

Ausführung in Abschnitten, siehe Plan: Übersicht Zäune und Geländer
Als Fallschutzzaun an Breitrutsche

Angebotenes Produkt/Material:
..............................................
(vom Bieter auszufüllen)
Menge: 5,000 m

**1.12.4 Zulage Doppelstabgitterzaun 1,0 m | Eckausbildungen**
Zulage zu Doppelstabgitter 1,0 m für Eckausbildungen;
inkl. aller Materialien, Fundamentierungs- und Schnittarbeiten.
Menge: 2,000 Stk.

**1.12.5 Anschluss an bestehende Zäune herstellen**
Anschluss an bestehende Zaunanlage herstellen;
Anschluss herstellen bzw. Montage an bestehende
Zaunelemente, inkl. aller Materialien.
Menge: 3,000 St

**1.12.6 Anschluss an Gebäude herstellen**
Anschluss an Gebäude herstellen;
Anschluss herstellen bzw. Montage im Bereich von Gebäuden,
inkl. aller Materialien.
Menge: 8,000 St

**1.12.7 Zulage Höhenversprung im Gelände ausgleichen Höhenversprung im Gelände durch Versatz zwischen den Gi**
Zulage Höhenversprung im Gelände ausgleichen
Höhenversprung im Gelände durch Versatz zwischen den
Gittermattenfeldern ausgleichen.
Sach- und fachgerechter Ausgleich erfolgt nach
angebotenenen System des Herstellers.
Menge: 5,000 m

**1.12.8 Zaunanlage, Sichtschutz Höhe 1,85 m, 2,35 m aufstellen**
Zaunanlage, Höhe 1,85 m liefern und aufstellen;
Zaunanlage als Sichtschutz
inkl. benötigten Zubehörteile für die fachgerechte Montage
liefern und nach Herstellerangaben in Punktfundamenten, überpflastert aufstellen.
Konstruktion:
-  Edelstahl-Pfosten ca. 7x7 cm, Höhe 235 cm - davon 9 Stk.
-  Edelstahl-Torpfosten 15x15 cm, Höhe 235 cm - davon 2 Stk.
-  Sichtschutzelemente Standart Höhe 185 cm, Breite 180 cm; aus  Holzlamellen ca. 7x65 mm, Maße Bretter: ca. 14/2/200cm. Lärche, witterungsbeständig
-  Sichtschutzelement Höhe 185 cm, Breite 90 cm als Passstück XX - davon 2 Stk.
(siehe Plan: Sichtschutzzaun Einfriedung Müllbereich)
Farbbeschichtung der Edelstahl-Pfosten: RAL 7016 (Anthrazitgrau)
Höhe: 1,85 m

Einbauort: Mülleinhausung; siehe Plan: Sichtschutzzaun Einfriedung Müllbereich

Angebotenes Produkt/Material:
..............................................
(vom Bieter auszufüllen)
Menge: 16,900 m

**1.12.9 Zulage für den Einbau eines doppelflügel Tores Breite 3,55 m Höhe 1,80 m**
Zulage für den Einbau eines doppelflügel Tores
Breite 3,55 m Höhe 1,80 m
Torrahmen aus feuerverzinktem Stahlrohr 40-40-5 RAL 7016 beschichtet, Schließung mittels Kasteschloss und Profilzylinder,
Zylinder wird bauseits gestellt
Verkleidung wie der Zaun
incl. Bodenverankerung
Menge: 1,000 St

**1.12.10 Zulage für den Einbau eines Tores Breite 1,0 m Höhe 1,80 m, Seiteneingang**
Zulage für den Einbau eines Tores
Breite 1,0 m Höhe 1,80 m, Seiteneingang
Torrahmen aus feuerverzinktem Stahlrohr 40-40-5 RAL 7016 beschichtet, Schließung mittels Kasteschloss und Profilzylinder,
Zylinder wird bauseits gestellt
Verkleidung wie der Zaun
incl. Bodenverankerung
Menge: 0,000

**1.12.11 Zulage Eckausbildungen Sichtschutzzaun**
Zulage 90° Eckausbildungen
im Sichtschutzzaun
Menge: 4,000 Stk.

**1.12.12 Zaunanlage, Verkleidung Höhe 0,10 m bis 2,10 m aufstellen**
Zaunanlage, als Verkleidung Höhe OK 0,10 bis 2,10 m liefern und aufstellen;
Holzzaun aus senkrechten Holzbrettern
einseitig gelattet und braun lasiert Höhe 2,00 m
Holzart: Lärche

Konstruktion bestehend aus:
- Maße Bretter Längslattung: 7/2/200 cm, 1 cm Fuge
- 3 Querriegel aus Lärchenholz 7/7/200 cm oben, mittig und unten
- Stahlpfosten Feuerverzinkt ca. 7/7/255 cm, ca. alle 1,2-1,5 m (nach jeweiliger Statik) inkl. betonfundamente, Pfostenschuhe und aller notwendigen Verbindungsmittel und Kleinstteile in fix und fertiger Ausführung montieren.
Inkl. Zuschnitt und Höhenanpassung an die Rutschenanlage bei Pfosten und Holzbrettern.

Mindestens 10 cm zwischen OK Pflaster und UK Holzlatten,
sowie zwischen OK und Rutsche.

Einbau in zwei Teilbereichen:

Entlang der Rutsche: Höhe: ca von 0,50 m auf 2,10 m,
Länge: ca. 10,40 m
Entlang der Treppe: Höhe: ca. von 0,10 auf 2,10 m,
Länge ca. 9,50 m

Einbauort: Wellenrutsche; siehe Plan: Detailplan Rutschenanalge Wellenrutsche

Angebotenes Produkt/Material:
..............................................
(vom Bieter auszufüllen)
Menge: 19,900 m

**1.12.13 Zulage für den Einbau einer Toranlage Höhe 2,0 m Breite 1,0 m mit Schließung**
Zulage für den Einbau einer Toranlage
Höhe 2,0 m Breite 1,0 m mit Schließung
Torrahmen aus feuerverzinktem Stahlrohr 40-40-5 RAL 7016 beschichtet, Schließung mittels Kasteschloss und Profilzylinder,
Zylinder wird bauseits gestellt
Menge: 1,000 St

#### Bauteil 1.13 Toranlagen

**1.13.1 Tor zur Zaunanlage Sichtschutz aufstellen Höhe 1,85 x Länge 3,50 m**
Tor für Mülleinhausung liefern, aufstellen;
passend zum Sichtschutzaun
inkl. benötigten Zubehörteile für die fachgerechte Montage
liefern und nach Herstellerangaben in Punktfundamenten, überpflastert aufstellen.

Farbbeschichtung der Stahlpfosten, des Rahmens: RAL 7016 (Anthrazitgrau) (2 Pfosten)
Füllung: Lärchenholz
Höhe: 1,85 m, Breite: 3,50 m

Einbauort: Mülleinhausung; sieh Plan: Sichtschutzzaun Einfriedung Müllbereich

Angebotenes Produkt/Material:
..............................................
(vom Bieter auszufüllen)
Menge: 1,000 Stk.

**1.13.2 Holztor mit Stahlrahmen Personaleingang 1 flgl. B = 1,0 m**
Holztohr mit feuerverzinktem Stahlrahmen H=2 m in Zaunanlage zur Verkleidung der Wellenrutsche liefern, einbauen.

Öffnungswinkel 90°
lichte Weite: 1,0 m
Konstruktion analog zum 2,1 m hohen Holzzaun.
Ausstattung: Knauf / Drücker und Schloss, inkl. Schlüssel.
Doppelknaufzylinder - mechanisch
inkl. aller benötigten Zubehörteile wie z.B.Torpfosten/Anschlagpfosten,
Zaunanschlusspfosten usw. für die fachgerechte Montage liefern und
nach Herstellerangaben in Punktfundamente aufstellen.
Rahmen Vierkantstahlrohr feuerverzinkt 50x50x2 mm, Füllung
Holz wie Zaun, jedoch Querlattung,
Drehwinkel 90°mit Bodenanschlag, Bodenstift und
Offenhalter. Inkl. Holztohr mit feuerverzinktem Stahlrahmen h=2,0 m in Zaunanlage einbauen.
lnkl. Erd- und Betonarbeiten für die Erstellung der
Fundamente.

Einbauort: Wellenrutsche; siehe Plan: Detailplan Rutschenanalge Wellenrutsche

Angebotenes Produkt/Material:
..............................................
(vom Bieter auszufüllen)
Menge: 1,000 Stk.

**1.13.3 Zweiflügelige mechanische Drehtoranlage aufstellen H 2,0 m, B 3,50 m, Feuerwehrnotüberschließung**
Zweiflügeliges mechanische Drehtoranlage liefern, aufstellen;

Toranlage aufstellen Zweiflügeliges mechanisches
Drehtor nach DIN EN ISO 1461 aus Stahl feuerverzinkt u.
zusätzlich pulverbeschichtet
lichte Weite 3,50 m, Höhe 2,00 m, inkl. aller
benötigten Zubehörteile wie z.B.
Torpfosten/Anschlagpfosten, Zaunanschlusspfosten usw.
für die fachgerechte Montage liefern und nach
Herstellerangaben in Punktfundamente aufstellen.
Rahmen Vierkantstahlrohr 50x50x2 mm, Füllung
Gittermatte wie Zaun, Schloßzweifach schließbar mit
Euro-Profilzylinder inkl.Feuerwehrnotüberschließung, Aluminium Klinke, Drehwinkel
90°mit Bodenanschlag ,Bodenstift und Offenhalter.
Inkl. Erd- und Betonarbeiten für die Erstellung der
Fundamente.

Breite 3,50 m
Höhe: 2,00 m
Oberfläche: feuerverzinkt und pulverbeschichtet
Farbbeschichtung: RAL 7016 (Anthrazitgrau)
Das Tor ist mit dem Bauherren und der
Bauüberwachung zu bemustern

Angebotenes Produkt/Material:
..............................................
(vom Bieter auszufüllen)
Menge: 1,000 St

**1.13.4 Zweiflügelige mechanische Drehtoranlage aufstellen mit Durchgreifschutz H 2,0 m, B 2,00 m, Feuerwehrnotüberschließung**
Zweiflügelige mechanische Drehtoranlage mit Durchgreifschutz liefern, aufstellen;

Toranlage aufstellen Zweiflügeliges mechanisches
Drehtor nach DIN EN ISO 1461 aus Stahl feuerverzinkt u.
zusätzlich pulverbeschichtet;
mit Durchgreifschutz zum Schutz vorunbefugter Offnung,
lichte Weite 2,00 m, Höhe 2,00 m, inkl. aller
benötigten Zubehörteile wie z.B.
Torpfosten/Anschlagpfosten, Zaunanschlusspfosten usw.
für die fachgerechte Montage liefern und nach
Herstellerangaben in Punktfundamente aufstellen.
Rahmen Vierkantstahlrohr 50x50x2 mm, Füllung
Gittermatte wie Zaun, Schloßzweifach schließbar mit
Euro-Profilzylinder inkl. Feuerwehrnotüberschließung, Aluminium Klinke, Drehwinkel
90°mit Bodenanschlag, Bodenstift und Offenhalter.
Inkl. Erd- und Betonarbeiten für die Erstellung der
Fundamente.

Breite 2,00 m
Höhe: 2,00 m
Oberfläche: feuerverzinkt und pulverbeschichtet
Farbbeschichtung: RAL 7016 (Anthrazitgrau)
Das Tor ist mit dem Bauherren und der
Bauüberwachung zu bemustern

Angebotenes Produkt/Material:
..............................................
(vom Bieter auszufüllen)
Menge: 1,000 Stk.

**1.13.5 Zweiflügelige mechanische Drehtoranlage aufstellen H 2,0 m, B 4,00 m**
Zweiflügelige mechanische Drehtoranlage liefern, aufstellen;

Toranlage aufstellen Zweiflügeliges mechanisches
Drehtor nach DIN EN ISO 1461 aus Stahl feuerverzinkt u.
zusätzlich pulverbeschichtet
lichte Weite 4,00 m, Höhe 2,00 m, inkl. aller
benötigten Zubehörteile wie z.B.
Torpfosten/Anschlagpfosten, Zaunanschlusspfosten usw.
für die fachgerechte Montage liefern und nach
Herstellerangaben in Punktfundamente aufstellen.
Rahmen Vierkantstahlrohr 50x50x2 mm, Füllung
Gittermatte wie Zaun, Schloßzweifach schließbar mit
Euro-Profilzylinder, Aluminium Klinke, Drehwinkel
90°mit Bodenanschlag, Bodenstift und Offenhalter.
Inkl. Erd- und Betonarbeiten für die Erstellung der
Fundamente.

Breite 4,00 m
Höhe: 2,00 m
Oberfläche: feuerverzinkt und pulverbeschichtet
Farbbeschichtung: RAL 7016 (Anthrazitgrau)
Das Tor ist mit dem Bauherren und der
Bauüberwachung zu bemustern

Angebotenes Produkt/Material:
..............................................
(vom Bieter auszufüllen)
Menge: 1,000 St

**1.13.6 Einflügelige mechanische Drehtoranlage aufstellen H 2,0 m, B 2,00 m**
Zweiflügelige mechanische Drehtoranlage liefern,aufstellen;

Toranlage aufstellen Zweiflügeliges mechanisches
Drehtor nach DIN EN ISO 1461 aus Stahl feuerverzinkt u.
zusätzlich pulverbeschichtet
lichte Weite 2,00 m, Höhe 2,00 m, inkl. aller
benötigten Zubehörteile wie z.B.
Torpfosten/Anschlagpfosten, Zaunanschlusspfosten usw.
für die fachgerechte Montage liefern und nach
Herstellerangaben in Punktfundamente aufstellen.
Rahmen Vierkantstahlrohr 50x50x2 mm, Füllung
Gittermatte wie Zaun, Schloßzweifach schließbar mit
Euro-Profilzylinder, Aluminium Klinke, Drehwinkel
90°mit Bodenanschlag, Bodenstift und Offenhalter.
Inkl. Erd- und Betonarbeiten für die Erstellung der
Fundamente.

Breite 2,00 m
Höhe: 2,00 m
Oberfläche: feuerverzinkt und pulverbeschichtet
Farbbeschichtung: RAL 7016 (Anthrazitgrau)
Das Tor ist mit dem Bauherren und der
Bauüberwachung zu bemustern

Angebotenes Produkt/Material:
..............................................
(vom Bieter auszufüllen)
Menge: 1,000 St

**1.13.7 Elektrische Schiebetoranlage aufstellen H 2,00 m, B 7,00 m Feuerwehrnotschaltung**
Toranlage liefern und aufstellen,
Elektrische Schiebetoranlage aus Stahl feuerverzinkt
u. zus. pulverbeschichtet
lichte Weite 7,00 m, Höhe 2,000 m, inkl. aller
benötigten Zubehörteile, wie z.B.
Torpfosten/Anschlagpfosten, Zaunanschlusspfosten usw.
für die fachgerechte Montage liefern und nach
Herstellerangaben in Punktfundamente aufstellen.
Inkl. Erd- und Betonarbeiten für die Erstellung der
Fundamente nach Herstellerangaben.

Elektromotorischer Antrieb in hohem Antriebskasten im Torpfosten integriert.Türöffung über Schlüsselschalter.
Mit Feuerwehrnotschaltung Feuerwehrschließung.
Zweifache Asperrpfosten.
Führungsprofile ca. 130 x 115 mm mit zweifachem Führungsrahmen,
Mit Füllstäben aus geschlossenen Profilen vertikal, 25x25 mm, eingeschweist in den Rahmen, Bodenstift und Offenhalter.

Breite 7,00 m
Höhe: 2,00 m
Oberfläche: feuerverzinkt und pulverbeschichtet
Farbbeschichtung: RAL 7016 (Anthrazitgrau)

Angebotenes Produkt/Material:
..............................................
(vom Bieter auszufüllen)
Menge: 1,000 St

#### Bauteil 1.14 Geländer und Absturzsicherungen

**1.14.01 Handlauf V4A herstellen**
Handlauf Treppen aus Edeslstahl V4A liefern, erstellen und montieren;
Handläufe gemäß Treppenverlauf gerader und abgeschrägter Verlauf herstellen und montieren.

Alle Kanten gerundet, Montage in den Blockstufen
mittels Kernbohrungen und Verguss. Abdeckung des
Fußpunktes mittels Abdeckscheibe. Treppengeländer aus
Flachstahl 10x 40 mm.
Material: nahtloser Stahl gem. DIN 2448 feuerverzinkt
DIN 50976
Stabilisationssteg an der Unterseite angeschweißt, gem. DIN 2448
Höhe der Handläufe: 95-105 cm.
Längen: gem. Treppenverlauf
Die Handlaufenden sind genäß DIN 18040 bogenförmig auslaufend und entgratet.

Farbe: anthrazit RAL 7016
Abrechnung nach Länge entsprechend dem Treppenverlauf

Einbauort: an den Treppen, zweiseitig.

Angebotenes Produkt/Material:
..............................................
(vom Bieter auszufüllen)
Menge: 39,800 m

**1.14.02 Absturzsicherung Edelstahl V4A herstellen Ausfachung aus Netzspannseilen und Netz**
Abstutzsicherung aus Edelstahl V4A liefern, erstellen und montieren;
Alle Kanten gerundet, Montage in den Pflasterfläche
mittels Kernbohrungen und Verguss. Abdeckung des
Fußpunktes mittels Abdeckscheibe. Geländer aus
Flachstahl 10x 40 mm.
Material: nahtloser Edelstahl V4A, feuerverzinkt und pulverbeschichtet
Höhe der Handläufe: 95-105 cm.
Ausfachung mit Edelstahlahlgitter gem. der Detailplanung, mit Aufnahmpunkten für Netzspannseile und Netze und sonstigem Befestigungsmaterial.
inkl. Punkfundamente 30x30x30 cm und Bodenarbeiten.

Farbe: anthrazit RAL 7016
Ausführung gemäß Detailplanung: Detail Geländer als Absturtzsicherung

Einbauort: siehe: Übersicht Zäune und Geländer

Angebotenes Produkt/Material:
..............................................
(vom Bieter auszufüllen)
Menge: 14,400 m

**1.14.03 Zulage zu Geländer / Absturzsicherung Zulage Anschluss Handlauf**
Zulage zur Hauptposition Geländer / Absturtzsicherung Anschluss an Handlauf. Inkl. aller Materialien und Anschlussarbeiten.
Menge: 2,000 Stk.

**1.14.04 Zulage zu Geländer / Absturzsicherung Zulage Ausführung in Radien R: ca. 1,95 m**
Zulage zur Hauptposition Geländer / Absturtzsicherung
zur Ausführung in Radien;
Radius: ca. 1,95 m.
Menge: 2,800 m

**1.14.05 Zulage zu Geländer / Absturzsicherung Zulage Gebäudeanschluss**
Zulage zur Hauptposition Geländer / Absturtzsicherung Gebäudeanschluss; Anschluss des Geländers an das Gebäude.
Inkl. aller Materialien und Anschlussarbeiten.
Menge: 1,000 Stk.

**1.14.06 Absturzsicherung V2A herstellen Ausfachung mit Netzspannseilen und Netz**
Abstutzsicherung aus Edelstahl mind. V2A liefern, erstellen und montieren;
Farbe in silbergrau
Alle Kanten gerundet, Montage mittels Bohrung Verschraubung entlang der Winkelteile.  Geländer aus
Flachstahl 10x 40 mm.
Material: nahtloser Edelstahl mind. V2A, feuerverzinkt und pulverbeschichtet
Höhe der Handläufe: mind. 90 cm.
Ausfachung mit Edelstahlahlgitter gem. der Detailplanung, mit Aufnahmpunkten für Netzspannseile und Netze und sonstigem Befestigungsmaterial.
inkl. Punkfundamente 30x30x30 cm und Bodenarbeiten.

Farbe: anthrazit RAL 7016
Ausführung gemäß Detailplanung: Detail Geländer als Absturtzsicherung, Mauerscheiben M1.2

Einbauort: siehe: Übersicht Zäune und Gelände - Entrauchungsschacht; M1+2 Planausschnitt A Mauerscheiben M1.2

Angebotenes Produkt/Material:
..............................................
(vom Bieter auszufüllen)
Menge: 4,100 m

**1.14.07 Zulage zu Geländer / Absturzsicherung Zulage Gebäudeanschluss**
Zulage zur Hauptposition Geländer / Absturtzsicherung Gebäudeanschluss; Anschluss des Geländers an das Gebäude.
Inkl. aller Materialien und Anschlussarbeiten.
Menge: 2,000 Stk.

**1.14.08 Zulage zu Geländer / Absturzsicherung Zulage Eckausbildung**
Zulage zur Hauptposition Geländer / Absturtzsicherung zur Eckausbildung im Bereich des Entrauchungsschachts.
Inkl. aller Materialien und Anschlussarbeiten.
Menge: 2,000 Stk.

#### Bauteil 1.15 Sitzstufenanlage

**1.15.01 Schotterfundamente WD 0/32 für Sitzstufen herstellen Stärke: 15 cm**
Schotterfundamente für Sitzstufen liefern und herstellen;
inkl. Ausheben der Fundamentgräben und fachgerechter Entsorgung des Aushubmaterials.
Schotterfundamente aus Schotter WD 0/32 für Stufen in
einer Stärke von 15 cm erstellen.

Abmessungen:
Länge: 4,00 m bis 24,90 m
Breite: 0,90 m bis 0,95 m
Höhe: 0,15 m
Material: Schotter WD 0/32
Material in die Fundamentgräben einbauen und
verdichten, EV2 150 MPa.

Einbauort: Siehe Plan: Detail Liege- u. Sitzbereich L1
Menge: 8,400 m³

**1.15.02 Betonfundamente C12/15 für Sitz-Stufen herstellen Stärke : 20 cm**
Beton C 12/15 für Streifenfundamente Sitzstufen liefern und herstellen;
mit einer Stärke von 20 cm unter Sitz-Stufen
ohne Bewehrung einbauen. Der Einbau erfolgt in
Erdschalung oder Holzschalung.

Einbauort: Siehe Plan: Detail Liege- u. Sitzbereich L1
Menge: 11,200 m³

**1.15.03 Sitzstufe Beton 90/50/200 cm versetzen**
Sitzstufe aus Beton liefern und setzen;
auf Fundamente in Mörtel mit 2,5% Gefälle versetzen.
Betonblockstufen 200/50/90 cm

Baulänge:  200 cm
Oberfläche: leicht gestrahlt
Farbe:  naturgrau
Einbauort: Siehe Plan: Detail Liege- und Sitzbereich L1

Angebotenes Produkt/Material:
..............................................
(vom Bieter auszufüllen)
Menge: 53,400 m

**1.15.04 Zulage Sitzstufen 90/50/200 cm | 90 Grad Ecke**
Zulage zur Vorposition Sitzstufen 90/50/200 cm | 90 Grad Ecke  Schenkellänge 50 cm-1 m liefern, versetzen.

Angebotenes Produkt/Material:
..............................................
(vom Bieter auszufüllen)
Menge: 1,000 Stk.

**1.15.05 Zulage Sitzstufen 90/50/200 cm | Passstück**
Zulage zur Vorposition Sitzstufen 90/50/200 cm für das liefern und versetzen von Passstücken nach örtlichem Aufmaß.
Menge: 2,000 Stk.

**1.15.06 Sitzstufe Beton 95/50/200 cm versetzen**
Sitzstufe aus Beton liefern und setzen;
auf Fundamente in Mörtel mit 2,5% Gefälle versetzen.
Betonblockstufen 200/50/95 cm

Baulänge:  200 cm
Oberfläche: leicht gestrahlt
Farbe:  naturgrau
Einbauort: Siehe Plan: Detail Liege- und Sitzbereich L1

Angebotenes Produkt/Material:
..............................................
(vom Bieter auszufüllen)
Menge: 8,000 m

#### Bauteil 1.16 Rundsitzbank Sitzbank aus Betonfertigteilen mit gerundeten Elementen. Verfüllung des Hochbeets in vegetationstechnischen Arbeiten. Ausführungsdetails: siehe: Detail Sitzbereich mit Hochbeet S1 Einbauort: siehe Lageplan Details

**1.16.01 Schotterfundamente WD 0/32 für Sitzbank herstellen Stärke: 15 cm**
Schotterfundamente für Sitzbank liefern und herstellen;
inkl. Ausheben der Fundamentgräben und fachgerechter Entsorgung des Aushubmaterials.
Schotterfundamente aus Schotter WD 0/32 für Betonfertigteile in
einer Stärke von 15 cm erstellen.

Abmessungen:
Länge: 34,1 m
Breite: 0,40 m
Höhe: 0,15 m
Material: Schotter WD 0/32
Material in die Fundamentgräben einbauen und
verdichten, EV2 150 MPa.
Menge: 2,100 m³

**1.16.02 Betonfundamente C12/15 für Sitzbank herstellen Stärke : 20 cm**
Beton C 12/15 für Streifenfundamente Sitzbank liefern und herstellen;
mit einer Stärke von 20 cm unter Betonfertigteil
ohne Bewehrung einbauen. Der Einbau erfolgt in
Erdschalung oder Holzschalung.
Menge: 2,800 m³

**1.16.03 Betonsitzblock 100/40/42 cm mit Sitzauflage setzen**
Sitzbank als Betonfertigteil liefern und setzen;
mit Sitzauflage aus sibirischer Lärche.
auf Fundamente in Mörtel 4 cm versetzen.
Betonfertigteil 100/40/42 cm

Baulänge:  100 cm
Oberfläche: leicht gestrahlt
Farbe:  naturgrau
Sitzauflage: europäische Lärche, verdeckt verschraubt oder formschlüssig befestigt, geschliffen, gefast und geölt.
Dicke = OK Betonfertigteil + 8 cm
Gesamthöhe der Sitzbank mit Auflage: 50 cm

Einbauort: Siehe Plan: Detail Sitzbereich mit Hochbeet S1

Angebotenes Produkt/Material:
..............................................
(vom Bieter auszufüllen)
Menge: 14,000 Stk.

**1.16.04 Betonsitzblock 100/40/42 cm setzen**
Sitzbank als Betonfertigteil liefern und setzen;
auf Fundamente in Mörtel 4 cm versetzen.
Betonfertigteil 100/40/42 cm

Baulänge:  100 cm
Oberfläche: leicht gestrahlt
Farbe:  naturgrau

Einbauort: Siehe Plan: Detail Sitzbereich mit Hochbeet S1

Angebotenes Produkt/Material:
..............................................
(vom Bieter auszufüllen)
Menge: 11,000 Stk.

**1.16.05 Betonsitzblock 50/40/42 cm setzen**
Sitzbank als Betonfertigteil liefern und setzen;
auf Fundamente in Mörtel 4 cm versetzen.
Betonfertigteil 50/40/42 cm

Baulänge:  50 cm
Oberfläche: leicht gestrahlt
Farbe:  naturgrau

Einbauort: Siehe Plan: Detail Sitzbereich mit Hochbeet S1

Angebotenes Produkt/Material:
..............................................
(vom Bieter auszufüllen)
Menge: 2,000 Stk.

**1.16.06 Betonsitzblock Sondermaß 96/40/42 cm setzen**
Sitzbank als Betonfertigteil liefern und setzen;
auf Fundamente in Mörtel 4 cm versetzen.
Betonfertigteil 96/40/42 cm

Baulänge:  96 cm
Oberfläche: leicht gestrahlt
Farbe:  naturgrau

Einbauort: Siehe Plan: Detail Sitzbereich mit Hochbeet S1

Angebotenes Produkt/Material:
..............................................
(vom Bieter auszufüllen)
Menge: 1,000 Stk.

**1.16.07 Betonsitzblock Sondermaß 35/40/42 cm setzen**
Sitzbank als Betonfertigteil liefern und setzen;
auf Fundamente in Mörtel 4 cm versetzen.
Betonfertigteil 35/40/42 cm

Baulänge:  35 cm
Oberfläche: leicht gestrahlt
Farbe:  naturgrau

Einbauort: Siehe Plan: Detail Sitzbereich mit Hochbeet S1

Angebotenes Produkt/Material:
..............................................
(vom Bieter auszufüllen)
Menge: 1,000 Stk.

**1.16.08 Betonsitzblock Bogenelement setzen Aussenradius: 200 cm**
Sitzbank als Betonfertigteil Bogenelement liefern und setzen;
auf Fundamente in Mörtel 4 cm versetzen.
Betonfertigteil Breite/Höhe: 251/40/42 cm

Außenradius: 200 cm
Oberfläche: leicht gestrahlt
Farbe:  naturgrau

Einbauort: Siehe Plan: Detail Sitzbereich mit Hochbeet S1

Angebotenes Produkt/Material:
..............................................
(vom Bieter auszufüllen)
Menge: 1,000 Stk.

**1.16.09 Betonsitzblock Bogenelement setzen Aussenradius: 75 cm**
Sitzbank als Betonfertigteil Bogenelement liefern und setzen;
auf Fundamente in Mörtel 4 cm versetzen.
Betonfertigteil: 140/40/42 cm

Außenradius: 75 cm
Oberfläche: leicht gestrahlt
Farbe:  naturgrau

Einbauort: Siehe Plan: Detail Sitzbereich mit Hochbeet S1

Angebotenes Produkt/Material:
..............................................
(vom Bieter auszufüllen)
Menge: 1,000 Stk.

**1.16.10 Betonsitzblock Bogenelement setzen Aussenradius: 143 cm**
Sitzbank als Betonfertigteil Bogenelement liefern und setzen;
auf Fundamente in Mörtel 4 cm versetzen.
Betonfertigteil: 143/40/42 cm

Außenradius: 75 cm
Oberfläche: leicht gestrahlt
Farbe:  naturgrau

Einbauort: Siehe Plan: Detail Sitzbereich mit Hochbeet S1

Angebotenes Produkt/Material:
..............................................
(vom Bieter auszufüllen)
Menge: 1,000 Stk.

#### Bauteil 1.17 Sitzbank S2-S6 Ausführungsdetails: siehe: Detail Sitzbereich mit Hochbeet S2-S6 Eimbauort: siehe: Lageplan Details

**1.17.01 Schotterfundamente WD 0/32 für Sitzbank herstellen Stärke: 15 cm**
Schotterfundamente für Sitzbank liefern und herstellen;
inkl. Ausheben der Fundamentgräben und fachgerechter Entsorgung des Aushubmaterials.
Schotterfundamente aus Schotter WD 0/32 für Betonfertigteile in
einer Stärke von 15 cm erstellen.

Abmessungen, jedoch Ausführung in Teilabschnitten:
Länge: 23,2 m
Breite: 0,40 m
Höhe: 0,15 m
Material: Schotter WD 0/32
Material in die Fundamentgräben einbauen und
verdichten, EV2 150 MPa.
Menge: 1,400 m³

**1.17.02 Betonfundamente C12/15 für Sitzbank herstellen Stärke : 20 cm**
Beton C 12/15 für Streifenfundamente Sitzbank liefern und herstellen;
mit einer Stärke von 20 cm unter Betonfertigteil
ohne Bewehrung einbauen. Der Einbau erfolgt in
Erdschalung oder Holzschalung.

Ausführung in Teilabschnitten.
Menge: 1,900 m³

**1.17.03 Betonsitzblock 100/40/42 cm mit Sitzauflage setzen**
Sitzbank als Betonfertigteil liefern und setzen;
mit Sitzauflage aus Lärche,
auf Fundamente in Mörtel 4 cm versetzen.
Betonfertigteil 100/40/42 cm
Muss den DIN EN 13198 entsprechen.

Baulänge:  100 cm
Oberfläche: leicht gestrahlt
Farbe:  naturgrau
Sitzauflage: europäische Lärche, verdeckt verschraubt oder formschlüssig befestigt, geschliffen, gefast und geölt.
Dicke = OK Betonfertigteil + 8 cm
Gesamthöhe der Sitzbank mit Auflage: 50 cm

Angebotenes Produkt/Material:
..............................................
(vom Bieter auszufüllen)
Menge: 20,000 Stk.

**1.17.04 Betonsitzblock mit Sitzauflage Sondermaß 60/40/42 cm setzen**
Sitzbank als Betonfertigteil liefern und setzen;
mit Sitzauflage aus Lärche,
auf Fundamente in Mörtel 4 cm versetzen.
Betonfertigteil 60/40/42 cm
Muss den DIN EN 13198 entsprechen.

Baulänge:  60 cm
Oberfläche: leicht gestrahlt
Farbe:  naturgrau
Sitzauflage: europäische Lärche, verdeckt verschraubt oder formschlüssig befestigt, geschliffen, gefast und geölt.
Dicke = OK Betonfertigteil + 8 cm
Gesamthöhe der Sitzbank mit Auflage: 50 cm

Angebotenes Produkt/Material:
..............................................
(vom Bieter auszufüllen)
Menge: 2,000 Stk.

**1.17.05 Betonsitzbank mit Sitzauflage und Rückenlehne aufstellen**
Sitzbank aus Sichtbeton mit Sitzauflage liefern und aufstellen;
Parkbank in U-Form mit Holzauflage mit Rückenlehne;
muss den DIN EN 13198 entsprechen,
gemäß Herstellerangaben montieren.

Maße LxBxH: 2000 mm x 450 mm x 510 mm (inkl. Holzauflage) Gesamthöhe: 910 mm mit Rückenlehne
Holzart: z.B. Kebony (Auflager und UK des Auflagers)
alle Kanten gefast.

Angebotenes Produkt/Material:
..............................................
(vom Bieter auszufüllen)
Menge: 4,000 Stk.

**1.17.06 Betonsitzbank mit Sitzauflage aufstellen**
Sitzbank aus Sichtbeton mit Sitzauflage liefern und aufstellen;
Parkbank in U-Form mit Holzauflage;
muss den DIN EN 13198 entsprechen,
gemäß Herstellerangaben montieren.

Maße LxBxH: 2000 mm x 450 mm x 510 mm (inkl. Holzauflage)
Holzart: z.B. Kebony (Auflager und UK des Auflagers)
alle Kanten gefast.

Angebotenes Produkt/Material:
..............................................
(vom Bieter auszufüllen)
Menge: 4,000 Stk.

**1.17.07 Stahlsitzbank mit Holzauflage und Rückenlehne aufstellen**
Sitzbank aus Stahl mit Holzauflage und Rückenlehne liefern und aufstellen;

Länge:  ca. 2110 mm
Sitzhöhe: ca. 460 mm
Sitztiefe: ca. 400 mm
Gesamttiefe: ca. 550 mm
Gesamthöhe mit Lehne: ca. 830 mm

Unterkonstruktion: Stahl, feuerverzinkt und pulverbeschichtet, RAL 7016
Sitzauflage und Rückenlehne: z.B. Esche oder europäische Lärche, lasiert.
Nach Herstellerangaben befestigen, Aufdübeln bei +/- 0 mm.

Angebotenes Produkt/Material:
..............................................
(vom Bieter auszufüllen)
Menge: 6,000 Stk.

**1.17.08 Sitzbank rund klein D: 80 cm**
Sitzbank aus Sichtbeton mit Sitzauflage liefern und aufstellen;
muss den DIN EN 13198 entsprechen,
gemäß Herstellerangaben setzen, lose Bodenaufstellung.

Maße DxH: 80 cm x 45 cm x (inkl. Holzauflage)
Holzart: Lärche (Auflager und UK des Auflagers)
Farbe: Betongrau
alle Kanten gefast.

Angebotenes Produkt/Material:
..............................................
(vom Bieter auszufüllen)
Menge: 2,000 Stk.

**1.17.09 Sitzbank rund mittel D: 100 cm**
Sitzbank aus Sichtbeton mit Sitzauflage liefern und aufstellen;
muss den DIN EN 13198 entsprechen,
gemäß Herstellerangaben setzen, lose Bodenaufstellung.

Maße DxH: 100 cm x 45 cm x (inkl. Holzauflage)
Holzart: Lärche (Auflager und UK des Auflagers)
Farbe: Betongrau
alle Kanten gefast.

Angebotenes Produkt/Material:
..............................................
(vom Bieter auszufüllen)
Menge: 2,000 Stk.

**1.17.10 Sitzbank rund groß D: 200 cm**
Sitzbank aus Sichtbeton mit Sitzauflage liefern und aufstellen;
muss den DIN EN 13198 entsprechen,
gemäß Herstellerangaben setzen, lose Bodenaufstellung.

Maße DxH: 200 cm x 45 cm x (inkl. Holzauflage)
Holzart: Lärche (Auflager und UK des Auflagers)
Farbe: Betongrau
alle Kanten gefast.

Angebotenes Produkt/Material:
..............................................
(vom Bieter auszufüllen)
Menge: 1,000 Stk.

#### Bauteil 1.18 Duschmulden für Außenduschen Anschluss und Armatur jedoch erfolgt bauseits durch das Sanitärunternehmen.

**1.18.01 Schotterfundament 0/45 für Außendusche**
Schotterfundament für Dusche liefern, einbauen;
Schotterfundamente aus Schotter 0/45 als
Frostschutzschicht für die Dusche in einer Stärke von
15 bis 20 cm unter den Betonfundamenten gemaß
Fundamentplan herstellen und verdichten.
Abmessungen:
Material: Schotter 0/45 GKL 1
Material in die Fundamentgräben einbauen und
verdichten, EV2 150 MPa
Menge: 2,100 m³

**1.18.02 Betonfundament C20/25 für Außendusche**
Betonfundament für Dusche liefern, herstellen;
Erstellung der Betonfundamente aus Beton C 20/25 gem.
Fundamentplan herstellen.
Die Fundamente sind als Streifenfundamente geschalt
herzustellen, pro Dusche sind ca. 1,5 m³ Beton zu
kalkulieren. Nach der Fundamenterstellung erfolgt die
Verlegung der Anschlussleitungen zu den
Anschlusspunkten am Betonfertigteil.
Menge: 3,000 m ³

**1.18.03 Duschwanne einbauen**
Duschwanne einbauen (Durchschreitebecken) liefern, einbauen;
Betonfertigteil aus bewehrtem Beton, Stärke 15-30 cm,
gemäß Detail Duschwanne, von den Eingangsseiten mit 4 %
Gefälle in die Mitte zum Ablauf mit Anschluss an
Leitung DN 100 ausgebildet, mit zwei einfassenden
geneigten Sockeln unterschiedlicher Breite mit
integrierten Wasserleitungsanschlüssen und
Entwässerungsrinnen an den Stirnseiten liefern, laden
zum Einbauort transportieren und auf hergestellte
Fundamente in 5 cm Mörtel 0/8 MG und nach
Herstellerangaben einbauen.
Für den Transport geeignete Versetzösen sind rückseitig
an den Seitenwänden vorzusehen.
Abmessung:
Länge: 2,80 m
Breite: 2,70 m
Höhen der Duschenwangen ab OK Gelände:
30 cm einseitig
Breite Duschensockels:
30 x 30 cm
Ausbildung der Duschenwange: Neigung 10°
Oberfläche Sichtbeton, Duschwanne leicht gestrahlt R 11
Der Einbau erfolgt auf den hergestellten
Betonfundamenten incl. Anschluss des Bodeneinlaufes an
die Grundleitung. Der Anschluss der Wasserleitung
erfolgt bauseits durch das Sanitärunternehmen.

Angebotenes Produkt/Material:
..............................................
(vom Bieter auszufüllen)
Menge: 2,000 Stk.

**1.18.04 Läuferzeile in Beton herstellen Betonstein 20/25/8 cm**
Läuferzeile, einzeilig, aus Betonsteinen 20/25/8 cm liefern herstellen;
in Beton als Einfassung der Duschmulden.

Farbe: naturgrau
Oberfläche: betonglatt
Das Material ist in Absprache mit der Bauüberwachung
vor Einbau zu Bemustern.

Einbauort: Duschmulden

Angebotenes Produkt/Material:

..............................................
(vom Bieter auszufüllen)
Menge: 16,600 m

#### Bauteil 1.19 Betonarbeiten

**1.19.01 Randschalung, h = 30- 100 cm Schalung der Bodenplatten - Ränder aus glatter Schalung in**
Randschalung, h = 30- 100 cm
Schalung der Streifenfundamente - Ränder aus glatter
Schalung
in unterschiedlichen Höhen.

Höhen:  von 30 bis 100cm, siehe Kurztext
Menge: 20,000 m²

**1.19.02 Fundamentbeton C20/25 liefern und einbauen für diverse bewehrte Betonfundamente der Sprungtürme**
Fundamentbeton C20/25 liefern und einbauen
für diverse bewehrte Betonfundamente der Sprungtürme
und anderer Einbauten
Menge: 82,000 m³

**1.19.03 Bewehrungsstahl liefern und einbauen**
Bewehrungsstahl liefern und einbauen

Ausführung als Stabstahl oder Matte in dem
Betonfundament der Treppenanlage des Rutschenhügels. In
den Einheitspreis ist das Schneiden, Biegen  und
Verlegen des Betonstahles einzurechnen.

Betonstabstahl  500 S DIN 488
Durchmesser  alle Dimensionen, gemäß Planung
Einbau  in Fundament der Sprungtürme und Rutschen
Menge: 3,800 to

**1.19.04 Fundamentplatte für Toranlage in 20 cm Stärke aus Beton C 20/25 erstellen.**
Fundamentplatte für Toranlage in 20 cm Stärke aus Beton
C 20/25 erstellen.

Rand einschalen, OK Platte ca. 10 cm unter OK Pflaster.
Einbau einer PVC Folie auf dem Schotterplanum.
Einbau einer Bewehrungsmatte Q 188 mit 5 cm
Abstandshaltern.
Einbau von Beton C 20/25 und sauber und ebenflächig
abreiben.
Menge: 1,500 m²

**1.19.05 Fundamentbeton C16/20 liefern und einbauen**
Fundamentbeton C16/20 liefern und einbauen

für diverse Betonfundamente oder Rohrwiederlager
Einzelmengen von 0,4 bis 1,0 m³
Einbau in Erdschalung
Menge: 15,000 m³

**1.19.06 Punktfundamente erstellen 0,40 - 0,40 - 0,80 m Leerrohren**
Punktfundamente erstellen 0,40 - 0,40 - 0,80 m

Einzelfundamente aus Beton C 20/25 für
Ausstattungselemente erstellen.
Abmessung: 0,40-0,40-0,80 m.
Incl. Einbau von Leerrohren zur Kabeldurchführung.
Menge: 22,000 St

**1.19.07 Punktfundamente erstellen 0,60 - 0,60 - 0,80 m**
Punktfundamente erstellen 0,60 - 0,60 - 0,80 m

Einzelfundamente aus Beton C 20/25 für
Ausstattungselemente erstellen.
Abmessung: 0,60-0,60-0,80 m.
Incl. Einbau von Leerrohren zur Kabeldurchführung.
Menge: 27,000 St

#### Bauteil 1.20 Ausstattungen

**1.20.01 Fahrradanlehnbügel einbauen**
Fahrradanlehnbügel liefern und einbauen;

Fahrradanlehnbügel, Anlehnbügel aus Flachstahl 80 x
10 mm, ohne Knieholm, rechtwinkelig verschweißt,
Schweißnähte glatt verputzt. feuerverzinkt und
pulverbeschichtet zum einbetonieren liefern und in
Betonfundament 30/30/30 cm aus Beton C 20/25 versetzt
in der empfohlenen Einbautiefe des Herstellers (ca. 30
cm) einbauen.
Inkl. Erd- und Betonarbeiten für die Erstellung der
Fundamente. Bodenentsorgung ist mit einzukalkulieren.
Alle Stahlteile feuerverzinkt und pulverbeschichtet.
Typ: Fahrradanlehnbügel (einzel), ohne Knieholm
Gesamtbreite: 0,85 m
Gesamthöhe: 1,10 m
Höhe über Flur: 0,85 m
Oberfläche: feuerverzinkt und pulverbeschichtet
Farbe: RAL 7016

Einbauort: siehe: Ausstattungsplan Übersicht

Angebotenes Produkt/Material:
..............................................
(vom Bieter auszufüllen)
Menge: 56,000 Stk.

**1.20.02 Fahrradanschließbügel Lastenrad einbauen**
Fahrradanlehnbügel für Lastenräder liefern und einbauen;

Fahrradanschließbügel, aus Rundrohr Durchmesser ca. 60 mm; 800 x
60 x 650-700 mm, Höhe über Flur: 400 mm,
Schweißnähte glatt verputzt. Stahl feuerverzinkt und
pulverbeschichtet zum einbetonieren liefern und in
Betonfundament aus Beton C 20/25 versetzt
in der empfohlenen Einbautiefe des Herstellers (ca. 30
cm) einbauen.
Inkl. Erd- und Betonarbeiten für die Erstellung der
Fundamente. Bodenentsorgung ist mit einzukalkulieren.
Alle Stahlteile feuerverzinkt und pulverbeschichtet.
Typ: Fahrradanlehnbügel für Lastenrad (einzel),
Gesamtbreite: 0,80 m
Gesamthöhe: 0,65-0,70 m
Höhe über Flur: 0,40 m

Oberfläche: feuerverzinkt und pulverbeschichtet
Farbe: RAL 7016

Einbauort: siehe: Ausstattungsplan Übersicht

Angebotenes Produkt/Material:
..............................................
(vom Bieter auszufüllen)
Menge: 14,000 Stk.

**1.20.03 Verkehrszeichen gem. StVO einbauen barrierefreie Stellplätze 4 Stück**
Verkehrszeichen nach Angaben des AG, nach StVO liefern und einbauen; bestehend aus Mast und Schildern.

Bezeichnung: Behindertenstellplatz (VZ 314);
und E-Ladesäule 1x (VZ 314-50 mit erweiterung Rollstuhl)

Unterkante Schild Überflur: mind. 2000 mm
Mindestblechdicke 2 mm
Reflexionsklasse: RA2
Abmessung: 600 x 400 mm mit der Aufschrift
"Behindertenstellplätze 4 Stück"
"E-Ladesäule 1 Stück"

Pfosten: feuerverzinkt
Abmessungen Pfosten: D = 60 mm L = 2500 mm
Fundament: Beton C12/15
Abmessungen: 40 x 40 x 80 cm
Rohrschellen: R 3
nach Hinweisen für die Anbringung von Verkehrszeichen
und Verkehrseinrichtungen (HAV) mit je zwei
Rohrschellen aus Aluminium, Verschraubung aus
nichtrostendem Stahl, anbringen an Rohrpfosten/-
ständer.

Einbauort: siehe: Beschilderungsplan, jedoch erst nach Absprache vor Ort final einbauen.

Angebotenes Produkt/Material:
..............................................
(vom Bieter auszufüllen)
Menge: 1,000 Stk.

**1.20.04 Verkehrszeichen gem. StVO einbauen barrierefreie Stellplätze 2 Stück**
Verkehrszeichen nach Angaben des AG, nach StVO liefern und einbauen, bestehend aus Mast und Schildern.

Bezeichnung: Behindertenstellplatz (VZ 314);
und E-Ladesäule (VZ 314-50 mit erweiterung Rollstuhl)

Unterkante Schild Überflur: mind. 2000 mm
Mindestblechdicke 2 mm
Reflexionsklasse: RA2
Abmessung: 600 x 400 mm mit der Aufschrift
"Behindertenstellplätze 2 Stück"
"E-Ladesäulen 2 Stück"

Pfosten: feuerverzinkt
Abmessungen Pfosten: D = 60 mm L = 2500 mm
Fundament: Beton C12/15
Abmessungen: 40 x 40 x 80 cm
Rohrschellen: R 3
nach Hinweisen für die Anbringung von Verkehrszeichen
und Verkehrseinrichtungen (HAV) mit je zwei
Rohrschellen aus Aluminium, Verschraubung aus
nichtrostendem Stahl, anbringen an Rohrpfosten/-
ständer.

Einbauort: siehe: Beschilderungsplan, jedoch erst nach Absprache vor Ort final einbauen.

Angebotenes Produkt/Material:
..............................................
(vom Bieter auszufüllen)
Menge: 1,000 Stk.

**1.20.05 Verkehrszeichen gem. StVO einbauen Feuerwehrzufahrt**
Verkehrszeichen nach Angaben des AG, nach StVO liefern und einbauen; bestehend aus Mast und Schild.

Bezeichnung: Hinweisschild Feuerwehrzufahrt nach DIN
4066-D1.

Unterkante Schild Überflur: mind. 2200 mm
Mindestblechdicke: 2 mm
Reflexionsklasse: RA2
Abmessung: 210 x 594 mm mit der Aufschrift
1. "Feuerwehrzufahrt Halteverbot nach StVO"

Pfosten: feuerverzinkt
Abmessungen Pfosten: D = 60 mm L = 2500 mm
Fundament: Beton C12/15
Abmessungen: 40 x 40 x 80 cm
Rohrschellen: R 3
nach Hinweisen für die Anbringung von
Verkehrszeichen und Verkehrseinrichtungen (HAV) mit je
zwei Rohrschellen aus Aluminium, Verschraubung aus
nichtrostendem Stahl, anbringen an Rohrpfosten/-
ständer.

Einbauort: siehe: Beschilderungsplan, jedoch erst nach Absprache vor Ort final einbauen.

Angebotenes Produkt/Material:
..............................................
(vom Bieter auszufüllen)
Menge: 2,000 Stk.

**1.20.06 Verkehrszeichen gem. STVO einbauen Bushaltestelle Schulbus**
Verkehrszeichen gem. STVO liefern und einbauen;
bestehend aus: Mast feuerverzinkt
Länge: 3,0-3,5 m und Schild.

Bezeichnung: Hinweisschild Bushaltestelle Schulbus (VZ 224-51).
Die Tages- und Uhrzeitangabe wird vom AG genannt.

Mindestblechdicke: 2 mm
Reflexionsklasse: RA1
Abmessung: 900 x 600 mm
Unterkante Schild Überflur: mind. 2200 mm

Pfosten: feuerverzinkt
Abmessungen Pfosten: D = 60 mm L = 3000 mm - 3500 mm
Fundament: Beton C12/15
Abmessungen: 40 x 40 x 80 cm
Rohrschellen: R 3
nach Hinweisen für die Anbringung von
Verkehrszeichen und Verkehrseinrichtungen (HAV) mit je
zwei Rohrschellen aus Aluminium, Verschraubung aus
nichtrostendem Stahl, anbringen an Rohrpfosten/-
ständer.

Einbauort: siehe: Beschilderungsplan, jedoch erst nach Absprache vor Ort final einbauen.

Angebotenes Produkt/Material:
..............................................
(vom Bieter auszufüllen)
Menge: 1,000 Stk.

**1.20.07 Verkehrszeichen gem. STVO einbauen "Eingeschränktes Halteverbot" und "Kiss and Ride"**
Verkehrszeichen gem. STVO liefern und einbauen;
bestehend aus: Mast feuerverzinkt
Länge: 3,0-3,5 m und Schildern.

Bezeichnung:
1. Schild: "Eingeschränktes Halteverbot" (VZ 286-50) und
2. Schild "Kiss and Ride"

Mindestblechdicke: 2 mm
Reflexionsklasse: RA1
Abmessung: Durchmesser 600 mm
und 450 x 600 mm
Unterkante Schild Überflur: mind. 2200 mm

Pfosten: feuerverzinkt
Abmessungen Pfosten: D = 60 mm L = 3000 mm - 3500 mm
Fundament: Beton C12/15
Abmessungen: 40 x 40 x 80 cm
Rohrschellen: R 3
nach Hinweisen für die Anbringung von
Verkehrszeichen und Verkehrseinrichtungen (HAV) mit je
zwei Rohrschellen aus Aluminium, Verschraubung aus
nichtrostendem Stahl, anbringen an Rohrpfosten/-
ständer.

Einbauort: siehe: Beschilderungsplan, jedoch erst nach Absprache vor Ort final einbauen.

Angebotenes Produkt/Material:
..............................................
(vom Bieter auszufüllen)
Menge: 1,000 Stk.

**1.20.08 Umkleideschnecke Wiedereinbau**
Wiedereinbau der bauseits gelagerten Umkleideschnecken.

Einbauort: siehe: Ausstattungsplan Übersicht
Menge: 2,000 Stk.

**1.20.09 Sonnenschirm 4 x 4 m einbauen**
Marktschirme liefern, einbauen;
ohne Knickfunktion, geöffnet 4 x 4m groß,
Bezug Polyester-Textil (brandhemmend),
Geschlossen muss die Unterkante des Schirms min. 1,05 m
über dem Boden sein.
Pflasterstärke bis 8 cm

Farben nach Bemusterung durch den AG.

Einbauort: siehe: Übersichtsplan, in Pflasterflächen, jedoch erst nach finaler Rücksprache vor Ort.

Angebotenes Produkt/Material:
..............................................
(vom Bieter auszufüllen)
Menge: 17,000 Stk.

**1.20.10 Zulage zur Vorposition Sonnenschirm | Schutzhülle und Bodenanker nach Herstellerangaben**
Zulage zur Vorposition Sonnenschirm | Schutzhülle und Bodenanker herstellen;
Schutzhülle und Bodenhülse nach Herstellerangaben mit Adapter und Fundament einbauen. inkl. aller Fundamentierungsarbeiten.
Menge: 17,000 Stk.

**1.20.11 Abfallbehälter eckig einbauen**
Abfallbehälter mit Schutzdach und Ascher liefern, einbauen;
aus Stahl, pulverbeschichtet nach Herstellerangaben,
einbauen
Abfallbehälter aus Stahlblech, Materialstärke 2 bis 3 mm. Behälterboden mit Flüssigkeitsablauflöchern.
Behälter mittels Dreikantschloss entriegeln und zum
Entleeren abnehmen, inkl. 1 Dreikantschlüssel.
Inhalt Abfallbehälter : 43 Liter
Befestigungsart : zum Einbetonieren
Material Korpus : Stahl
Oberfläche Korpus : feuerverzinkt und pulverbeschichtet, anthrazit

Farbe: RAL 7016
B x T x H : 365 x 285 x 1150 mm
empfohlene Einbautiefe : 340 mm
Gewicht : 25 kg

Einbauort: siehe: Ausstattungsplan Übersicht, innerhalb der Pflasterflächen, jedoch erst nach finaler Rücksprache vor Ort.

Angebotenes Produkt/Material:
..............................................
(vom Bieter auszufüllen)
Menge: 8,000 Stk.

**1.20.12 Abfallbehälter rund einbauen mit Bodenanker**
Abfallbehälter rund mit Bodenanker liefern und einbauen;
aus Stahl, pulverbeschichtet nach Herstellervorgaben
einbauen, ink. aller Fundamentierungsarbeiten
Abfallbehälter aus Stahlblech, Materialstärke 2 bis 3 mm.
Behälter mittels Dreikantschloss entriegeln und zum
Entleeren abnehmen, inkl 1 Dreikantschlüsse.
Inhalt Abfallbehälter : 110-120 Liter Abfallsack
Befestigungsart : zum Einbetonieren
Material Korpus : Stahl
Oberfläche Korpus : feuerverzinkt und pulverbeschichtet, anthrazit

Farbe: RAL 7016
D x H : 530 x 985 mm
empfohlene Einbautiefe : 300 mm
Gewicht : 22 kg

Einbauort: siehe: Ausstattungsplan Übersicht

Angebotenes Produkt/Material:
..............................................
(vom Bieter auszufüllen)
Menge: 5,000 Stk.

**1.20.13 Findlinge einbauen 15-30 cm**
Findlinge liefern und in der Kiesfläche einbauen;
Steine 15-30 cm aus regionalem Naturstein, unregelmäßig geformt, gesäubert und frei von Fremdstoffen, ohne scharfkantige Bruchkanten. Einbau erfolgt auf vorbereitetetem Untergrund, lose eingebettet, nicht betoniert.
Einzelgewicht: ca. 10 - 40 kg.
Einbauort: Kiesfläche unter der Rutsche
Menge: 10,000 t

**1.20.14 Findlinge einbauen 30-60 cm**
Findlinge liefern und in der Kiesfläche einbauen;
Steine 30-60 cm aus regionalem Naturstein, unregelmäßig geformt, gesäubert und frei von Fremdstoffen, ohne scharfkantige Bruchkanten. Einbau erfolgt auf vorbereitetetem Untergrund, lose eingebettet, nicht betoniert.
Einzelgewicht: ca. 200 - 300 kg.
Einbauort: Kiesfläche unter der Rutsche
Menge: 5,000 t

#### Bauteil 1.21 Spielanlagen

**1.21.01 Wiedereinbau Kletternetz bauseits**
*** Pauschalposition
Ketternetz bauseits lagernd wiedereinbauen;
Montage inkl. aller Fundamentierungsarbeiten und Verankerungen.
Nach dem Wiedereinbau muss eine sicherheitstechnische Prüfung durch eine zertifizierte Fachkraft erfolgen. Das Prüfprotokoll ist vorzulegen.
Menge: 1,000 psch

**1.21.02 Wiedereinbau Hüpfkissen bauseits**
*** Pauschalposition
Hüpfkissen bauseits lagernd wiedereinbauen;
Montage inkl. aller Fundamentierungsarbeiten und Verankerungen.
Nach dem Wiedereinbau muss eine sicherheitstechnische Prüfung durch eine zertifizierte Fachkraft erfolgen. Das Prüfprotokoll ist vorzulegen.
Menge: 1,000 psch

**1.21.03 Zulage zur Vorposition Wiedereinbau Hüpfkissen I Installation**
*** Pauschalposition
Zulage zur Vorposition Hüpfkissen zur Installation;
für den Anschluss des Gebläses an 230 Volt-Stromanschluss (Erdleitung).
Menge: 1,000 psch

**1.21.04 Sandspielanlage aufstellen**
Sandspielanlage liefern, aufstellen;
aus Edelstahl und Robinie, nach Herstellerangaben aufbauen und montieren. Inkl. aller Fundamentierungsarbeiten,
für Kinder von 0-8 Jahre, inklusiv,
Abmessungen ca. 720 x 690 cm.

Bestehend aus: Kletterwand mit Klettergriffen, Kletterstange, Klangspiel, Sitzmöglichkeiten, Handläufe aus Seil, Sandkran, Rampe mit Radabweiser, Edelstahlwaage, weitere Spielmöglichkeiten.

Einbauort: siehe: Ausstattungsplan Übersicht; Sandspielbereich

Produkt der Planung: Sandspiel "Eidechse II" oder gleichwertig.

Edelstahl-Standpfosten
Holzart Robinie

- 1 Viereck-Gestell, 90 x 90cm, PH 120cm, mit gebogenen Pfosten, mit Schrägschnitt
- 1 HPL-Kletterwand mit Klettergriffen aus besandetem Kunstharz, mit eiförmiger Öffnung
- 1 Edelstahl-Kletterstange
- 1 Klangspiel aus Edelstahl
- 2 Sitzbohlen unter dem Podest
- 2 Handläufe aus Seil
- 1 Dreick-Podest, gleichschenklig, 90 x 90cm, PH 90cm
- 1 senkrechten Aufstiegsnetz
- 2 Handläufe aus Seil
- 1 Viereck-Gestell, 50 x 180cm, PH 90cm, 2 Pfosten gebogen, mit Schrägschnitt
- 1 Sandkran, drehbar, Kranrolle mit Edelstahlkette und Gummieimer
- 1 Edelstahlspüle mit Edelstahlschüttrohr
- 1 Edelstahlwaage
- 1 Viereck-Podest mit Radabweiser, 230 x 180cm, PH 20cm, mit 5 Edelstahl-Standpfosten, gebogen, mit Schrägschnitt
- 1 Edelstahlsieb mit Ketten
- 1 Spielbrüstung mit Drehwürfeln mit Motiv "Ei", "Fußspur der Eidechse" und "Gräser"
- 1 Rampe mit Radabweiser und Halteseilen, 160 x 180cm

Angebotenes Produkt/Material:
..............................................
(vom Bieter auszufüllen)
Menge: 1,000 St

**1.21.05 Wasserspielanlage aus Edelstahl VA aufstellen**
Wasserspielanlage VA liefern, aufstellen;
aus Edelstahl VA, nach Herstellerangaben aufbauen und montieren.
Inkl. aller Fundamentierungsarbeiten.

Bestehend aus: Pumpe, Pumpenpodest, 1 Matschtisch (Höhe ca 0,58 m, Wanne H: 35 x B: 150 cm) mit Ausläufen und Stopfen zum Verschließen, 1 Matschtisch rund (ca. D: 100 cm, H: 21 cm) mit Ausläufen und Stopfen zum Verschließen, 2 verbindende Rinnen (Höhe ca. 0,39 m, B: 25 cm, L: 150 cm), 1 Wasserrad (ca. D: 30 cm).

Edelstahl-Schwengelpumpe mit Selbstschlussventil;
verschweißte Edelstahlkonstruktion.
Die Pumpe besteht inkl. aller mechanischen und
beweglichen Teile aus Edelstahl (Mechanik mit
Gleitlagerung). Der Anschluss erfolgt direkt an eine
Wasserleitung; es wird kein Vorratsbehälter
oder Ventilsystem benötigt. Wasseranschluss erfolgt
bauseits über 1/2 oder 3/4 Zoll PE-Rohr.
Nach dem Betätigen des Pumpenhebels fließt das Wasser
für eine kurze Zeit, die Abschaltung
erfolgt automatisch. Wird während der Fließzeit
weitergepumpt, fließt das Wasser schwallartig
wie bei einer Saug- und Druckpumpe. Pumpenkopf inkl.
Schwengel für Frostperioden demontierbar (Verschlussdeckel für die Standsäule wird mitgeliefert)!
Inkl. Edelstahlschild "Kein Trinkwasser"als Symbol, fest mit der Pumpe verbunden.

Technische Angaben
Mindestfließdruck 1,0 bar
Maximalfließdruck 1 - 5 bar
Maximaler Betriebsdruck 10 bar
Berechnungsdurchfluss 0,20 l/s
Volmenstrom 0,30 l/s bei 3 bar Fließdruck
Fließzeit bei 38°C 1 - 50 s einstellbar
Wasserleitunganschluss ¾Zoll Außengewinde
Auslaufhöhe ab Flanschplatte 760 mm
Pumpenpodest (offen) aus Edelstahl mit kleinem Revisionsraum
Zur Aufnahme der Pumpe und einem darunter liegenden
Behälter zur Aufnahme der Zuleitung.
Inkl. innenliegendem Absperrhahn und Anschlussschlauch.
Anschluss aussen 3/4 Zoll.
Zu Wartungszwecken kann die Bodenplatte gelöst und
aufgenommen werden.
Da hier das System nicht frostsicher gelagert ist, ist eine
Entleerung zum Winter zwingend erforderlich. Alternativ
kann auch mit einem separaten, frostsicheren Revisionsschacht
gearbeitet werden.

Produkt der Planung: Wasserspielanlage "Haussee" von FHS HOLZTECHNIK GMBH
oder gleichwertig.

1 Edelstahl-Schwengelpumpe
1 Pumpenpodest rund Ø 95 cm, PH 15 cm mit kleinem Revisionsraum
1 Matschtisch 35 x 150 cm, h= 58 cm, mit 2 Ausläufen unten inkl. Verschlussstopfen
1 Rinne 25 x 150 cm, h= 39 cm, mit Auslauf unten inkl. Verschlussstopfen
1 Rinne 25 x 150 cm, h= 39 cm, mit Auslauf vorne mit Schubverschluss
1 Matschtisch rund Ø 100 cm, h= 21 cm, mit Auslauf unten inkl. Verschlussstopfen
1 Wasserrad Ø 30 cm
Edelstahlrundrohrfüße: Ø 60/76 mm

Einbauort: siehe: Ausstattungsplan Übersicht; Sandspielbereich

Angebotenes Produkt/Material:
..............................................
(vom Bieter auszufüllen)
Menge: 1,000 St

**1.21.06 Zulage zur Vorposition Wasserspielanlage Zulage zur Vorposition Wasserspielanlage Installation**
Zulage zur Vorposition Wasserspielanlage;
für den Anschluss ans Trinkwasser.
Menge: 1,000 St

**1.21.07 Beachvolleyballfeld Netzanlage**
Beachvolleyballanlage liefern und gem. Herstellerangaben
aufstellen;

Die Gesamtanlage bestehend aus:

2 Stck. Pfosten, 91 x 91 mm
Das System aus stabilen gelb pulverbeschichtetem 91 x 91
Alu-Spezialprofil. Die neuartige Flaschenzug-Spannvorrichtung
sorgt für die stufenlose Einstellung der Netzhöhen mit
ISI-Lock-Arretierung. DVV prüfzeichen Beach.

2 Stck. Bodenhülsen: für Pfosten 91 x 91 mm
Die Bodenhülse zum freien Aufstellen auf jedem Untergrund.
Auf jedem Platz können Beachsportanlagen wettkampfgerecht
aufgebaut werden, ohne das eine Fixierung mit dem Boden
erforderlich ist. In die Bodenhülse werden Kanthölzer
eingeschoben und das gesamte Netzsystem wird über das
Gewicht des Sandes gehalten.

4 teiliges Balkenset für jeweilige Systeme Bestehend aus vier
verleimten, profilierten und imprägnierten Hölzern. Zwei Balken
der Länge 295 cm und zwei von 145 cm bilden ein komplettes
Set für einen Court (2 Pfosten). Die Kanthölzer werden in die
Systeme
eingeschoben und die gesamte Netzanlage wird über das
Gewicht des Sandes gehalten.

1 Stck. Beachvolleyball Freizeitnetz, 9,50 m
An der Oberkante verläuft ein PVC-Band während die
anderen Seiten ungesäumt bleiben. Das Netz hat die Maße
von 9,5 m x 1 m und besteht aus knotenlosem Polypropylen in
der Stärke 2,3 mm. Das Netz ist für den sofortigen Einsatz
konfektioniert. An Ober- und Unterkante sind bereits kurze
Spannschnüre befestigt, die bei der Zentrierung und beim
Spannen helfen.

1Stck. Spielfeldmarkierung
Die Courtline mit 5 cm breitem blauem Gurtband. Die Länge ist
an den Ecken durch Gurtbandschlaufen exakt justierbar. Durch
Mittenmarkierungen kann das Feld leicht ausgerichtet werden.
Die Kunststoffheringe mit Gummispannkabeln sorgen für eine
stabile Verankerung.

2 Stck. Säulenschutzpolster
PE-Schaumpolster zur Vorbeugung von Verletzungen. 200 cm
hoch, mit Überzug aus reißfestem, doppelt beschichtetem
Planenstoff mit Klettverschlüssen. Standardfarbe gelb

1 Stck. Offizieller Spielball, 18-teilig, handgenäht aus feinstem
Micro-Material. Doppelschichtige "No Leak" Butyl-Gummi-Blase
mit perfekt dichtendem Spezialventil. Umfang 67 cm (+ - 1 cm).

Angebotenes Produkt/Material:
..............................................
(vom Bieter auszufüllen)
Menge: 1,000 Stk.

#### Bauteil 1.22 Kinderbecken

*Hinweis: Vorarbeiten Kinderbecken*

**1.22.01 Feinplanum in Handarbeit**
Nacharbeiten des Feinplanums in Handarbeit auf der
gesamten Fläche bis zum äußersten Rand der Einfassung
inkl. Kontrollnivellements vor der Abdichtung und
sämtliche erforderlichen Zwischenvermessungen.
Menge: 49,900 m²

**1.22.02 Tragschicht 0/45 mm einbauen Tragschicht 0/45 mm einbauen Schichtstärke: 25 cm**
Tragschicht lieferm, einbauen; 25 cm
Tragschicht aus HKS 0/45 auf dem Planum des
Planschbeckens einbauen. Schichtstärke im
verdichten
Schichtstärke: 25 cm.
EV2 120MN/m2
Ebenflächigkeit +/- 0,5 cm
Menge: 49,900 m²

**1.22.03 Estrichschicht einbringen**
Estrichschicht liefern, einbringen;
in einer im Mittel 10 cm starken
Sandschicht aus Quetsch- oder Brechsand.
Tragschicht aus Sand-Zement-Gemisch nach ZTVT
herstellen, profilgerecht einbauen nach
Ausführungsplanung Bindemittel: CEM I 32,5 R DIN 1164
Ausführungsart: Zentralmischverfahren DIN 1164
Schichtgewicht: 200 kg/m²
Schichtdicke: 10 cm
Gemisch erdfeucht einbauen und abziehen.
Körnung 0/2 mm
Material einbauen und standfest verdichten,
Verdichtungsgrad DPr 100 %,
Genauigkeit des Planums +- 0,5 cm auf 4 m Länge
Menge: 49,900 m²

**1.22.04 Kunstfaserfilz einbauen**
Kunstfaserfilz liefern, einbauen;
Verlegung der Gesamtanlage mit Kunstfaserfilz, mind.
500 gr./m², als Rutsch- und Gleitlage. Rollenware mit
mind. 20 cm Überlappung verlegt, rutschungsfrei
stabilisiert auf den Steilböschungen.
Abrechnung nach Naturaufmaßohne Verschnitt- und
Überlappungsanteil.
Schutzvlies, Materialwahl siehe oben, auf und unter
der
Abdichtung verlegt, als Schutz vor mechanischer
Beschädigung,
Menge: 53,000 m²

**1.22.05 Abdichten der Gesamtanlage mit PVC Folie**
Liefern und Abdichten der Gesamtanlage
Abdichtung mittels Teichbaufolie aus PVC Folie mit
nachstehend beschriebenen Werten und Eigenschaften:

Oberflächenfarbe: egal,
Kunststoffbasis: PVC Folie, chlorbeständig
-Materialdicke: 1,0 mm
-Reißdehnung: 500 %
-Faltbiegung in der Kälte: -50°C
-Mech. Durchschlagsfestigkeit: 1100 mm
-weichmacherfrei
-chlorfrei
-halogenfrei
-beidseitig UV-beständig
-bitumenverträglich
-wurzelfest
Verschweißung mittels Heizkeil- oder
Heißluftschweißung. Kontrollnivellement des
Anschlußniveaus vor dem Folienabschnitt
Gesamtoberfläche ohne Verschnitt- und
Überlappungsanteil.
Positionshinweis:
Durch die Beckenform ist mit sehr aufwendiger
Folienverarbeitung zu rechnen. In den Verlegepreis ist
sämtlicher Mehraufwand für die Verlegung der Folie über
sämtlichen Geländeabbrüchen, Mauerkanten etc.
einzurechnen.
Die Prüfung der Dichtigkeit der Nähte erfolgt nach dem
Befüllen des Teiches durch Beobachtung der
Wasserspiegel am Teich und an einem Vergleichsgefäß
über mehrere Tage. Bei Ausführung doppelter
Schweißnähte erfolgt die Prüfung durch Druckprobe
zwischen den Nähten.
Gewährleistung auf Folie und Dichtigkeit nach VOB.
Im Zuge der Verlegung der Teichfolie sind die gültigen
Vorschriften, Richtlinien und Normen, besonders DVS
2225-4 und DIN 18200 zu beachten.

Angebotenes Produkt/Material:
..............................................
(vom Bieter auszufüllen)
Menge: 53,000 m²

**1.22.06 Randanschluss für die Folie liefern, herstellen**
Randanschluss für die Folie liefern, erstellen;
Folie an die gesäuberte Pflastersteinreihe anlegen
35 mm unterhalb der Pflasteroberkante sauber
abschneiden
und den Belag an die Folie
anarbeiten als Zulage zur Pflasterposition
Menge: 32,700 m

**1.22.07 Anbindung der Teichbaufolie an PE Rohr DA 110**
Anbindung der Teichbaufolie (Spezifikation siehe
gesonderte Position) an folgende Anschlüsse/
Foliendurchgänge: Gemäss Leitungsplan
Dichte Anbindung der Teichabdichtung an PE Rohr DA 110.
Menge: 2,000 Stk.

**1.22.08 Anbindung der Teichbaufolie an PE DA 50**
Anbindung der Teichbaufolie (Spezifikation siehe
gesonderte Position) an folgende Anschlüsse/
Foliendurchgänge: Gemäss Leitungsplan
Dichte Anbindung der Teichabdichtung an
PE DA 50
Menge: 3,000 Stk.

**1.22.09 Anbindung der Teichbaufolie an PE DA 25**
Anbindung der Teichbaufolie (Spezifikation siehe
gesonderte Position) an folgende Anschlüsse/
Foliendurchgänge: Gemäss Leitungsplan
Dichte Anbindung der Teichabdichtung an
PE DA 25
Menge: 5,000 Stk.

**1.22.10 Drainagematte einbauen**
Drainagematte liefern und einbauen;
druckfeste Drainagematte Dicke 12 mm
einseitig vlieskaschiert auf der Folie im
Fundamentgraben für das Wasserspielgerät verlegen und
an den Kontrollschacht über dem
Bodeneinlauf anschließen.
Menge: 53,000 m²

**1.22.11 Betonplatte 50/50/5 für Spielgeräteanker**
Betonplatte 50/50/5 auf Mörtelbettung
Betonplatte mit Bohrungen für Spielgeräteanker auf
einem Mörtelbett MG III 0/2 (0/8) auf die Abdichtung
(Folie) liefern, setzen.

Hinweis: Die Anzahl und Position der Bohrlöcher wird
vorgegeben. Die Betonplatte ist nur eine Montagehilfe,
die komplett einbetoniert wird.
Menge: 7,000 Stk.

**1.22.12 Beton C16/20 Beckenmodellierung**
Beton C16/20 liefern und oberhalb der Abdichtung
einbauen und verdichten. Einbau in der Fläche in einer
Stärke von 10-40 cm zur Modellierung des Beckens
Menge: 49,900 m²

**1.22.13 Blaubasaltpflaster 7-9 cm verlegen**
Pflastern der gesamten Fläche mit Blaubasaltpflaster 7-
9 in 10 cm Mörtel MG III verlegt erstellen
Blaubasalt Pflaster neu GK 1
ohne scharfe Kanten
Verlegung im wilden Verband, die Fläche ist stark
gewölbt und gerundet das Bettungsmaterial ist beim
Versetzen der Steine bis
4 cm unter OK Stein hochzuführen
Menge: 49,900 m²

**1.22.14 Zulage zur Pflasterposition | Überlaufrinne herstellen**
Zulage zur Pflasterposition zur Lieferung und Erstellung einer
dreizeiligen, umlaufenden Überlaufrinne mit 1 %
Längsgefälle zu den Einläufen hin.
Die Einläufe werden vom Gewerk Badwassertechnik gesetzt.
Menge: 32,700 m

**1.22.15 Zulage zur Pflasterposition | Anarbeiten des Belags**
Zulage zur Pflasterposition für das Anarbeiten des Belags an alle Stützen,
Bodeneinläufe und Fundamentteile der Wasserspielanlagen.
Die Steine sind mittels Nassschnitt an die runden
Einbauteile anzupassen. Es dürfen keine scharfen Kanten
entstehen.
Menge: 14,000 Stk.

**1.22.16 Verfugung Pflasterfugenmörtel herstellen**
Verfugung der gesamten Fläche mit Pflasterfugenmörtel liefern, herstellen;

2-Komponentig Typ PFM-EPW-HF wasserundurchlässig
oder gleichwertig herstellen.
Einbau gemäß Herstellerangaben.

Die Verfugung ist für hoch belastete Flächen,
Hochdruckreiniger, auszulegen. Fläche nach dem Verfugen
gründlich reinigen, Reste des
Fugenmaterials sind vollflächig vom Belag zu entfernen.
Die Flächen sind teilweise stark gewölbt und gekrümmt

Farbe: anthrazit

Angebotenes Produkt/Material:
..............................................
(vom Bieter auszufüllen)
Menge: 49,900 m²

**1.22.17 Bodeneinlauf mit Folienflansch DN 100**
Bodeneinlauf mit Folienflansch DN 100 liefern und in
die Dichtungsbahn einschweißen.
Menge: 2,000 Stk.

**1.22.18 Revisionschacht Abmessungen 30x30x40 (LBH)**
Revisionschacht über dem Bodeneinlauf einbauen.
Abmessungen 30x30x40 (LBH)
Material Kunststoff
Abdeckung mit Bohrungen Durchmesser 8 mm 20 Stück
Abdeckung arretierbar
Menge: 2,000 Stk.

*Hinweis: Verrohrung Kinderbecken*

**1.22.19 Entwässerungsrinne NW 100 verlegen Barfußbereich**
Entwässerungsrinne mit Kunststoffabdeckung als Kastenrinne liefern, einbauen;
Klasse B, NW 100
Entwässerungsrinne aus Kunststoff entsprechend DIN EN
1433 und
DIN V 1958 mit allgemeiner bauaufsichtlicher Zulassung
nach Einbauanleitung des Herstellers verlegen.
Abdeckrost aus Kunststoff mit Mikrogrip

Nennweite 10,0 cm,
Baulänge  100,0 cm,
Baubreite ca. 12.9 cm,
Bauhöhe ca. 7,9 cm

Einbauort: im Kinderbecken als Überlaufschutz, siehe Plan: Wasserspielbereich
Inkl. aller Fundamentierungs und Schnittarbeiten, Einbau in Teilbereichen.

Angebotenes Produkt/Material:
..............................................
(vom Bieter auszufüllen)
Menge: 8,000 m

**1.22.20 Zulage zu Entwässerungsrinne | Stirnwand**
Stirnwand an den Seiten einbauen.
EP als Zulage zum Rinnenpreis
Menge: 2,000 Stk

**1.22.21 Folienflansch DN 100 Entässerungsrinne**
Folienflansch DN 100 zum Anschluss der Rinnen an die Kanalisation l liefern und in die Dichtungsbahn einschweißen.
Menge: 2,000 Stk.

*Hinweis: Wasserattraktionen Spraypark*

**1.22.22 Lotusblume**
Interaktive Lotusblume liefern, einbauen;
Wasserspiel-Attraktion mit drei Blüten: 1,2 und 3: Blüte, wasserspritzend und 360 Grad drehbar langlebiges, rotes Colourshineglas Tragstrugtur, Material & Ausführung: Tragstruktur, Körper: gebogene Edelstahlrohrkonstruktion min 90mm Drm. (min. 1.4571) Schrauben: metrisches Gewinde (DIN 13) Oberfläche: 3-fach pulverbeschichtet (RAL 6019)
Abmessungen kindergerechte Höhe: ca. 1300 mm Wassereffekte: 3 Düsen (1.4571) mit diversen Wassereffekten, oberflächenbündig eingeschraubt Bodenankersystem, Fußflansch: Zwingend passend für Universalbodenanker (V4A Edelstahl) für zukünftige Attraktivierung 24x M12-Gewinde, optionale Bodendüsen müssen verwendet werden können (Wassernebel, Wasserkelche, etc.) (Bodenaker in separater Position) Wasserhydraulik: Optimierung von Spielerleben & Wasserdurchlauf Max.
Durchlaufmenge: 30 l/min
Videoaufnahmen zur Dokumentation der Wassereffekte.

Datenblätter, Fotos/Renderings zur Angebotsabgabe erforderlich!

Produkt der Planung: Roigk FLOW Lotusblume #6 R003-016-60 (www.roigk.de)
oder gleichwertig Angebotenes Fabrikat:

Angebotenes Produkt/Material:
..............................................
(vom Bieter auszufüllen)
Menge: 1,000 Stk.

**1.22.23 Bodenanker für Lotusblume**
Bodenanker für Lotusblume liefern, einbauen;
Standardausführung gemäß Produktdatenblatt
(ohne Dichtflansch)
Menge: 1,000 Stk.

**1.22.24 Interaktives Dünengras**
Wasserspeier Interaktives Dünengras liefern, einbauen;
mit beweglicher Gummi-Düse Wasserspeier aus zwei gebogenen Rohren (min. 60mm Drm.) die aus einem Ursprung zu kommen scheinen. In Form eines absrahierten Grases. Mit zwei Wasserdüsen: eine mit einfachem Bogenstrahl und eine mit einer Spezial-Gummi-düse mit Drei Strahlen, welche durch die Kinder bewegt weden kann. Ausführung, Dokumentationen und Lieferumfang gemäß EN 13451.

Materialien, Ausführungsart: Tragstruktur, Körper, mindestens aus Edelstahl 1.4571, Düse aus Spezial-Kunststoff; alle verwendeten Schrauben mit metrischem Gewinde gemäß DIN 13. Tragstruktur, -körper mindestens 3-fach pulverbeschichtet in Farbe RAL 6018.

Abmessungen: Höhe ca. 600 mm; Wassereffekt: FlayFun Düse und Bogenstrahl. Bodenankersystem: Aus Gründen der Nachhaltigkeit muss für eventuelle zukünftige Attraktivierungen zwingend ein Universalbodenanker des Herstellers aus V4A Edelstahl eingesetzt werden, welcher zur besseren Anpassung mit 24x M12er Gewinden ausgestattet ist und mit der Option, auf den Bodenanker fußbodeneben Bodendüsen (z. B. Wassernebel, Wasserkelche, Wasserschweife, etc.) statt der Attraktion einbauen zu können. (Bodenanker in separater Position)

Hydraulische Anforderungen: Die Durchlaufmengen sind hinsichtlich Spielerleben und Wasserdurchlauf zu optimieren; max. zulässige Durchlaufmenge 11 l/min; Die Wassereffekte der oben angegebenen min. und max. zulässigen Wasserdurchlaufmengen sind durch Videoaufnahmen zu dokumentieren.
Die geforderten Eigenschaften sind zwingend mittels Datenblättern mit Fotos/Renderings zu belegen, die dem Angebot bei Abgabe beigelegt werden müssen, um gewertet zu werden.

Produkt der Planung: Roigk Interaktives Dünengras R201815-70 (www.roigk.de) oder gleichwertiger Art

Angebotenes Produkt/Material:
..............................................
(vom Bieter auszufüllen)
Menge: 1,000 Stk.

**1.22.25 Bodenanker für Dünengras**
Bodenanker für interaktives Dünengras liefern, einbauen;
Standardausführung gemäß Produktdatenblatt
(ohne Dichtflansch)
Menge: 1,000 Stk.

**1.22.26 Wassertunnel**
Wassertunnel Bodendüsensystem liefern, einbauen;
aus mindestens 4 in alle Richtungen einstellbaren bogenförmigen sanften Volumenstrahlen, die zusammen einen Wassertunnel bilden; Ausführung, Dokumentationen und Lieferumfang zwingend gemäß EN 13451. Materialien,

Ausführungsart: Düsenelemente und Einbauteile, Befestigungssysteme mindestens aus Edelstahl 1.4571, die Oberfläche der Düsenelemente muss modelliert und auf ein wasseraffines Fühlerleben hin gestaltet sein; ebene Düsen oder Einbauteile mit horizontal ebenem Abschluss erfüllen diese Anforderung nicht; Düsenelemente mit vandalismussicherer

Einbauhilfe zum Einschrauben in die Einbauteile Abmessungen: Einbauteil inklusive Düsenelement ca. 220 mm hoch, ebenerdiger Einbau, Länge ca. 1500 mm Wassereffekt/e: 4 Bogenstrahlen als sanfte Volumenstrahlen in gleichmäßigen Abständen aufgereiht. Die Ausrichtung der Strahlen kann in alle Richtungen und im Neigungswinkel bis 25 Grad (aus der Senkrechten) manuell vor Ort eingestellt werden. Bodenankersystem: Düse und Bodenanker bilden eine funktionale Einheit. Innerhalb eines Wasserspielareals dürfen nur einheitliche, gleichartige Bodenankersysteme für Bodendüsen eingesetzt werden. Deshalb sind zwingend die Bodenanker des Herstellers der Wasserattraktion einzubauen, mit der Option, auf den Bodenanker fußbodeneben unterschiedliche Bodendüsen (z. B. Wassernebel, Wasserkelche, Wasserschweife, etc.) statt der ausgeschriebenen Düse einbauen zu können. (Bodenanker in separater Position)

Hydraulische Anforderungen: Die Durchlaufmengen sind hinsichtlich Spielerleben und Wasserdurchlauf zu optimieren; max. zulässige Durchlaufmenge 11 - 22 l/min; Die Wassereffekte der oben angegebenen min. und max. zulässigen Wasserdurchlaufmengen sind durch Videoaufnahmen zu dokumentieren.
Die geforderten Eigenschaften sind zwingend mittels Datenblättern mit Fotos/Renderings zu belegen, die dem Angebot bei Abgabe beigelegt werden müssen, um gewertet zu werden.

Produkt der Planung: Roigk Wassertunnel kurz PS0132-10 (www.roigk.de) oder gleichwertiger Art Angebotenes Fabrikat:

Angebotenes Produkt/Material:
..............................................
(vom Bieter auszufüllen)
Menge: 1,000 Stk.

**1.22.27 Bodenanker für Bodendüsen Wassertunnel**
Bodenanker für Bodendüsen Wassertunnel liefern, einbauen;
4fach PS0133-20 (für WAVE Bodendüsen
Wassertunnel lang)  (- je nach zuvor angebotenem Produkt)
Standardausführung gemäß Produktdatenblatt
Material: Edelstahl 1.4571 (316Ti)
(ohne Dichtflansch)
Menge: 1,000 Stk.

**1.22.28 Wasserkelch**
Wasserkelch aus Bodendüse liefern, einbauen;
Wasserkelch Bodendüse mit einem feinen laminaren Wassereffekt in Form eines Kelches;

Ausführung, Dokumentationen und Lieferumfang zwingend gemäß EN 13451. Materialien, Ausführungsart: Düsenelemente und Einbauteile, Befestigungssysteme mindestens aus Edelstahl 1.4571, die Oberfläche des Düsenelements muss modelliert und auf ein wasseraffines Fühlerleben hin gestaltet sein; ebene Düsen oder Einbauteile mit horizontal ebenem Abschluss erfüllen diese Anforderung nicht; Düsenelement mit vandalismussicherer Einbauhilfe zum Einschrauben in Einbauteil; zwingend mit dreck- und baustellensicherem Gewindetyp.

Abmessungen: sichtbarer Düsenkörper ca. 90 mm Drm. Wassereffekt/e: Wasserkelch als laminarer Wasserfilm. Bodenankersystem: Düse und Bodenanker bilden eine funktionale Einheit. Innerhalb eines Wasserspielareals dürfen nur einheitliche, gleichartige Bodenankersysteme für Bodendüsen eingesetzt werden. Deshalb sind zwingend die Bodenanker des Herstellers der Wasserattraktion einzubauen, mit der Option, auf den Bodenanker fußbodeneben unterschiedliche Bodendüsen (z. B. Wassernebel, Wasserkelche, Wasserschweife, etc.) statt der ausgeschriebenen Düse einbauen zu können. (Bodenanker in separater Position) Hydraulische Anforderungen: Die Durchlaufmengen sind hinsichtlich Spielerleben und Wasserdurchlauf zu optimieren;
max. zulässige Durchlaufmenge 26 - 33 l/min;
Die Wassereffekte der oben angegebenen min. und max. zulässigen Wasserdurchlaufmengen sind durch Videoaufnahmen zu dokumentieren.
Die geforderten Eigenschaften sind zwingend mittels Datenblättern mit Fotos/Renderings zu belegen, die dem Angebot bei Abgabe beigelegt werden müssen, um gewertet zu werden.

Produkt der Planung: Roigk Wasserkelch PS0120-10 (www.roigk.de) oder gleichwertiger Art Angebotenes Fabrikat:

Angebotenes Produkt/Material:
..............................................
(vom Bieter auszufüllen)
Menge: 2,000 Stk

**1.22.29 Bodenanker für Bodendüsen Wasserkelch**
Bodenanker für Bodendüse Wasserkelch liefern, einbauen;
für Roigk Wasserkelch PS0120-10  (- je nach zuvor angebotenem Produkt)
Standardausführung gemäß Produktdatenblatt
Material: Edelstahl 1.4571 (316Ti)
(ohne Dichtflansch)
Menge: 2,000 Stk.

**1.22.30 Wasserschaum**
Wasserschaum Bodendüse liefern, einbauen;
Wasserschaum Bodendüse mit voluminösem weichem luftigem springendem Wasserschaumeffekt;
Ausführung, Dokumentationen und Lieferumfang zwingend gemäß DIN EN 13451. Materialien,

Ausführungsart: Düsenelemente und Einbauteile, Befestigungssysteme mindestens aus Edelstahl 1.4571, die Oberfläche des Düsenelements muss modelliert und auf ein wasseraffines Fühlerleben hin gestaltet sein; ebene Düsen oder Einbauteile mit horizontal ebenem Abschluss erfüllen diese Anforderung nicht; Düsenelement mit vandalismussicherer Einbauhilfe zum Einschrauben in Einbauteil; zwingend mit dreck- und baustellensicherem Gewindetyp. Abmessungen: sichtbarer Düsenkörper ca. 90 mm Drm. Wassereffekt/e: Bodendüse mit Wasserschaumeffekt Bodenankersystem für Bodendüsen: Bodenankersystem: Düse und Bodenanker bilden eine funktionale Einheit. Innerhalb eines Wasserspielareals dürfen nur einheitliche, gleichartige Bodenankersysteme für Bodendüsen eingesetzt werden. Deshalb sind zwingend die Bodenanker des Herstellers der Wasserattraktion einzubauen, mit der Option, auf den Bodenanker fußbodeneben unterschiedliche Bodendüsen (z. B. Wassernebel, Wasserkelche, Wasserschweife, etc.) statt der ausgeschriebenen Düse einbauen zu können. (Bodenanker in separater Position)

Hydraulische Anforderungen: Die Durchlaufmengen sind hinsichtlich Spielerleben und Wasserdurchlauf zu optimieren;
max. zulässige Durchlaufmenge: 55 - 100 l/min. Die Wassereffekte der oben angegebenen min. und max. zulässigen Wasserdurchlaufmengen sind durch Videoaufnahmen zu dokumentieren.
Die geforderten Eigenschaften sind zwingend mittels Datenblättern mit Fotos/Renderings zu belegen, die dem Angebot bei Abgabe beigelegt werden müssen, um gewertet zu werden.

Produkt der Planung: Roigk  WAVE Wasserschaum PS0141-10 (www.roigk.de) oder gleichwertiger Art Angebotenes Fabrikat:

Angebotenes Produkt/Material:
..............................................
(vom Bieter auszufüllen)
Menge: 2,000 Stk.

**1.22.31 Bodenanker für Bodendüsen Wasserschaum**
Bodenanker für Bodendüse Wasserschaum liefern, einbauen;
für Roigk Wasserschaum PS0141-10  (- je nach zuvor angebotenem Produkt)
Standardausführung gemäß Produktdatenblatt
Material: Edelstahl 1.4571 (316Ti)
(ohne Dichtflansch)
Menge: 2,000 Stk.

**1.22.32 Wasserpilz**
Wasserpilz liefern, einbauen;
Farbenfroher, abstrakter Wasserpilz, optimiert für Wassersparen und Kinderfreundlichkeit

Materialien: Edelstahl V4A (1.4571) und glasfaserverstärkter Kunststoff (GfK)
Abmessungen: Pilzdurchmesser: 1.200 mm Höhen: 1.600 mm (Sonderhöhe 2.250 mm optional)
Wassereffekte: Sanfter, wassersparender Wasserkelch auf dem Pilzdach
Wassermenge: 30 l/min
Wasserdruck: 0,3 bar
Tragstruktur, Material & Ausführung: Edelstahlrohrkonstruktion (min. 1.4571),
Schrauben: metrisches Gewinde (DIN 13) Oberflächen: 3-fach pulverbeschichtet (RAL Farben nach Wahl) Bodenankersystem, Fußflansch: Zwingend passend für Universalbodenanker (V4A Edelstahl) für zukünftige Attraktivierung 24x M12-Gewinde, optionale Bodendüsen müssen verwendet werden können (Wassernebel, Wasserkelche, etc.) (Bodenaker in separater Position) Wasserhydraulik: Optimierung von Spielerleben & Wasserdurchlauf Max. Durchlaufmenge: 30 l/min
Videoaufnahmen zur Dokumentation der Wassereffekte Datenblätter, Fotos/Renderings zur Angebotsabgabe erforderlich

Produkt der Planung: ROIGK EcoColor Wasserpilz R8214-1200-20 oder gleichwertig Angebotenes Fabrikat:

Angebotenes Produkt/Material:
..............................................
(vom Bieter auszufüllen)
Menge: 1,000 Stk

**1.22.33 Bodenanker für Wasserpilz**
Bodenanker für Wasserpilz liefern, einbauen;
Standardausführung gemäß Produktdatenblatt
(ohne Dichtflansch)
Menge: 1,000 Stk.

**1.22.34 Fontäne**
Fontäne als Bodendüse liefern, einbauen;
senkrechte Wasserfontäne Bodendüse senkrecht nach oben spritzendem sanftem Volumenstrahl. Ausführung, Dokumentationen und Lieferumfang zwingend gemäß EN 13451. Materialien,

Ausführungsart: Düsenelemente und Einbauteile, Befestigungssysteme mindestens aus Edelstahl 1.4571, die Oberfläche des Düsenelements muss modelliert und auf ein wasseraffines Fühlerleben hin gestaltet sein; ebene Düsen oder Einbauteile mit horizontal ebenem Abschluss erfüllen diese Anforderung nicht; Düsenelement mit vandalismussicherer Einbauhilfe zum Einschrauben in Einbauteil; zwingend mit dreck- und baustellensicherem Gewindetyp. Abmessungen: sichtbarer Düsenkörper ca. 90 mm Drm. Wassereffekt/e: Fontänenstrahl als sanfter einstrahliger Volumenstrahl. Bodenankersystem für Bodendüsen: Innerhalb eines Wasserspielareals dürfen nur einheitliche, gleichartige Bodenankersystem: Düse und Bodenanker bilden eine funktionale Einheit. Innerhalb eines Wasserspielareals dürfen nur einheitliche, gleichartige Bodenankersysteme für Bodendüsen eingesetzt werden. Deshalb sind zwingend die Bodenanker des Herstellers der Wasserattraktion einzubauen, mit der Option, auf den Bodenanker fußbodeneben unterschiedliche Bodendüsen (z. B. Wassernebel, Wasserkelche, Wasserschweife, etc.) statt der ausgeschriebenen Düse einbauen zu können. (Bodenanker in separater Position)

Hydraulische Anforderungen: Die Durchlaufmengen sind hinsichtlich Spielerleben und Wasserdurchlauf zu optimieren;
max. zulässige Durchlaufmenge 3 - 5 l/min;
Die Wassereffekte der oben angegebenen min. und max. zulässigen Wasserdurchlaufmengen sind durch Videoaufnahmen zu dokumentieren.
Die geforderten Eigenschaften sind zwingend mittels Datenblättern mit Fotos/Renderings zu belegen, die dem Angebot bei Abgabe beigelegt werden müssen, um gewertet zu werden.

Produkt der Planung: Roigk WAVE Wasserfontäne PS0124-10 (www.roigk.de) oder gleichwertiger Art Angebotenes Fabrikat:

Angebotenes Produkt/Material:
..............................................
(vom Bieter auszufüllen)
Menge: 2,000 Stk

**1.22.35 Bodenanker für Bodendüsen Fontäne**
Bodenanker für Bodendüse Fontäne liefern, einbauen;
für Roigk WAVE Wasserfontäne PS0124-10 (- je nach zuvor angebotenem Produkt)
Standardausführung gemäß Produktdatenblatt
Material: Edelstahl 1.4571 (316Ti)
(ohne Dichtflansch)
Menge: 2,000 Stk.

**1.22.36 Dichtflansch + Bodenanker (pro Dichtflansch), Attraktion**
Dichtflansch für Bodenanker (pro Dichtflansch) liefern, einbauen;
Attraktion
Menge: 13,000 Stk.

#### Bauteil 1.23 Einbau der Zisternen Hinweis für die Herstellung der Erdtanks: Für die Errichtung von Erdtanks ist eine Abnahme dieser Anlagen zu beantragen. Die Abnahme muss an der offenen Baugrube erfolgen. Bitte vereinbaren Sie rechtzeitig einen Termin mit dem FD Tiefbau, Tel. 06181/ 400-475. Dieser ist mit der Objektüberwachung des AG abzustimmen.

**1.23.01 Regenwasser-Erdtank einbauen 3200 l**
Erdtank-System Regenwasser liefern, einbauen;
Erdtank für dezentrale Rückhaltung, aus PE-LLD 100% recyclebar, Großer Einstiegsdom (360° drehbar) nach DIN 1989, mit Notüberlauf Anschluss DN160, mit schwimmender Abschlussdrossel, Grundwasserstabilität bis Tankmitte bei bis 800 mm Erdüberdeckung.
Rückhaltevolumen: 3200 l
Ablauf: in l/s
Länge: ca. 8440 mm
Breite: ca. 2500 mm
Höhe: ca. 3160 mm
Produkt der Planung: Fabrikat GRAF Carat XXL Retentionszisterne

Angebotenes Produkt/Material:
..............................................
(vom Bieter auszufüllen)
Menge: 2,000 Stk.

**1.23.02 Zulage zu Erdtank Rippen verfüllen**
Zulage zu Erdtank: Rippen verfüllen
Haftbrücke auf Kunstoff auftragen und Rippen des Tanks
bis zur Sohle vergießen. Tankboden mit vergossenen
Rippen versiegeln, die Beschichtung ist umlaufend 10 cm
weit über die Vergussebene hinausgehend.
Hinweis: Die Arbeiten sind möglicherweise zum Teil
'PCI Epoxidgrund 390', bzw. mit dem Kopf nach unten, zu
erbringen.
Mengenanstz: ca. 7 Sack/Tank
Materialien:
Haftbrücke: 2K-Beschichtung (Epoxi), besandet
Verguss: Vergussmörtel
Beschichtung: Flüssigkunststoff (wie bei
Dachabdichtung)
Angebotene Produkte/Materialien:
Menge: 2,000 Stk.

**1.23.03 Steinfreier Füllsand Einbau von steinfreiem Füllsand auf der Grabensohle und zur Ummantelung der Rohrleitungen.**
Steinfreier Füllsand
Einbau von steinfreiem Füllsand 0/2 auf der
Grabensohle und zur Ummantelung des verlegten
Regenwassertanks.
Untere Bettungsdicke mind. 10 cm.
Ausbildung des Rohrauflagers:
Obere Bettung Mindestdicke 0,5 x Rohraußendurchmesser,
Herstellung in lagenweiser Seitenverfüllung,
Abdeckung bis 15 cm über Rohrscheitel,
Einbau in mehreren Schichten.
Abrechnung Grabenbreite gem. DIN 1610 Höhe bis 15 cm
über Rohrscheitel.
Verdichtungsgrad DPr 97%
Menge: 40,000 m³

**1.23.04 Teleskop-Domschacht 600 Universal, LKW-befahrbar Teleskop-Domschacht 600 Universal für handelsübliche Betonringe/**
Teleskop-Domschacht 600 Universal, LKW-befahrbar
Teleskop-Domschacht 600 Universal für handelsübliche Betonringe/ LKW-Abdeckungen, befahrbar ermöglicht das stufenlose Anpassen an gegebene Geländesituationen zwischen:

Flache Bauform für bündigen Abschluss, bis max. 5° neigbar komplett mit EPDM-Dichtung, abgedichtet bis Geländeoberkante. Aufbaubar mit handelsüblichen Betonringen und LKW-Abdeckungen (bauseits zu stellen).

  Länge: 460 mm
  Ø Innen: 600 mm
  Ø Außen: 855 mm
  Farbe: Schwarz

angebotenes Fabrikat
 <B1>"..........................................................."</B1>(vom Bieter auszufüllen)
Menge: 2,000 St

#### Bauteil 1.24 Vegetationsarbeiten

**1.24.01 Vegetationsflächen und Rasenflächen lockern**
Vegetationsflächen und Rasenflächen lockern;
Vor dem Aufbringen des Oberbodens ist der Baugrund/
Untergrund/ Unterbau über die ganze Vegetationsfläche
zu lockern. Die Lockerung hat gleichmäßig mind. 15 cm
tief zu erfolgen und muss die Verdichtungen
eingesetzter Geräte und Maschinen beseitigen.
Verdichtungen in tieferen Bodenschichten, die sich
störend auswirken, sind zu beseitigen.

Abrechnung erfolgt nach projektierter Fläche.
Menge: 11011,020 m²

**1.24.02 Zulage Vegetationsflächen und Rasenflächen lockern**
Zulage zur Vorposition Vegetationsflächen und Rasenflächen lockern;
Das Lockern wird durch einen Böschungsfaktor von ca. 1:1,5 - 1:1,6 erschwert und ist mit einzukalkulieren.

Abrechnung erfolgt nach projektierter Fläche.
Menge: 1622,600 m²

**1.24.03 Feinplanum Rasen-, Pflanzflächen herstellen**
Feinplanum für Rasenflächen, Pflanzfläche gemäß
DIN 18917 in der vorgesehen Ebenheit herstellen. Die Anschlüsse an
Läufer- und Kantensteine sind bündig/ bodengleich
herzustellen. Dauerunkräuter sind auszugraben. Unrat,
Steine >5 cm und schwer verrottbare Pflanzenteile sind
abzulesen. Die ausgegrabenen und abgelesen Materialien
gehen in das Eigentum des AN über und sind zu
entsorgen.
Ebenflächigkeit: Spalt unter der 4 m Latte kleiner 1,5 cm.

Abrechnung erfolgt nach projektierter Fläche,
Menge: 11011,200 m²

**1.24.04 Zulage Rasen-, Pflanzflächen Staudenmischpflanzungen feinplanieren;**
Zulage Rasen- und Pflanzflächen Staudenmischpflanzungen feinplanieren;
Das Planieren wird durch einen Böschungsfaktor von
1:2 -1:6 erschwert und ist mit einzukalkulieren.

Abrechnung erfolgt nach projektierter Fläche.
Menge: 1622,600 m²

**1.24.05 Baumsubstrat 0/20 mm einbauen**
Baumsubstrat 0/20 mm liefern und in zuvor hergestellte Baumgruben
verfüllen;
Substratschicht Baumbeete gemäß FLL-Empfehlungen für Baumpflanzungen Teil 1 und 2,
mit Humin- und Nährstoffen auswaschungssicher pflanzfertig optimiert,
kornabgestuftes, porenhaltiges, strukturstabiles Material mit beständigem
Humusanteil mit definierten Anteilen von gütegesichertem (RAL)
Grüngutkompost,
ausreichend nährstoffversorgt mit mikrobiologisch abbaubarem Langzeitdünger,
Körnung 0/15-20, recycelbar,
umweltverträglich, beständig gegen physikalische und chemische Einwirkungen,
ohne pflanzenschädliche Bestandteile, mit hoher Wasseraufnahmefähigkeit
> 2 mm/min, max. Wasserspeicherkapazität > 45 Vol.-%,
bei gleichzeitig hohem Luftporenvolumen > 20 Vol.-%,
gemessen jeweils im verdichteten Zustand,
kapillar hoch wirksam, das Substrat muss nachweisbar frei von Verticillium sein,
entmischungssicher, pH-Wert 7,0 - 8,5

zu verfüllende Baumgruben je:: 2,0 x 2,0 x 1,5-2,0 (LBT in m)

Abrechnung nach Aufmaß tatsächlicher Einbaustellen
im verdichteten Zustand. Lieferscheine sind zusätzlich einzureichen

Angebotenes Produkt/Material:
..............................................
(vom Bieter auszufüllen)
Menge: 912,500 m3

**1.24.06 Mineralischen Mulch aufbringen Schichtstärke: 5-7 cm**
Mineralisches Mulchmaterial liefern, einbauen;
im Bereich der Pflanzflächen Stauden-Mischpflanzungen (5-7 cm)
und der vier Baumgruben entlang der Sitzstufen (10 cm).
z.B. Granit oder Porphyr, Lava. Helle Farbgebung.
Korngröße: 8-16 mm
Schichtstärke: 5-7 cm ; 10 cm

Angebotenes Produkt/Material:
..............................................
(vom Bieter auszufüllen)
Menge: 1691,600 m²

**1.24.07 Zulage zur Vorposition mineralischen Mulch aufbringen | in Böschung Böschungsverhältnis: 1:2,5 - 1:4**
Zulage zur Vorposition mineralischen Mulch in Böschungsbereichen aufbringen.
Böschungsverhältnis: 1:2,5 - 1:4
Menge: 868,600 m²

#### Bauteil 1.25 Pflanzenlieferung und Pflanzung Allgemeine Ausführungshinweise Pflanzarbeiten: Es sind sortenechte, vitale, gut durchwurzelte und frei von Krankheiten und Schädlingen gelieferte Pflanzen zu verwenden. Die Pflanzen müssen den Qualitätsbestimmungen der FLL entsprechen .Die Pflanzung ist so durchzuführen, dass eine bestmögliche Entwicklung der Pflanzen sichergestellt ist, ggf. Schutzmaßnahmen ergreifen. Die Pflanzen sind nach der Lieferung unverzüglich zu pflanzen. Ist dies nicht möglich sind Maßnahmen zu ergreifen, die eine fachgerechte Lagerung auf der Baustelle ermöglichen und eine Schädigung der Pflanzen auszuschließen ist. Bei einer Liegezeit über 24 Stunden sind die Maßnahmen zu intensivieren und die Pflanzen ggf. einzuschlagen. Die Pflanzlöcher sind in doppelter Größe des Ballens oder des Wurzelwerks auszuheben. Verfestigungen der Pflanzlochsohle und der -wände sind zu beseitigen. Die Pflanzarbeiten sind gemäß der Bepflanzungspläne fachgerecht auszuführen. Sollten einzelne im folgenden aufgeführte Pflanzenarten oder -sorten zum Zeitpunkt der Lieferung nicht verfügbar bzw. lieferbar sein, ist dies unverzüglich der Objektüberwachung des AG mitzuteilen. In solchen Fällen ist eine Gleichwertigkeit der Ersatzpflanze hinsichtlich: heimisch, Wuchsform, Blütenfarbe/-zeit, Standortansprüchen (Licht, Boden, Feuchtigkeit) sicherzustellen. Die Ersatzpflanze ist in Absprache mit der Objektüberwachung des AG schriftlich zu beantragen und darf erst nach schriftlicher Freigabe verwendet werden. Alle vorgeschlagenen Ersatzarten/-sorten sind in eine Ersatzpflanzenliste aufzunehmen, die folgende Angaben enthält: ursprünglicher Pflanzenname, Ersatzpflanze (botanisch korrekt benannt), Begründung des Vorschlags sowie Lieferant / Verfügbarkeitsnachweis. Die Ausführung der Pflanzarbeiten mit Ersatzpflanzen ohne vorherige Genehmigung kann zur Ablehnung der Leistung führen.

*Hinweis: Allgemeine Hinweise zur Bezugsquelle der Pflanzen*
Allgemeine Hinweise zur Bezugsquelle der Pflanzen:

Nach Vorgabe der Stadt Maintal gilt
§40 BNatSchG zum Ausbringen von Pflanzen und Tieren:

Eine Pflanzung von nicht gebietseigenem Material ist unzulässig -
die Pflanzung muss den Vorgaben des §40 BNatSchG entsprechen:

Alle Stauden,Farne und Zwiebelpflanzen müssen aus dem Produktionsraum 6- "Südwestdeutsches Berg- und Hügelland mit Oberrheingraben" bezogen werden.
Alle Gehölze müssen aus dem Produktionsgebiet 4 stammen.

Geeignete Nachweise dessen sind verpflichtend. Ohne Nachweise und vorherige Genehmigung kann es zur Ablehnung der Leistung kommen.

Sollten einzelne im folgenden aufgeführte Pflanzenarten oder -sorten zum Zeitpunkt der Lieferung nicht verfügbar bzw. lieferbar sein, ist dies unverzüglich der Objektüberwachung des AG mitzuteilen.

In solchen Fällen ist eine Gleichwertigkeit der Ersatzpflanze hinsichtlich: heimisch (Stauden,Farne und Zwiebelpflanzen: Ursprungsgebiet 9 "Oberrheingraben mit Saarpfälzer Bergland"; Gehölze: Vorkommensgebiet 4), Wuchsform, Blütenfarbe/-zeit, Standortansprüchen des jeweiligen Standorts (Licht, Boden, Feuchtigkeit) sicherzustellen.
Die Ersatzpflanze ist in Absprache mit der Objektüberwachung des AG schriftlich zu beantragen und darf erst nach schriftlicher Freigabe verwendet werden.

Alle vorgeschlagenen Ersatzarten/-sorten sind in eine Ersatzpflanzenliste aufzunehmen, die folgende Angaben enthält:
ursprünglicher Pflanzenname, Ersatzpflanze (botanisch korrekt benannt), Begründung des Vorschlags sowie Lieferant / Verfügbarkeitsnachweis.

Die Ausführung der Pflanzarbeiten mit Ersatzpflanzen ohne vorherige Genehmigung kann zur Ablehnung der Leistung führen.

*Hinweis: Allgemeine Ausführungshinweise Pflanzarbeiten*
Allgemeine Ausführungshinweise Pflanzarbeiten:

Es sind sortenechte, vitale, gut durchwurzelte und frei von Krankheiten und Schädlingen gelieferte Pflanzen zu verwenden.
Die Pflanzen müssen den Qualitätsbestimmungen der FLL entsprechen. Die Pflanzung ist so durchzuführen, dass eine bestmögliche Entwicklung der Pflanzen sichergestellt ist, ggf. Schutzmaßnahmen ergreifen.

Die Pflanzen sind nach der Lieferung unverzüglich zu pflanzen. Ist dies nicht möglich sind Maßnahmen zu ergreifen, die eine fachgerechte
Lagerung auf der Baustelle ermöglichen und eine Schädigung der
Pflanzen auszuschließen ist. Bei einer Liegezeit über 24 Stunden sind die Maßnahmen zu intensivieren und die Pflanzen ggf. einzuschlagen.
Die Pflanzlöcher sind in doppelter Größe des Ballens oder des
Wurzelwerks auszuheben. Verfestigungen der Pflanzlochsohle und der -wände sind zu beseitigen.

Die Pflanzarbeiten sind gemäß der Bepflanzungspläne fachgerecht auszuführen.

*Hinweis: Großgehölze*
siehe: Bepflanzung Übersichtsplan (WD014.01)

**1.25.01 Acer campestre 'Elsrijk' pflanzen**
Acer campestre 'Elsrijk' liefern, einpflanzen;
H 4xv mDb m.dgh.Leittr StU 20-25
Menge: 1,000 Stk.

**1.25.02 Quercus robur pflanzen**
Quercus robur iefern, einpflanzen;
H 4xv mDb m.dgh.Leittr StU 20-25
Menge: 5,000 Stk.

**1.25.03 Alnus glutinosa 'Imperialis' pflanzen**
Alnus glutinosa 'Imperialis' liefern, einpflanzen;
H 4xv mDb m.dgh.Leittr StU 20-25
Menge: 10,000 Stk.

**1.25.04 Amelanchier ovalis pflanzen**
Alnus glutinosa 'Imperialis' liefern, einpflanzen;
H 4xv mDb m.dgh.Stbu 2-4-stämmig StU 20-25
Menge: 15,000 Stk.

**1.25.05 Betula pendula 'Fastigitata' pflanzen**
Betula pendula 'Fastigitata' liefern, einpflanzen;
H 4xv mDb m.dgh.Stbu 2-4-stämmig StU 20-25
Menge: 13,000 Stk.

**1.25.06 Carpinus betulus 'Fastigitata' pflanzen**
Carpinus betulus 'Fastigitata' liefern, einpflanzen;
H 4xv mDb m.dgh.Stbu 2-4-stämmig StU 20-25
Menge: 17,000 Stk.

**1.25.07 Cornus mas (Hochstamm) pflanzen**
Cornus mas als Hochstamm' liefern, einpflanzen;
H 4xv mDb m.dgh.Stbu 2-4-stämmig StU 20-25
Menge: 12,000 Stk.

**1.25.08 Schutzanstrich Großgehölze**
Schutzanstrich für Großgehölze liefern, aufbringen;
Anstrich aus Kalkschutzmittel auf Wasserbasis,
diffusionsoffen und ungifitig,
gleichmäßig deckend auf unverletzter, erdfreier Rinde auftragen,
vom Stammfuß bis mindestens Kronenansatz.
Mindestens 1,20 m hoch auftragen.

Anstrich muss unmittelbar nach der Pflanzung erfolgen. Erst ab einer Temperatur von 5 °C und nicht auf nasse oder gefrorene Stämme auftragen. Bei den mehrstämmigen Gehölzen werden alle Einzelstämme gestrichten.
Menge: 73,000 Stk.

**1.25.09 Baumverankerung herstellen als Dreibock mit Lattenrahmen, Befestigung erfolgt mittels Baumgurten**
Baumverankerung herstellen
Die Bäume erhalten eine Baumverankerung aus geschälten
unimprägnierten Baumpfählen als Dreibock mit
Lattenrahmen. Die Befestigung erfolgt mittels
Baumgurten. Das Befestigungsmaterial und die
Baumpfähle müssen zwei Jahre haltbar sein.
Holzart: FiTa unimprägniert
Durchmesser: mind. 10 cm
Pfahllänge: ca. 3,50 m
Verbindung mittels Halbriegel 40 mm
Bindegut: Kokosstrick oder Baumgurt
Menge: 73,000 Stk

*Hinweis: Sträucher*
siehe: Bepflanzung: Pflanzplan 1;2;3;4;5;6;71;7.2 (WD014.02-09)

**1.25.10 Amelanchier ovalis pflanzen**
Amelanchier ovalis lieferm, pflanzen;
Hei 2xv C L h 150-175 cm
Menge: 120,000 Stk.

**1.25.11 Berberis vulgaris pflanzen**
Berberis vulgaris lieferm, pflanzen;
Hei 2xv C L h 150-175 cm
Menge: 33,000 Stk.

**1.25.12 Cornus mas pflanzen**
Cornus mas lieferm, pflanzen;
Hei 2xv C L h 150-175 cm
Menge: 179,000 Stk.

**1.25.13 Crataegus monogyna pflanzen**
Crataegus monogyna lieferm, pflanzen;
Hei 2xv C L h 150-175 cm
Menge: 120,000 Stk.

**1.25.14 Hedera helix pflanzen**
Hedera helix lieferm, pflanzen;
C H 40-60 cm, als Zaunberankung setzen
Menge: 35,000 Stk.

**1.25.15 Prunus spinosa pflanzen**
Prunus spinosa lieferm, pflanzen;
Hei 2xv C L h 150-175 cm
Menge: 150,000 Stk.

**1.25.16 Rhamnus cathartica pflanzen**
Rhamnus cathartica lieferm, pflanzen;
Hei 2xv C L h 150-175 cm
Menge: 124,000 Stk.

**1.25.17 Rosa canina pflanzen**
Rosa canina lieferm, pflanzen;
Hei 2xv C L h 150-175 cm
Menge: 78,000 Stk.

**1.25.18 Rosa pimpinellifolia pflanzen**
Rosa pimpinellifolia liefern, pflanzen;
Str 3xv C L h 40-50 cm
Menge: 49,000 Stk.

**1.25.19 Salix purpurea 'Nana' (Strauch) pflanzen**
Salix purpurea 'Nana'  lieferm, pflanzen;
Str 3xv C L h 50-80 cm
Menge: 225,000 Stk.

**1.25.20 Salix purpurea 'Nana' (Hecke) pflanzen**
Salix purpurea 'Nana' als Heckenpflanze lieferm, pflanzen;
Str 3xv C L h 100-150 cm
Menge: 58,000 Stk.

**1.25.21 Sambucus nigra pflanzen**
Sambucus nigra lieferm, pflanzen;
Hei 2xv C L h 150-175 cm
Menge: 141,000 Stk.

*Hinweis: Stauden,Farne und Zwiebelpflanzen*
siehe: Bepflanzung: Pflanzplan 1;2;3;4;5;6;71;7.2 (WD014.02-09)

**1.25.22 Alchemilla vulgaris pflanzen**
Alchemilla vulgaris liefern, pflanzen;
tb
Menge: 100,000 St

**1.25.23 Allium schoenoprasum pflanzen**
Allium schoenoprasum liefern, pflanzen;
C 0,5 l
Menge: 48,000 Stk.

**1.25.24 Calamagrostis x acutiflora 'Karl Foerster' pflanzen**
Calamagrostis x acutiflora 'Karl Foerster' liefern, pflanzen;
SOL C 5,0 L
Menge: 273,000 Stk.

**1.25.25 Calamagrostis x acutiflora 'Waldenbuch' pflanzen**
Calamagrostis x acutiflora 'Waldenbuch' liefern, pflanzen;
SOL C 5,0 L
Menge: 91,000 Stk.

**1.25.26 Campanula glomerata 'Alba' pflanzen**
Campanula glomerata 'Alba' liefern, pflanzen;
tb
Menge: 247,000 Stk.

**1.25.27 Campanula persicifolia 'Alba' pflanzen**
Campanula persicifolia 'Alba' liefern, pflanzen;
tb
Menge: 27,000 Stk.

**1.25.28 Centaurea scabiosa pflanzen**
Centaurea scabiosa liefern, pflanzen;
tb
Menge: 195,000 Stk.

**1.25.29 Dianthus carthusianorum pflanzen**
Dianthus carthusianorum liefern, pflanzen;
tb
Menge: 69,000 Stk.

**1.25.30 Dryopteris affinis pflanzen**
Dryopteris affinis liefern, pflanzen;
Sol C 3,0 L
Menge: 71,000 Stk.

**1.25.31 Geranium sanguineum 'Album' pflanzen**
Geranium sanguineum 'Album' liefern, pflanzen;
tb
Menge: 3705,000 Stk.

**1.25.32 Geranium sanguineum 'Elsbeth' pflanzen**
Geranium sanguineum 'Elsbeth' liefern, pflanzen;
tb
Menge: 828,000 Stk.

**1.25.33 Lamium maculatum 'Beacon Silver' pflanzen**
Lamium maculatum 'Beacon Silver' liefern, pflanzen;
tb
Menge: 319,000 Stk.

**1.25.34 Leucanthemum vulgare pflanzen**
Leucanthemum vulgare liefern, pflanzen;
tb
Menge: 368,000 Stk.

**1.25.35 Linum perenne pflanzen**
Linum perenne liefern, pflanzen;
tb
Menge: 584,000 Stk.

**1.25.36 Lithospermum purpurcaeruleum pflanzen**
Lithospermum purpurcaeruleum liefern, pflanzen;
tb
Menge: 364,000 Stk.

**1.25.37 Luzula sylvatica 'Sherwood' pflanzen**
Luzula sylvatica 'Sherwood' liefern, pflanzen;
tb
Menge: 222,000 Stk.

**1.25.38 Malva moschata 'Alba' pflanzen**
Malva moschata 'Alba' liefern, pflanzen;
tb
Menge: 245,000 Stk.

**1.25.39 Melica ciliata pflanzen**
Melica ciliata liefern, pflanzen;
tb
Menge: 777,000 Stk.

**1.25.40 Potentilla alba pflanzen**
Potentilla alba liefern, pflanzen;
tb
Menge: 625,000 Stk.

**1.25.41 Salvia pratensis 'Serenade' pflanzen**
Salvia pratensis 'Serenade' liefern, pflanzen;
tb
Menge: 1322,000 Stk.

**1.25.42 Scabiosa columbaria 'Butterfly Blue' pflanzen**
Scabiosa columbaria 'Butterfly Blue' liefern, pflanzen;
tb
Menge: 1737,000 Stk.

**1.25.43 Silene nutans pflanzen**
Silene nutans liefern, pflanzen;
tb
Menge: 141,000 Stk.

**1.25.44 Stellaria holostea pflanzen**
Stellaria holostea liefern, pflanzen;
tb
Menge: 102,000 Stk.

**1.25.45 Stipa capillata pflanzen**
Stipa capillata liefern, pflanzen;
tb
Menge: 1331,000 Stk.

**1.25.46 Thymus serpyllum 'Coccineus' pflanzen**
Thymus serpyllum 'Coccineus' liefern, pflanzen;
tb
Menge: 466,000 Stk.

**1.25.47 Verbascum nigrum 'Album' pflanzen**
Thymus serpyllum 'Coccineus' liefern, pflanzen;
Sol C 5,0 L
Menge: 80,000 Stk.

**1.25.48 Füllstauden Böschungsbereich | Geranium sanguineum 'Album'**
Staudenpflanzung zur Auffüllung von Lücken zum
Ausgleich der Flächenmehrung im Böschungsbereich;
Geranium sanguineum 'Album' liefern, einbauen;

(siehe: Pflanzpläne 1,3,6)

Beet Nr.  1.2 :  4,5 m² - Geranium sanguineum 'Album' = 41 Stk.

Beet Nr.  1.3 :  6,2 m² - Geranium sanguineum 'Album' = 56 Stk.

Beet Nr.  1.4 :  1,5 m² - Geranium sanguineum 'Album' = 14 Stk.

Beet Nr.  3.1 :  6,2 m² - Geranium sanguineum 'Album' = 56 Stk.

Beet Nr.  6.2 : 17,5 m² -  Geranium sanguineum 'Album' = 158 Stk.
Menge: 325,000 Stk.

*Hinweis: Rasen*
siehe: Bepflanzung Übersichtsplan (WD014.01)

**1.25.49 Saatgut RSM 2.3 Gebrauchsrasen-Spielrasen einbringen 35g/m²**
Saatgut RSM 2.3 Gebrauchsrasen-Spielrasen, Ansaatmenge
35g/m² liefern und
Saatgut gleichmäßig ausbringen einharken und anwalzen
Menge: 5848,200 m²

**1.25.50 Rollrasen RSM 3.1 verlegen**
Rollrasen in Qualität Spiel und Sportrasen gemäß RSM 3.1 liefern und auf vorh.Feinplanum ensprechend DIN 18035-4 verlegen.
Nenn- und Schäldicke mind. 20 mm,
Fläche anwalzen und nach Bedarf wässern.
Menge: 1650,000 m²

#### Bauteil 1.26 Fertigstellungspflege Die Leistungen der Fertigstellungspflege sind entsprechend DIN 18 916 nach der Pflanzung bzw. nach Abnahme der restlichen Leistungen über eine Dauer von 12 Monaten auszuführen. Die erforderlichen Teilleistungen zur Entwicklungspflege sind ohne besondere Anordnung rechtzeitig auszuführen. Die Fertigstellung von Gehölz-, Gräser- und Staudenpflanzungen erfolgt nach DIN 18 916 bis zum abnahmefähigen Zustand. Dieser Zustand ist erreicht, wenn nach DIN 18 919 eine gesicherte Weiterentwickung möglich ist. Die Fertigstellungspflege umfasst alle Leistungen, die zur Erzielung des abnahmefähigen Zustandes erforderlich sind. Dauer eine Vegetationsperiode nach der Pflanzung. Die Fertigstellung der Rasenflächen erfolgt nach DIN 18 917 bis zum abnahmefähigen Zustand. Erfordernis, Art, Umfang und Zeitpunkt richten sich nach dem Zeitpunkt der Herstellung, dem Rasen- und Wiesentyp sowie den gegebenen Standortverhältnissen. Der fertige Zustand ist erreicht, wenn nach DIN 18 919 eine gesicherte Weiterentwicklung möglich ist. Die Fertigstellung umfasst alle Leistungen, die zur Erziehlung des abnahmefähigen Zustandes erforderlich sind. Die Fertigstellungspflege endet mit der anschließenden förmlichen Abnahme der vegetativen Leistungen einschließlich einer Feststellung des Anwuchserfolges. Die erforderlichen Teilleistungen sind ohne besondere Anordnung rechtzeitig auszuführen. Die Ausführung jeder Teilleistung ist dem AG spätestens einen Werktag vorher anzuzeigen, Pflegeberichte sind spätestens drei Werktage nach Ausführung der Leistung zur Unterschrift vorzulegen. Anschlüsse für Energie, Wasser und Abwasser sind durch den AN bei den jeweiligen Leitungsträgern zu beantragen und eigenverantwortlich mit der erforderlichen Kapazität zu errichten. Die Kosten für den Verbrauch während der Fertigstellungspflege werden durch den AN getragen.

**1.26.01 Fertigstellungspflege Großgehölze**
Fertigstellungspflege Großgehölze;

Die Fertigstellung beinhaltet:
1. Wässerungsgänge : mind. 12x, mind. 100 l/ Baum/ Wässerungsgang
2. Kontrolle der Baumverankerung mit Pfählen, Kronenschnitt: 2x / Jahr
3. Entfernen von Wildtrieben und Formschnitt: 2x / Jahr
4. Aufwuchs entfernen, Bodenlockerung: 3-4x/ Jahr
5. Nachdünung : 1x / Frühjahr
(Dünger: NPK-Dünger, 6% N, 5% P2O5, 11% K2O, 0,05% Fe,
0,02% B, 0,02% Mn, 0,03 Cu, 0,003% Zn
Menge: 60 g je cm Stammdurchmesser)

Es sind mind. 12 Bewässerungsgänge zu kalkulieren.
Diese müssen in Abstimmung mit der Bauüberwachung nach
Erfordernis gemacht und dokumentiert werden und jeweils
in der Woche, wo die Bewässerungen ausgeführt wurden,
der Bauüberwachung zur Kontrolle vorgelegt werde
Menge: 73,000 Stk.

**1.26.02 Fertigstellungspflege Pflanzflächen Stauden-Mischpflanzung**
Fertigstellungspflege Pflanzflächen Stauden-Mischpflanzung;

Die Fertigstellung beinhaltet:
1. Lockern und säubern, Ausmähen von Pflanzflächen
- Die oberirdischen Teile von unerwünschtem Aufwuchs
abtrennen und nach Absprache ggf.  zu entfernen.
- Trockene oder beschädigte Pflanzenteile sind glatt
abzuschneiden und zu entfernen.
- Gehölze sind in Form zu schneiden
- Wunden an Gehölzen sind zu behandeln.
- Nicht ausreichend durchtreibende Pflanzen sind
artspezifisch nachzuschneiden.
2. Düngen
- Düngemaßnahmen erfolgen in Pflanzbereichen 2 x mit
organischem Volldünger 80 g/m²und nach DIN 18919.
3. Wässern
- Bleiben natürliche Niederschläge aus muss der AN die
Wassermenge auf die Pflanzung abstimmen um eine
ausreichende Durchfeuchtung des Bodens
sicherzustellen.
-ggf. Ersatz ausgefallener Pflanzen

Es sind 20 Bewässerungsgänge zu kalkulieren.
Diese müssen in Abstimmung mit der Bauüberwachung nach
Erfordernis gemacht und dokumentiert werden und jeweils
in der Woche, wo die Bewässerungen ausgeführt wurden,
der Bauüberwachung zur Kontrolle vorgelegt werden.
Menge: 1675,600 m²

**1.26.03 Zulage Fertigstellungspflege Pflanzflächen | im Böschungsbereich Böschungsverhältnis: 1:2,5 - 1:6**
Zulage zur Vorposition Fertigstellungspflege Pflanzflächen Stauden-Mischpflanzung | Ausführung im Böschungsbereich.
Böschungsverhältnis: 1:2,5 - 1:4
Menge: 868,600 m²

**1.26.04 Fertigstellungspflege Gehölzflächen**
Fertigstellungspflege Gehölzflächen;

Die Fertigstellung beinhaltet:
1. Lockern und säubern, Ausmähen von Pflanzflächen
- Die oberirdischen Teile von unerwünschtem Aufwuchs
abtrennen und nach Absprache ggf.  zu entfernen.
- Trockene oder beschädigte Pflanzenteile sind glatt
abzuschneiden und zu entfernen.
- Wunden an Gehölzen sind zu behandeln.
- Nicht ausreichend durchtreibende Pflanzen sind
artspezifisch nachzuschneiden.
2. Wässern
- Bleiben natürliche Niederschläge aus muss der AN die
Wassermenge auf die Pflanzung abstimmen um eine
ausreichende Durchfeuchtung des Bodens
sicherzustellen.
-ggf. Ersatz ausgefallener Pflanzen

Es sind 20 Bewässerungsgänge zu kalkulieren.
Diese müssen in Abstimmung mit der Bauüberwachung nach
Erfordernis gemacht und dokumentiert werden und jeweils
in der Woche, wo die Bewässerungen ausgeführt wurden,
der Bauüberwachung zur Kontrolle vorgelegt werden.
Menge: 1846,400 m²

**1.26.05 Fertigstellungspflege Rasenflächen**
Fertigstellungspflege Rasenflächen

Die Fertigstellung beinhaltet:
1. Nachsaat von Fehlstellen
2. Wässern/ Beregnen
Soll beregnet werden sind die Intervalle und Mengen
auf den Keim- und Wachstumszustand abzustimmen. Das
Wasser ist in feinen Tropfen aufzubringen.
-Wässern der Rasenfläche, Menge je Arbeitsgang 15l/m²,
Anzahl der Arbeitsgänge ist abhängig von den
natürlichen Niederschlägen. Die Arbeitsgänge erfolgen
jeweils nach Vereinbarung mit dem AG.
Anzahl der zu kalkulierenden Arbeitsgänge 20.
- Wässern des Landschaftsrasens, Menge und Anzahl der
Arbeitsgänge ist abhängig von den natürlichen
Niederschlägen sowie der Artenzusammensetzung. Die
Arbeitsgänge erfolgen jeweils nach Vereinbarung mit dem
AG.
3. Düngen
-Düngemaßnahmen erfolgen im Bereich der Rasenfläche 2x
mit mineralischem NPK-Dünger 50 g/m², mit
Langzeitwirkung, Langzeitrasendünger 20+5+8 (+2).
-Düngemaßnahmen erfolgen im Bereich der
Landschaftsrasenfläche nach Art und Dosierung der
Artenzusammensetzung.
4. Mähen
- Rasen mähen, Wuchshöhe 5 bis 8 cm, Schnitthöhe 4 cm,
Anzahl der Schnitte 14, Schnittfolge nach Wuchshöhe,
Schnittgut aufnehmen und entsorgen. Arbeiten im
Bereich der Bestandsbäume und Böschungen stellt
Erschwernis dar.
-Landschaftsrasen mähen, Wuchshöhe, Schnitthöhe 5-10
cm und Anzahl der Schnitte entsprechend der
Artenzusammensetzung, Anzahl der Arbeitsgänge 2,
Schnittgut kann liegen bleiben. Arbeiten im Bereich
der gepflanzten Bäume und Böschungen stellt Erschwernis
dar.
5. Bekämpfung von unerwünschtem Aufwuchs
-Unerwünschter Aufwuchs, der die Entwicklung des
Rasens behindert, auszusament droht oder das gewünschte
Begrünungsziel beeinträchtigt ist mechanisch zu
bekämpfen.
Menge: 7517,000 m²

**1.26.06 Zulage Fertigstellungspflege Rasenflächen | im Böschungsbereich Böschungsverhältnis: 1:2,5 - 1:4**
Zulage zur Vorposition Fertigstellungspflege Rasenflächen | Ausführung im Böschungsbereich.
Böschungsverhältnis: 1:2,5 - 1:4
Menge: 754,000 m²

#### Bauteil 1.27 Entwicklungspflege Die Entwicklungspflege umfasst entsprechend DIN 18 916 und 18 919 alle Leistungen nach Pflanzarbeit, die zur weiteren Entwicklung der Pflanzungen erforderlich sind und erstreckt sich über weitere zwei Kalenderjahre und endet mit der Abnahme. Die erforderlichen Teilleistungen zur Entwicklungspflege sind ohne besondere Anordnung rechtzeitig auszuführen. Bis zum Ende der Entwicklungspflege hat der AN die ausgeführten Leistungen auch außerhalb der Ausführung von Pflegearbeitsgängen auf Gefährdungen, z.B. durch Trockenheit, Schädlingsbefall, invasive Pflanzen zu überwachen. Über Gefährdungen ist der Auftraggeber unverzüglich zu unterrichten. Die vorgesehenen Pflegeleistungen sind durchschnittliche Regelannahmen. Die in den entsprechenden Positionen aufgeführten Leistungen beziehen sich auf den Zeitraum der Fertigstellungspflege. Die Anzahl und Verteilung der Wassergaben ist dem Witterungsverlauf anzupassen. Der Preis der Einzelleistung errechnet sich aus dem Einheitspreis geteilt durch die Anzahl der Arbeitsgänge. Mehr- bzw. Minderleistungen werden zu dem vereinbarten Einheitspreis vergütet oder in Abzug gebracht.

**1.27.01 Entwicklungspflege Großgehölze**
Entwicklungspflege Großgehölze;
Hochstämme pflegen und überwachen hinsichtlich:
- Wässerung bei Trockenheit nach Bedarf, mind. 100 l/ Baum
- Krankheits- und Schädlingsbefall, Wildverbiß (bei
Befall bzw. Schädigung ist die Objektüberwachung des AG zu
informieren).
- Mechanisches Lockern und Säubern der Baumscheiben von
Fremdaufwuchs (einschl. Wurzeln). Beim Lockern des
Bodens sind die Besonderheiten der Pflanzung zu
beachten. Die Anwendung von Herbiziden ist untersagt.
- Verankerungen, sowie ggf. Stamm-, Verdunstungs- und
Verbißschutz, Belüftungs- und Bewässerungseinrichtungen
und Baumscheiben instand halten.
- Entfernen von trockenen oder beschädigten
Pflanzenteilen nach ZTV-Baumpflege, entfernen von
Wildtrieben bei Veredelung sowie bei nicht
ausreichendem Austrieb nachschneiden der Bäume.
Schnittstellen sind mit Wundverschlußmittel gemäß
ZTVBaumpflege zu behandeln.
- ggf. Ersatz abgestorbener Bäume

EP je Hochstamm bei 16 Durchgängen. Sollten nicht alle
Pflegegänge erforderlich sein, so wird jeder Pflegegang
mit 1/16 des EPs abgerechnet.
Menge: 73,000 Stk

**1.27.02 Entwicklungspflege Pflanzflächen Stauden-Mischpflanzung**
Entwicklungspflege Pflanzflächen Stauden-Mischpflanzung;
Pflanzflächen pflegen und überwachen hinsichtlich:
- Wässerung bei Trockenheit nach Bedarf
- Krankheits- und Schädlingsbefall, Wildverbiß (bei
Befall bzw. Schädigung ist die Objektüberwachung des AG zu
informieren).
- Mechanisches Lockern und Säubern der Pflanzfläche von
Fremdaufwuchs (einschl. Wurzeln). Beim Lockern des
Bodens sind die Besonderheiten der Pflanzung zu
beachten. Die Anwendung von Herbiziden ist untersagt.
- Die oberirdischen Teile von unerwünschtem Aufwuchs
abtrennen und nach Absprache ggf.  zu entfernen.
- Trockene oder beschädigte Pflanzenteile sind glatt
abzuschneiden und zu entfernen.
- Gehölze sind in Form zu schneiden
- Wunden an Gehölzen sind zu behandeln.
- Nicht Pflanzen sind
artspezifisch nachzuschneiden.
- ggf. Ersatz abgestorbener Pflanzen

EP bei 20 Durchgängen. Sollten nicht alle
Wässerungsgänge erforderlich sein, so wird jeder
Pflegegang mit 1/20 des EPs abgerechnet.
Menge: 1675,600 m²

**1.27.03 Zulage Entwicklungspflege Pflanzflächen | im Böschungsbereich Böschungsverhältnis: 1:2,5 - 1:6**
Zulage zur Vorposition Entwicklungspflege Pflanzflächen Stauden-Mischpflanzung | für die Ausführung der Arbeiten im Böschungsbereich.
Böschungsverhältnis: 1:2,5 - 1:4
Menge: 868,600 m²

**1.27.04 Entwicklungspflege Gehölzflächen**
Fertigstellungspflege Gehölzflächen;

Die Fertigstellung beinhaltet:
1. Lockern und säubern, Ausmähen von Pflanzflächen
- Die oberirdischen Teile von unerwünschtem Aufwuchs
abtrennen und nach Absprache ggf.  zu entfernen.
- Trockene oder beschädigte Pflanzenteile sind glatt
abzuschneiden und zu entfernen.
- Wunden an Gehölzen sind zu behandeln.
- Nicht ausreichend durchtreibende Pflanzen sind
artspezifisch nachzuschneiden.
2. Wässern
- Bleiben natürliche Niederschläge aus muss der AN die
Wassermenge auf die Pflanzung abstimmen um eine
ausreichende Durchfeuchtung des Bodens
sicherzustellen.
-ggf. Ersatz ausgefallener Pflanzen

Es sind 20 Bewässerungsgänge zu kalkulieren.
Diese müssen in Abstimmung mit der Bauüberwachung nach
Erfordernis gemacht und dokumentiert werden und jeweils
in der Woche, wo die Bewässerungen ausgeführt wurden,
der Bauüberwachung zur Kontrolle vorgelegt werden.
Menge: 1846,400 m²

**1.27.05 Entwicklungspflege Rasenflächen**
Fertigstellungspflege Rasenflächen

Die Fertigstellung beinhaltet:
1. Nachsaat von Fehlstellen
2. Wässern/ Beregnen
Soll beregnet werden sind die Intervalle und Mengen
auf den Keim- und Wachstumszustand abzustimmen. Das
Wasser ist in feinen Tropfen aufzubringen.
-Wässern der Rasenfläche, Menge je Arbeitsgang 15l/m²,
Anzahl der Arbeitsgänge ist abhängig von den
natürlichen Niederschlägen. Die Arbeitsgänge erfolgen
jeweils nach Vereinbarung mit dem AG.
Anzahl der zu kalkulierenden Arbeitsgänge 20.
- Wässern des Landschaftsrasens, Menge und Anzahl der
Arbeitsgänge ist abhängig von den natürlichen
Niederschlägen sowie der Artenzusammensetzung. Die
Arbeitsgänge erfolgen jeweils nach Vereinbarung mit dem
AG.
3. Düngen
-Düngemaßnahmen erfolgen im Bereich der Rasenfläche 2x
mit mineralischem NPK-Dünger 50 g/m², mit
Langzeitwirkung, Langzeitrasendünger 20+5+8 (+2).
-Düngemaßnahmen erfolgen im Bereich der
Landschaftsrasenfläche nach Art und Dosierung der
Artenzusammensetzung.
4. Mähen
- Rasen mähen, Wuchshöhe 5 bis 8 cm, Schnitthöhe 4 cm,
Anzahl der Schnitte 14, Schnittfolge nach Wuchshöhe,
Schnittgut aufnehmen und entsorgen. Arbeiten im
Bereich der Bestandsbäume und Böschungen stellt
Erschwernis dar.
-Landschaftsrasen mähen, Wuchshöhe, Schnitthöhe 5-10
cm und Anzahl der Schnitte entsprechend der
Artenzusammensetzung, Anzahl der Arbeitsgänge 2,
Schnittgut kann liegen bleiben. Arbeiten im Bereich
der gepflanzten Bäume und Böschungen stellt Erschwernis
dar.
5. Bekämpfung von unerwünschtem Aufwuchs
-Unerwünschter Aufwuchs, der die Entwicklung des
Rasens behindert, auszusament droht oder das gewünschte
Begrünungsziel beeinträchtigt ist mechanisch zu
bekämpfen.
Menge: 7517,000 m²

**1.27.06 Zulage Entwicklungspflege Rasenflächen | im Böschungsbereich Böschungsverhältnis: 1:2,5 - 1:4**
Zulage zur Vorposition Entwicklungspflege Rasenflächen | für die Ausführung der Arbeiten im Böschungsbereich.
Böschungsverhältnis: 1:2,5 - 1:4
Menge: 754,000 m²

#### Bauteil 1.28 Stundenlohnarbeiten

*Hinweis: Vorbemerkung Verrechnungssätze für Stundenlohnarbeiten Die im folgenden aufgeführten Stundenlohnarbeiten der beschriebenen Einsatzkräfte und -maschinen gelten nur für unvorhergesehene Arbeiten auf Anweisung der Bauleitung.*
Vorbemerkung
Verrechnungssätze für Stundenlohnarbeiten
Die im folgenden aufgeführten Stundenlohnarbeiten der
beschriebenen Einsatzkräfte und -maschinen gelten nur
für unvorhergesehene Arbeiten auf Anweisung der
Objektüberwachung des AG.

**1.28.01 Facharbeiter**
Menge: 15,000 h

**1.28.02 Hilfsarbeiter**
Menge: 5,000 h

**1.28.03 Verrechnungssatz Mobilbagger bis 18 to einschließlich Grabenlöffel oder Grabenräumlöffel und**
Verrechnungssatz Mobilbagger bis 18 to
einschließlich Grabenlöffel oder Grabenräumlöffel und
inkl. Bedienung.
Menge: 10,000 h

**1.28.04 Frontlader Verrechnungssatz Frontlader 45 bis 75 KW incl.**
Frontlader
Verrechnungssatz Frontlader 45 bis 75 KW incl.
Kombischaufel oder Palettengabel und Bedienung
Menge: 5,000 h

**1.28.05 Minibagger Minibagger 1,5 bis 3,5 to inkl. Bedienung**
Menge: 10,000 h

#### Bauteil 1.29 Entsorgungskosten Diese Positionen gelten für Fremdmaterial, dass auf dem Baufeld lagert. das Zusammensammeln und Verladen wird über Stundenlohnarbeiten abgerechnet. Diese Position gilt ausdrücklich nicht für die Entsorgung von Restmaterialien, Verpackungen ect. des eigenen Materials. Dies ist in den einzelnen Positionen mit einzukalkulieren.

**1.29.01 Mineralischen Bauschutt entsorgen**
Entsorgung von mineralischen Bauschutt
Abbruchmaterialien und sonstige Materialien aufsammeln,
nach Entsorgungskategorien trennen und laden. Material
geht in das Eigentum des AN über und ist zu entsorgen,
Abrechnung nach Entsorgungsnachweisen.
Materialien: Bauschutt (z.B. Mauer- und Betonabbruch,
Steine, Findlinge) Entsorgung nach AVV-Abfallschlüssel
17 01 07.
Menge: 10,000 t

**1.29.02 Grünabfällen entsorgen**
Entsorgung von Grünabfällen
Rodungsmaterialien und sonstige Grünabfälle aufsammeln
und laden. Das Material geht ins Eigentum des AN über
und ist zu entsorgen.
Abrechnung nach Entsorgungsnachweisen.
Materialien: Grünabfälle
Entsorgung nach AVV-Abfallschlüssel 20 02 01.
Menge: 5,000 t

**1.29.03 Mischabfällen entsorgen**
Entsorgung von Mischabfällen
Abbruchmaterialien und sonstige Materialien aufsammeln,
nach Entsorgungskategorien trennen und laden. Material
geht ins Eigentum des AN über und ist zu entsorgen.
Abrechnung nach Entsorgungsnachweisen.
Materialien: Mischabfälle
AVV-Abfallschlüssel 17 09 04.
Menge: 1,000 t

**1.29.04 Kunststoffen entsorgen**
Entsorgung von Kunststoffen

Abbruchmaterialien und sonstige Materialien aufsammeln,
nach Entsorgungskategorien trennen und laden. Material
geht in das Eigentum des AN über und ist zu entsorgen.

Abrechnung nach Entsorgungsnachweisen.
Materialien: Kunststoffe (z.B. Verpackungsmaterial
etc.) Entsorgung nach AVV-Abfallschlüssel 02 01 04.
Menge: 0,500 t

**1.29.05 Metallmüll entsorgen**
Entsorgung von Metallmüll
Abbruchmaterialien und sonstige Materialien aufsammeln,
nach Entsorgungskategorien trennen und laden. Material
geht
ins Eigentum des AN über und ist zu entsorgen,
Abrechnung nach Entsorgungsnachweisen.
Materialien: Stahl- und Blechmaterialien, Zaunabbruch
Entsorgung nach AVV-Abfallschlüssel 17 05 04.
Menge: 1,000 t
